# Bauseitige Anfrage
Angebotsaufforderung (GAEB 90, DA83)
Vergabenummer: 61495
Währung: EUR
Auftraggeber: Lippeverband/Stadtentwässerung Hamm

## Kanal- und Fahrbahnerneuerung Kampstraße
Datum: 28.10.25

*Hinweis*
+

### Bereich 1 Los 1: Arbeiten für die Stadt Hamm

#### Abschnitt 1.1 Baustelleneinrichtung / Verkehrssicherung

**1.1.10 Verkehrssicherung Straßenbau**
Verkehrszeichen und Verkehrseinrichtungen
(Absperrgeräte,
Warnleuchten und Aufstellvorrichtungen) zur
Verkehrssicherung und Verkehrsregelung nach den
Bestimmungen der StVO und RSA und den
Ausführungsvorschriften der ZTV SA-StB - jeweils in der
z . Z . gültigen Fassung - unter Aufrechterhaltung des
Anliegerverkehrs betriebsfertig aufbauen und für die
Dauer der Bauzeit vorhalten und betreiben, warten ggf.
umsetzen und abbauen.
Vorübergehende Markierung, transportable
Lichtsignalanlage und Bauliches Leitelement werden
gesondert vergütet.
Erstellung der erforderlichen Verkehrszeichen- und
Verkehrslenkungspläne.
Zerstörte bzw. abhanden gekommene Gegenstände sind
sofort zu ersetzen und werden nicht zusätzlich
vergütet.
Durchführung und Dokumentation der Kontrollen der
Arbeitsstellensicherung gem. ZTV-SA.
50 v. H. der Pauschale werden nach betriebsfertigem
Aufbau, der Rest nach Abbau der Verkehrseinrichtung
vergütet.

Diese Position gilt für die Verkehrssicherung während
der Straßenbauarbeiten (Kampstraße, Wormhaidestraße und
Karwinkelstraße) im Anschluss und die Kanalbau- und
Versorgerarbeiten.
Menge: 1,000 psch

**1.1.20 Fahrbahnmarkierung applizieren/demarkieren**
Vorübergehende Fahrbahnmarkierung, in nicht
zusammenhängenden Teilstücken applizieren und nach
Beendigung demarkieren.
Strichbreite 12 cm.
Unterbrochener bzw. ununterbrochener Schmalstrich,
Haltlinie, FG-Furt oder Mittelmarkierung sowie zum
auskreuzen von Pfeilzeichen.
Farbe gelb, rückstrahlend.
Markierungsfolie Typ 2.
Verkehrsklasse P 4.
Das Säubern der zu markierenden Fläche und das
Vormarkieren der Linienführung als durchgehender
Strich mit verdünnter Silberbronze oder vergleichbarem
Material sind in die Einheitspreise einzurechnen.
Abgerechnet wird die tatsächlich applizierte
Strichlänge.
Fahrbahnmarkierung auf Asphalt und stellenweise über
vorh. weiße Fahrbahnmarkierungen applizieren.
Menge: 25,000 m

**1.1.30 Verkehrsschild aufstellen**
Zusätzliches Verkehrsschild auf besondere Anordnung des
AG aufstellen und beseitigen, für die Bauzeit vorhalten
und warten. Aufstellvorrichtung nach stat.
Erfordernissen. Vorübergehende Sicherungsmaßnahmen
durchführen. 70 v.H. des Preises werden nach
Aufstellen, der Rest nach Beseitigen vergütet.
Verkehrsschild = Ronde, Dreieck, Quadrat.
Größe 2.
Aufstellvorrichtung nach Wahl des AN aufstellen.
Aufstellhöhe bis 2,20 m.
Menge: 2,000 St

**1.1.40 Baubüro vorhalten**
Auf der Baustelle bereits aufgestelltes Bauleitungsbüro
(Pos. 02.01.0210) für die Dauer der Straßenbauarbeiten
vorhalten.
Gegen Einbruch sichern, Haftung für Sturm- und
Wasserschäden. Übernahme der Reinigungs-, Energie-,
Wasser und Abwasserkosten. Außer den vollen Wochen
werden Teilzeiten nach Tagen zu 1/7 des
Einheitspreises abgerechnet.
Menge: 20,000 Wo

**1.1.50 Anwohnerinformation**
Informierung der betroffenen Anwohner mind. 1 Woche
vor Beginn der Straßenbauarbeiten in den einzelnen
Straßen..
Erstellung der Anwohnerinformation in Abstimmung mit
dem AG.
Verteilung der Anwohnerinformation als Wurfsendung.
Ca. 50 Grundstücke in den Straßen Kampstraße,
Wormhaidestraße und Karwinkelstraße.
Menge: 3,000 St

**1.1.60 Müllabfuhr**
In Abstimmung mit dem Entsorger hat der AN für die
Dauer der Bauzeit Abschnitt Kanalbau die Müllgefäße,
Biotonnen, gelbe Säcke, etc. der nicht anfahrbaren
Anliegergrundstücke an den Abfuhrtagen an eine für
Müllfahrzeuge erreichbare, zentrale Stelle zu befördern
und nach Entleerung wieder zurück zu transportieren.
Die Abstimmung mit den Entsorgungsunternehmen und den
Anliegern hat rechtzeitig zu erfolgen.
Abfuhrtermine :
graue Tonne- Restmüll 14 - tägig Montag
gelbe Tonne- Wertstoffe 28 - tägig Montag
Papiertonne 28 - tägig mittwochs
Bei Bedarf ist der Abfallkalender bei der Stadt
erhältlich.
50 v.H. der Pauschale werden nach der Einrichtung der
Baustelle, der Rest nach Räumen der Baustelle vergütet.

Für die Dauer der Straßenbauarbeiten.
Menge: 20,000 Wo

**1.1.70 Frostschutzschicht HKS**
Frostschutzschicht herstellen und verdichten.
Material: gebrochener Naturstein 0/45 mm, Hartkalkstein
Einbau an verschiedenen Stellen, in verschiedenen
Dicken zur Verkehrssicherung gemäß 1.3 der ZTV Ham-StB.
Abgerechnet wird nach vom AG anerkannten
Originalwiegekarten.
Menge: 200,000 t

**1.1.80 Gaswarngerät (Diffusionsbetrieb)**
Vorhalten und Betreiben eines tragbaren Gaswarngerätes
(Diffusionsbetrieb) während der Kanalbauarbeiten für
den Personenschutz.
Das Gaswarngerät muss mindestens die Gehalte an Methan
(CH4) von 0-5 Vol.-% bzw. von 0-100% UEG, an
Kohlendioxid  (CO2) von 0-25 Vol.-% und Sauerstoff (O2)
von 0-25 Vol.-% anzeigen und bei Verletzung der
Grenzwerte optischen und akustischen Alarm ausgeben.
Das tragbare Gaswarngeräte muss als
explosionsgeschütztes elektrisches Betriebsmittel
ausgeführt sein und eine ATEX- Zertifizierung haben.
Die Kosten für die regelmäßigen Kalibrierungen,
Prüfungen und Wartungen sowie die dafür notwendigen
Einrichtungen und Materialien sind einzurechnen.
Menge: 1,000 psch

#### Abschnitt 1.2 Baugelände freimachen / Aufnahme von Bauteilen

**1.2.10 Erschwerniszulage**
Erschwerniszulage für das  Arbeiten an Hecken und
Grundstücksmauern.
Länge der Grundstücksgrenzen ca. 900 m
Menge: 1,000 St

**1.2.20 Schutz für Baumstamm herstellen, U bis 50**
Schutz für Baumstamm herstellen.
Mantel mit Polsterung zum Schutz des Baumstammes vor
mechanischer Beschädigung herstellen und während der
Bauzeit
unterhalten. Der Mantel darf den Baumstamm und die
Wurzelanläufe nicht berühren.
Der Stammumfang wird 1 m über Geländeoberfläche
gemessen.
Stammumfang bis 50 cm
Polsterung des Stammes durch Umwickeln mit
kokosummanteltem Dränrohr, Durchmesser 100 mm.
Mantel aus Brettern, 24 mm dick, lückenlos befestigen.
Mantelhöhe 3,0 m
Schutzmaterial nach Beendigung der Bauarbeiten abbauen.
Material wieder in Eigentum des AN übernehmen und von
der Baustelle entfernen.
Bäume östlich der Karwinkelstraße.
Menge: 3,000 St

*Hinweis*
Das Aufnehmen des Oberbaus ist in mehreren Schritten
auszuführen, jeweils im Zuge der Erdarbeiten zu den
Gewerken Kanalbau, Versorgerarbeiten und Straßenbau.

Zur Orientierung sind in der Anlage drei Arbeitspläne
(Blatt 1 - 3: Querschnitt zur losweisen Bauausführung)
beigefügt, um die Arbeitsschritte zu verdeutlichen.

Alle Erschwernisse und Mehrkosten, die sich aus dem
Aufnehmen des Oberbaus auch in schmalen Streifen
ergeben, sind in die Einheitspreise einzukalkulieren
und berechtigen nicht zu späteren Nachforderungen

**1.2.30 Oberbau aufnehmen**
Oberbau aus Schütt- bzw. Setzpacklage einschl.
recyclefähigem
Oberbaumaterial ( z.B. Bordsteine, Platten, Beton usw.)
aufbrechen, aufladen und zur Entsorgung gem.
Baubeschreibung der Baumaßnahme abfahren.
Einschl. Bodenaushub. Boden des Homogenbereichs B1
(Bodenklasse 3 bis 5 nach alter DIN 18300).
Materialien gem. beigefügtem Baugrundgutachten bis
einschl. BM-F2 nach EBV.
Abgerechnet wird nach Abtragsprofilen bzw. örtlichem
Aufmaß.
Auf Anordnung des AG heraussortiertes Material wird
gesondert
vergütet.
Menge: 1400,000 m3

**1.2.40 Zulage Material aufnehmen > BM-F3**
Material der Klasse > BM-F3 nach EBV getrennt vom
restlichen Oberbau aufnehmen.
Aufbruchmaterial gegen Nachweis durch ein zugelassenes
Transportunternehmen zu einer Deponie nach Wahl des AN
abfahren.
Abgerechnet wird nach vom AG anerkannten
Originalwiegekarten.
Material der MP1 und MP2
Als Zulage zur Position Oberbau aufnehmen.
Menge: 1100,000 t

**1.2.50 Zulage bit. Decke aufnehmen**
Bit. Decke aufnehmen,
ohne Unterbau,
mit bit. Tragschicht.
Auf Fahrbahnen.
Aufbruchtiefe 10 - 15 cm.
Als Zulage zur Position Oberbau aufnehmen.
Menge: 1950,000 m2

**1.2.60 Nicht tragfähigen Boden auskoffern**
Boden, der nicht tragfähig ist, auskoffern und
abfahren.
Boden des Homogenbereichs B1 (Bodenklasse 3 bis 5 nach
alter DIN 18300) bis einschl. BM-F2 nach EBV.
Abgerechnet wird nach Abtragsprofilen bzw.
örtlichlichem Aufmaß.
Aushub auf Deponie des AG abfahren. Angabe der Deponie
in der Baubeschreibung der Baumaßnahme.
Diese OZ wird nur auf besondere Anweisung des AG
ausgeführt.
Menge: 20,000 m3

**1.2.70 Verkehrsschilder bis 0,50 m² aufnehmen**
Verkehrsschilder bzw. Straßenbenennungsschilder mit
Betonfundament aufnehmen,
einschließlich aller erforderlichen Erd- und
Nebenarbeiten.
Boden des Homogenbereichs B1 (Bodenklasse 3 bis 5 nach
alter DIN 18300) bis einschl. BM-F2 nach EBV
Mit Rohrpfosten.
Schildgröße bis 0,50 m2.
Stoffe und Fundamente auf Deponie gem. Baubeschreibung
abfahren.
Menge: 5,000 St

**1.2.80 Baubegleitende Kampfmittelüberwachung**
Beistellung eines Feuerwerker mit der Befähigung nach §
20 gemäß Spreng-Gesetzs mit Sondentechnik abgestimmt
auf die Einsatzsituation (Graben mit Verbau) zur
Erlangung der Kampfmittelfreiheit bis zur Grabensohle.
Die Vergütung erfolgt nach Arbeitstagen.
Einschl. der Anmeldung der Räumstelle.
Menge: 5,000 d

#### Abschnitt 1.3 Straßenbauarbeiten

**1.3.10 Ersatzmassen zur Untergrundverbesserung**
Ersatzmassen zur Untergrundverbesserung einbauen und
verdichten.
Material: Korngemisch aus Hartkalkstein 0/100 mm.
Einbau unter Frostschutzschicht und als Dammauflager,
in ca. 25 cm Stärke.
Abgerechnet wird nach vom AG anerkannten
Originalwiegekarten.
Menge: 40,000 t

**1.3.20 Erdplanum herstellen**
Erdplanum herstellen.
Das fertige Erdplanum darf vor Aufbringen der
Frostschutzschicht nicht befahren werden.
Die Wiederherstellung des Planums geht zu Lasten des
AN.
Die Ebenflächigkeit darf nicht +/- 3 cm von der
Sollhöhe abweichen, bei Felsplanum +/- 5 cm.
Das Planum muss vor Aufbringen der Frostschutzschicht
vom AG abgenommen werden.
Geforderter Verformungsmodul Ev2  lt. Regelprofil 45
MPa.
Menge: 2200,000 m2

**1.3.30 Frostschutzschicht 37 cm, HKS**
Frostschutzschicht herstellen.
Auf Erdplanum.
Material: gebrochener Naturstein 0/45 mm,
Hartkalkstein.
Schichtdicke, verdichtet: 37cm.
Verformungsmodul Ev2 min. 120 MPa laut Regelprofil.
Überprüfung der Einbaustärken nach der
Schnurmessmethode.
Menge: 1950,000 m2

**1.3.40 Asphalttragschicht 14 cm**
Asphalttragschicht herstellen und verdichten,
auf Schottertragschicht,
zwischen Randeinfassung.
Mischgut: AC 22 T N.
Resultierendes Bindemittel: 70/100.
Einbaudicke, verdichtet: 14 cm.
Lieferung mit thermoisolierten Transportfahrzeugen.
Rechtzeitig vor dem geplantem Einbau ist dem AG der
Eignungsnachweis vorzulegen.
Bk1,0.
Menge: 1950,000 m2

**1.3.50 Asphaltdeckschicht 4 cm**
Asphaltdeckschicht herstellen und verdichten,
auf Asphalttragschicht,
zwischen Randeinfassung.
Mischgut: AC 8 D N, SZ18/LA20.
Resultierendes Bindemittel: 50/70.
Einbaudicke, verdichtet: 4 cm.
Lieferung mit thermoisolierten Transportfahrzeugen.
Rechtzeitig vor dem geplantem Einbau ist dem AG der
Eignungsnachweis vorzulegen.
Bk1,0.
Menge: 1950,000 m2

**1.3.60 Asphaltbelag ansprühen 0,200 - 0,300 kg/m2**
Asphaltbelag zur Herstellung des Schichtenverbundes
ansprühen.
Unterlage = Asphalttragschicht.
Unterlage vorher reinigen. Kehrgut zur freien
Verwendung des AN abfahren.
Lösemittelhaltige Bitumenemulsion C40B5-S,
Bindemittelmenge: 0,200 - 0,300 kg/m2.
Vor Einbau Asphaltdeckschicht.
Menge: 1950,000 m2

**1.3.70 Abstumpfungsmaßnahme durchführen**
Abstumpfungsmaßnahme zur Erhöhung der
Anfangsgriffigkeit
durch gleichmäßiges Aufbringen und Einwalzen von
Abstreukörnung durchführen. Nicht gebundene
Abstreukörnung
aufnehmen und der Verwertung nach Wahl des AN zuführen.
Abstreukörnung = Lieferkörnung 1/3.
Aus Gestein wie grobe Gesteinskörnung in
Asphaltdeckschicht.
Abstreumenge = 1 kg/m2.
Maschinell abstreuen.
Menge: 1950,000 m2

**1.3.80 Anschlüsse herstellen, bit. Asphaltbeläge**
Anschlüsse als Fuge herstellen.
Anschlüsse an vorh. Asphaltbeläge,
in nicht zusammenhängenden Einzellängen.
Vorhandenen Asphaltbelag bis 4 cm tief scharfkantig
anschneiden, Schnittfäche und Unterlage im
Anschlussbereich gründlich reinigen.
Fugenflanke mit einem geeigneten Voranstrich versehen.
Bit. Fugenband einseitig anwärmen und an die
vorbereitete Fugenflanke festhaftend andrücken.
Abmessung: 40 x 10 mm.
Menge: 20,000 m

**1.3.90 Anschlüsse herstellen, Einbauten, Randeinfassungen**
Anschlüsse als Fuge herstellen.
Anschlüsse an Einbauten und Randeinfassungen
(Fließrinne),
in nicht zusammenhängenden Einzellängen.
Fugenflanken reinigen und mit einem geeigneten
Voranstrich versehen.
Bit. Fugenband einseitig erwärmen und an die
vorbereitete Fugenflanke festhaftend andrücken.
Abmessungen: 30 x 10 mm.
Menge: 900,000 m

**1.3.100 Pflasterstreifen 2-reihig 24/16/14 cm**
Pflasterstreifen einsch. den erforderlichen
Unterbrechungen für Einbauten herstellen. Einbauten
unter 1 m Länge werden übermessen.
Pflastersteine in Beton C 20/25 versetzen.
Als Fließrinne vor Bordsteinen.
Pflasterstreifen, Beton 24/16/14 cm bzw. in Kurven
16/16/14cm.
Breite der Pflasterstreifen: 2 Reihen.
Dicke des Betonbettes:  26 cm.
Fugen mit Pflastersand verfüllen und einschlämmen,
spätestens 2 Tage nach Setzen der Steine.
Ohne Erdarbeiten, einschl. Frostschutzschicht i.M. 15
cm.
Menge: 900,000 m

**1.3.110 Pflasterstreifen 1-reihig 24/16/14 cm**
Pflasterstreifen einschließlich der erforderlichen
Unterbrechungen für Einbauten herstellen.
Einbauten unter 1 m Länge werden übermessen.
Pflastersteine in Beton C 16/20 versetzen.
Als Fließrinne oder Abschlussbahn.
Pflasterstreifenaus Beton 24/16/14 cm bzw. in Kurven
16/16/14 cm.
Breite der Pflasterstreifen = 1 Reihe.
Dicke des Betonbettes = 17 cm.
Rückenstütze aus Beton C 16/20, 10/26 cm.
Fugen mit Pflastersand verfüllen und einschlämmen,
spätestens 2 Tage nach Setzen der Steine.
Ohne Erdarbeiten, einschl. Frostschutzschicht i.M. 15
cm.
Menge: 50,000 m

**1.3.120 Pflaster 24/16/14 schneiden**
Pflaster mit geeignetem Gerät im Nassverfahren
schneiden,
Betonpflaster 24/16/14 cm.
Reststücke sind zu beseitigen.
Menge: 20,000 St

**1.3.130 Bordstein 15/18/30 cm, Quarzhell**
Bordstein aus Beton einschl. der erforderlichen Bogen-,
Absenk und Mittelsteine (R=2), mit im Mittel 5 mm
breiten Querfugen
versetzen.
Bordstein A 3, einschichtig, DIN 483.
Abmessungen 150/180/300 mm.
Aus gebrochenem Hartgestein und Natursand, Quarzhell,
wassergestrahlt.
Fundament aus verdichteten Beton C 20/25.
Dicke des Fundamentes: 20 cm.
Rückenstütze aus verdichteten Beton C 20/25.
Abmessungen der Rückenstütze: 15/39 cm.
Rückenstütze in Schalung herstellen.
Bordstein an der Unterseite mit einem Haftvermittler
der Klasse C2E nach DIN EN 12004-1 versehen.
Ohne Erdarbeiten.
Einschl. Frostschutzschicht i.M. '15 ' cm.
Menge: 900,000 m

**1.3.140 Bordsteine schneiden**
Bordsteine 15/18/30 cm mit geeignetem Schneidegerät im
Nassverfahren schneiden.
Reststücke sind zu beseitigen.
Menge: 15,000 St

**1.3.150 Gegenpole für Kontrollprüfung, auf ungebundener Tragschicht**
Gegenpole für Kontrollprüfung nach Anweisung des AG für
die elektromanetische Dickenmessung verlegen.
Gegenpol =  Aluminium-Blech (0,3 mm,  30x100 cm),  max.
Messtiefe 50 cm.
Unterlage = ungebundene Tragschicht.
Menge: 12,000 St

**1.3.160 Gegenpole für Kontrollprüfung, auf bituminöser Schicht**
Gegenpole für Kontrollprüfung nach Anweisung des AG für
die elektromanetische Dickenmessung verlegen.
Gegenpol =  Aluminium-Folie (0,1 mm, 30x100 cm), max.
Messtiefe 50 cm.
Unterlage = Asphaltschicht.
Menge: 12,000 St

#### Abschnitt 1.4 Gehwege und Zufahrten

**1.4.10 Oberbau aufnehmen**
Oberbau aus Schütt- bzw. Setzpacklage einschl.
recyclefähigem
Oberbaumaterial ( z.B. Bordsteine, Platten, Beton usw.)
aufbrechen, aufladen und zur Entsorgung gem.
Baubeschreibung der Baumaßnahme abfahren.
Einschl. Bodenaushub. Boden des Homogenbereichs B1
(Bodenklasse 3 bis 5 nach alter DIN 18300).
Materialien gem. beigefügtem Baugrundgutachten bis
einschl. BM-F2 nach EBV.
Abgerechnet wird nach Abtragsprofilen bzw. örtlichem
Aufmaß.
Auf Anordnung des AG heraussortiertes Material wird
gesondert
vergütet.
Menge: 80,000 m3

**1.4.20 Zulage Material aufnehmen > BM-F3**
Material der Klasse > BM-F3 nach EBV getrennt vom
restlichen Oberbau aufnehmen.
Aufbruchmaterial gegen Nachweis durch ein zugelassenes
Transportunternehmen zur Reststoffdeponie "Am Lausbach"
abfahren.
Abgerechnet wird nach vom AG anerkannten
Originalwiegekarten.
Die Entsorgungsgebühren der Deponie werden gesondert
vom
AG übernommen und sind nicht in den Einheitspreis
einzurechnen.
Als Zulage zur Position Oberbau aufnehmen.
Menge: 80,000 t

**1.4.30 Erdplanum herstellen**
Erdplanum herstellen und verdichten.
Das fertige Erdplanum darf vor aufbringen der
Frostschutzschicht nicht befahren werden.
Die Wiederherstellung des Planums geht zu Lasten des
AN.
Die Ebenflächigkeit darf nicht mehr als +/- 3 cm von
der Sollhöhe abweichen, bei Felsplanum +/- 5 cm.
Das Planum muss vor Aufbringen der Frostschutzschicht
vom AG abgenommen werden.
Verformungsmodul Ev2 min. 45 MPa.
Menge: 250,000 m2

**1.4.40 Frostschutzschicht 20 cm, HKS**
Frostschutzschicht herstellen.
Auf Erdplanum.
Material: gebrochener Naturstein 0/45 mm,
Hartkalkstein.
Feinanteil Kategorie UF3, im eingebauten Zustand
höchstens
5 Masse v.H. Feinanteile.
Schichtdicke, verdichtet: 20 cm
Überprüfung der Einbaustärken nach der
Schnurmessmethode.
In Gehwegen
Menge: 200,000 m2

**1.4.50 Frostschutzschicht 28 cm, HKS**
Frostschutzschicht herstellen.
Auf Erdplanum.
Material: gebrochener Naturstein 0/45 mm,
Hartkalkstein.
Feinanteil Kategorie UF3, im eingebauten Zustand
höchstens
5 Masse v.H. Feinanteile.
Schichtdicke, verdichtet: 28 cm.
Verformungsmodul Ev2 min. 100 MPa laut Regelprofil.
Überprüfung der Einbaustärken nach der
Schnurmessmethode.
In Zufahrten
Menge: 50,000 m2

**1.4.60 Schottertragschicht 15 cm, HKS**
Schottertragschicht herstellen.
Auf Frostschutzschicht.
Material: gebrochener Naturstein 0/45 mm,
Hartkalkstein.
Feinanteil Kategorie UF3, im eingebauten Zustand
höchstens
5 Masse v.H. Feinanteile.
Schichtdicke, verdichtet: 15 cm.
Verformungsmodul Ev2 min. 120 MPa laut Regelprofil.
Überprüfung der Einbaustärken nach der
Schnurmessmethode.
In Zufahrten
Menge: 50,000 m2

**1.4.70 Pflasterdecke, 20/10/8 cm grau**
Pflasterdecke aus Betonpflastersteinen einschließlich
der Randsteine herstellen.
Pflasterbett in gerammtem Zustand 4 cm dick.
Fugen mit unten beschriebenem Material verfüllen und
einschlämmen.
Auf Gehwegflächen.
Steinabmessungen 20/10/8 cm,
mit Fase.
Verlegung im Läuferverband, quer. In Zufahrten
Ellenbogenverband, quer.
Pflasterbett aus Diabasbrechsand 0/5.
Fugenverfüllung aus Diabasbrechsand 0/3.
Pflasterfarbe: Zementgrau.
Rechtzeitig vor dem geplantem Einbau sind dem AG die
Eignungsnachweise für die Baustoffgemische und die
Befestigungselemente vorzulegen.
Menge: 250,000 m2

**1.4.80 Betonrandstein 8/20 cm versetzen**
Betonrandstein auf eine Betonsohle C 16/20 mit
eingeschalter Rückenstütze aus Beton C 16/20,
flucht- höhen- und querschnittsgerecht versetzen.
Betonrandsteine 8/20 cm.
Betonsohle 15 cm dick.
Rückenstütze 8/28 cm.
Betonrandstein an der Unterseite mit einem
Haftvermittler der Klasse C2E nach DIN EN 12004-1
versehen.
Ohne Erdarbeiten.
Menge: 300,000 m

**1.4.90 Pflaster 8 cm schneiden**
Betonpflaster 8 cm dick mit Diamantsäge im
Nassverfahren schneiden.
Reststücke sind zu beseitigen.
Menge: 50,000 m

**1.4.100 Winkelkantenstein 27/22 cm**
Winkelkantenstein versetzen
Die Winkelkantensteine auf 20 cm Beton C 16/20 flucht-,
höhen- und querschnittsgerecht versetzen.
Winkelkantenstein 27 cm hoch und 22 cm breit
Dicke ca. 8 cm.
Winkelkantenstein an der Unterseite mit einem
Haftvermittler der Klasse C2E nach DIN EN 12004-1
versehen.
Einschließlich aller zusätzlich erforderlichen
Erdarbeiten.
Boden des Homogenbereichs B1 (Bodenklasse 3 bis 5 nach
alter DIN 18300) bis einschl. BM-F2 nach EBV.
In nicht zusammenhängenden Teillängen.
Verdrängten Boden auf Deponie gemäß Beschreibung
abfahren.
Menge: 100,000 m

**1.4.110 Winkelkantensteine schneiden**
Winkelkantenstein der vorgenannten Position mit
geegnetem Schneidgerät im Nassverfahren schneiden.
Reststücke sind zu beseitigen.
Menge: 5,000 St

#### Abschnitt 1.5 Entwässerungsarbeiten

**1.5.10 Drainleitung herstellen**
Drainleitungen herstellen und mit Filtermaterial bis OK
Erdplanum verfüllen und verdichten.
Bereich Erdplanum als Planumsdrainage der Fahrbahn.
Grabenbreite:  0,30 m
Grabentiefe i.M.:  0,30 m
Bodenklasse 3 - 6 nach DIN 18300, einschl. Erdarbeiten.
Filter aus gebrochenem Naturgestein 0,25/11 mm,
einschl. Verlegung eines Filterrohres aus PVC DN 100.
Bei Rohrverbindungen entspr. Formstücke benutzen.
Aushub bis einschl. BM-F2 nach EBV auf Deponie gemäß
Beschreibung abfahren.
Menge: 450,000 m

**1.5.20 Drainrohre anschließen**
Anschließen der Drainrohre mittels Abzweig 150/100 an
die Straßenablaufleitungen.
Durchmesser des Drainrohres DN 100.
Als Zulage zur Position "Drainleitung herstellen".
Menge: 6,000 St

**1.5.30 Aufsatz f. Straßenablauf ausbauen**
Aufsatz für Straßenablauf freilegen und ausbauen.
Umgebende Fläche = Pflaster und Asphalt.
Brauchbare Teile säubern und zur Wiederverwendung
innerhalb der Baustelle lagern.
Unbrauchbare Teile und Ausbaustoffe auf Deponie des AG
abfahren. Angabe der Deponie in der Baubeschreibung der
Baumaßnahme.
Menge: 14,000 St

**1.5.40 Straßenablauf aufnehmen**
Straßenablauf ohne Aufsatz vollständig ausbauen.
Anschlussleitungen, die bestehen bleiben, soweit
erforderlich abdichten. Das Ausbauen von
Anschlussleitungen wird gesondert vergütet.
Straßenablauf aus Betonfertigteilen oder
Beton/Mauerwerk.
Aushubtiefe ab OK Straßenablauf 'bis 1,25 m'.
Straßenablauf liegt in befestigter Fläche. Aufbruch-
und Erdarbeiten ausführen.
Brauchbare Teile säubern und sortiert zur
Wiederverwendung innerhalb der Baustelle lagern.
Restliches Aufbruchgut und Aushub auf Deponie des AG
abfahren. Angabe der Deponie in der Baubeschreibung der
Baumaßnahme.
Menge: 14,000 St

**1.5.50 Kanäle DN 150 aufnehmen**
Vorhandene Ablaufleitungen aufnehmen, laden und zur
Deponie gemäß Baubeschreibung abfahren. Die
aufzunehmende Leitung liegt außerhalb der Baugrube.
Das Freilegen der Leitung, alle erf. Erdarbeiten, das
Wiederverfüllen mit dem seitlich lagernden Boden bzw.
Schotter und die versetzungsfreie Verdichtung des
Grabens sind im EP enthalten, ebenso der evtl. erf.
Verbau und Wasserhaltung.
Kunststoffrohre/Steinzeugrohre
Rohrdurchmesser:  DN 150
Kanalanschlusstiefe:  2,00 - 3,00 m
Einschl. Verschließen der Öffnung im Kanal durch
Verschlussteller.
Menge: 10,000 m

**1.5.60 Anschlussleitungen aufnehmen**
Vorhandene Anschlussleitungen (Kunststoffrohre/
Steinzeugrohre DN 150) in der Baugrube beim Ausbau
entfallender Straßenabläufe aufnehmen und gem.
Baubeschreibung entsorgen.
Menge: 30,000 m

**1.5.61 Sondierbohrungen über 0,00 bis 5,00 m**
Sondierbohrungen gem. "Merkblatt für Baugrundeingriffe
auf Flächen mit Kampfmittelverdacht ohne konkrete
Gefahr" zur Erkundung der Kampfmittelfreiheit.
Tiefe über '0,00' bis
'5,00' m.
Als Schneckenbohrungen D 100 mm.
In Boden des Homogenbereichs B1 (Bodenklasse 3 bis 5
nach alter DIN 18300) bis einschl. BM-F2 nach EBV in
der Achse der Verbauwände durchführen,  incl. An- und
Abtransport der erf. Geräte, Umsetzen der Bohranlage je
Bohrung.
Lieferung und Einbau von Schutzrohren PVC D 80 mm (frei
von Ferrometallen), Rohrunterseite mit Stopfen gegen
Aufspülen von Erdreich verschließen, 0,3 m über GOK
abschneiden und bis zur Erkundung verdeckeln.
Bei Bohrhindernissen kann auf Weisung des Auftraggebers
eine Bohrung neu angesetzt werden.
Die Detektion nach Kampfmitteln wird vom
Kampfmittelbeseitigungsdienst durchgeführt, die
terminliche Abstimmung und Koordination der Arbeiten
obliegt dem AN und ist in den Bauablauf zu integrieren.
Nach Abschluss der Untersuchungen Schutzrohre ausbauen
und beseitigen, die Bohrlöcher mit auf der Baustelle
gelagerten Aushubmaterial verfüllen und einschlämmen.
Menge: 10,000 Stk

**1.5.70 Abwassersattel Top-Loading 355/160 mm**
Aufschweißsattelstück Top-Loading ASA-TL/KG, Friatec
oder gleichwertig, mit integrierter Steckmuffe zum
Anschluss von Anschlussleitungen DN/OD 160 aus PP-Rohr
liefern und an PE-Rohr DA 355 SDR 17,6 des
Mischwasserkanals einbauen.
Sattelstück mit integrierter Steckmuffe für PP-Rohr DA
160.
Herstellung der Schweißverbindung einschließlich der
Bohrung mittels Aufspann- und Anbohrgerät gemäß
Anforderungen Teil Lippeverband.
Als Zulage zur Pos. Anschlussleitung DN 150 herstellen.
Menge: 10,000 St

**1.5.80 Abwassersattel Top-Loading 450/160 mm**
Aufschweißsattelstück Top-Loading ASA-TL/KG, Friatec
oder gleichwertig, mit integrierter Steckmuffe zum
Anschluss von Anschlussleitungen DN/OD 160 aus PP-Rohr
liefern und an PE-Rohr DA 450 SDR 17,6 des
Mischwasserkanals einbauen.
Sattelstück mit integrierter Steckmuffe für PP-Rohr DA
160.
Herstellung der Schweißverbindung einschließlich der
Bohrung mittels Aufspann- und Anbohrgerät gemäß
Anforderungen Teil Lippeverband.
Als Zulage zur Pos. Anschlussleitung DN 150 herstellen.
Menge: 16,000 St

**1.5.90 Bohrstutzen DN 150**
Rohranschlüsse mittels Bohrstutzen und Bohrring
erstellen.
Die Öffnung im Hauptkanal bzw. im Schacht muss durch
ein Kernbohrgerät gebohrt werden.
Bohrstutzenweite DN 150.
REHAU AWADOCK-Anschlusssystem - oder gleichwertiger
Art.
Die Verarbeitungsvorschriften des Herstellers sind zu
beachten.
Rehau-Awadock-Anschlusssystem komplett mit
Anschlussdichtung aus SBR mit Innengewinde und
Einschraubkrone aus PP mit Gleitmittel passend für den
Anschluss von Hochlast-Vollwand-Kanalrohr aus PP DA 160
nach Werkvorschrift herstellen.
Der  jeweilige  Durchmesser des anzubohrenden
Kanalrohres  passend zum AWADOCK-Sattelstück ist vom AN
zu ermitteln.
Dicke des zu durchbohrenden Materiales: bis 20 cm.
Zu durchbohrendes Material: Beton/Stahlbeton.
Die evtl. erforderlichen zusätzlichen Erdarbeiten und
die Abfuhr des verdrängten Bodens auf Deponie des AG
gem. Beschreibung der Baumaßnahme sind im EP enthalten.
Als Zulage zur Pos. Anschlussleitung DN 150 herstellen.
Menge: 6,000 St

**1.5.100 Anschlussleitung DN 150 herstellen**
Anschlussleitungen für Regenwasser in unterschiedlichen
Teillängen herstellen.
Baugrube ausheben, Aushubboden zur Wiederverwendung
zwischenlagern. Baugrube in den Bereichen, in denen es
erforderlich ist, verbauen. Verbau vorhalten.
Nach Verlegen der Rohre Verbau entfernen und Baugrube
mit gelagerten Boden bis OK Planum lagenweise verfüllen
und verdichten.
Für die Leitungszone ist steinfreier Sand zu verwenden.
Verdrängten und ungeeigneten Boden auf Deponie gemäß
Beschreibung abfahren.
Hochlast-Vollwand-Kanalrohr aus Polypropylen (PP) nach
DIN EN 1852 mit Doppelsteckmuffe und formschlüssig
fixierten Dichtungen aus EPDM sowie Formstücken aus PP.
Ringsteifigkeit: mind. 10 kN/m².
Ohne Zusatz von Füllstoffen.
Farbe:  blau, durchgehend eingefärbt.
Durchmesser: DN 150
Liefernachweis:  REHAU AG + Co
  Bahnstr . 25
  44720 Bochum
  0234-689030
oder gleichwertiger Art.
Tiefe bis zu: 2,00 m unter OK Planum.
Zur Verlegung der Rohre ein 10 cm dickes Rohrauflager
aus Brechsand- Splittgemisch 0,2/11 mm herstellen. Die
Rohre in
durchgehendem Gefälle auf die Unterbettung verlegen.
Einschließlich erforderliche Wasserhaltung, alle
erforderlichen Formstücke, Anschluss an Schächte,
Leitungen oder Seitengraben.
Im Einheitspreis enthalten sind die Erschwernisse durch
Kreuzungen aller Art von Versorgungs- und
Kabelleitungen,
sowie das Aufhängen und Sichern der Leitungen gemäß
Vorschriften der Versorgungsunternehmen.
Menge: 50,000 m

**1.5.110 Verschlußteller**
Verschlussteller bei Abzweigen, Endrohren und
Blindanschlüssen für die spätere Weiterverlegung
einbauen und dicht schließen.
Verschlussteller aus PVC für Rohrdurchmesser DN 150.
Menge: 32,000 St

**1.5.120 Formstück einbauen (Zul) Abzweig 150/150**
Formstück in Rohrleitung einbauen.
Vergütet wird der Mehraufwand für den Einbau des
Formstückes gegenüber der bis zur Innenfläche der
Sammelrohrleitung durchgemessenen Rohrleitung.
Formstück = Abzweig, Anschlussrohr DN 150.
Durchgangsrohr DN 150.
Material = Kunststoff.
Als Zulage zur Pos. Abschlussleitung
Menge: 3,000 St

**1.5.130 Straßenablauf einbbauen m. Erdarbeiten**
Straßenablauf aus Betonfertigteilen nach DIN 4052
einbauen. Fugen mit Mörtel MG III nach DIN 1053 dicht
und glattstreichen.
Aufsatz wird gesondert vergütet.
Erarbeiten in Boden des Homogenbereichs B1 (Bodenklasse
3 bis 5 nach alter DIN 18300) bis einschl. BM-F2 nach
EBV ausführen.
Boden Form 1a mit Abfluss im Boden und eingearbeitetem
Kunststoffmuffenauslauf aus PVC mit Elastomerdichtung,
DIN EN 681 und DIN 4060.
Schaftkonus Form 11 (295 mm hoch).
Auflagerring Form Form 10b (für rechteckige Aufsätze).
Auflager aus Beton C 20/25, 10 cm dick, herstellen.
Aushubtiefe ab OK Straßenablauf bis 1,25 m.
Aushub seitlich lagern und zum Verfüllen verwenden.
Überschüssigen Aushub auf Deponie des AG abfahren.
Angabe der Deponie in der Baubeschreibung der
Baumaßnahme.
Menge: 32,000 St

**1.5.140 Aufsatz f. Straßenablauf aufsetzen, Schlitzweite 34,5 mm**
Aufsatz für Straßenablauf nach DIN EN 124 / DIN 1229
aufsetzen.
Klasse D 400, 300 x 500 mit Schlitzweite 34,5 mm.
Ausführung 'Pultform'.
Dämpfende Einlage.
Rahmen mit Eimerauflage und Bauzeitentwässerung,
hochziehbar.
Verzinkter Schlammeimer nach DIN 4052, Form D 1.
Aufsatz zunächst provisorisch auflegen und entsprechend
Bauablauf Zug um Zug bis auf planmäßige Höhe setzen.
Fuge zwischen Fertigteilen mit Mörtel MG III nach DIN
1053 unter Verwendung von mindestens 3 Distanzstücken
entsprechender Festigkeit füllen. Füllung
glattstreichen.
Menge: 22,000 St

**1.5.150 Aufsatz f. Straßenablauf aufsetzen, Schlitzweite 16 mm**
Aufsatz für Straßenablauf nach DIN EN 124 / DIN 1229
aufsetzen.
Klasse D 400, 300 x 500 mit Schlitzweite 16 mm.
Ausführung 'Pultform'.
Dämpfende Einlage.
Rahmen mit Eimerauflage und Bauzeitentwässerung,
hochziehbar.
Verzinkter Schlammeimer nach DIN 4052, Form D 1.
Aufsatz zunächst provisorisch auflegen und entsprechend
Bauablauf Zug um Zug bis auf planmäßige Höhe setzen.
Fuge zwischen Fertigteilen mit Mörtel MG III nach DIN
1053 unter Verwendung von mindestens 3 Distanzstücken
entsprechender Festigkeit füllen. Füllung
glattstreichen.
Menge: 10,000 St

**1.5.160 Füllboden**
Baugruben- und Rohrgrabenverfüllung, als Ersatz für
ungeeigneten Boden liefern und einbauen.
Einbau oberhalb der Leitungszone.
Material: Trag- und verdichtungsfähigen Boden.
Seitlich gelagerten, ungeeigneten Boden aufnehmen,
laden und zur Deponie gem. Baubeschreibung abfahren.
Abgerechnet wird nach eingebautem Volumen in
verdichtetem Zustand.
Die Einbaumengen sind zusätzlich durch Wiegekarten zu
belegen.
Menge: 16,000 m3

**1.5.170 TV-Untersuchung**
TV-Untersuchung der neuen bzw. sanierten
Straßenablauf-Anschlussleitungen DN 150 von einem
Revisionsschacht bzw. von einer Revisionsöffnung oder
vom vorh. Hauptkanal aus durchzuführen.
Neu verlegte Anschlussleitung zur Abnahme mittels
Farb-Schwenkkopfkamera untersuchen.
Vorweg ist die Reinigung der Leitung durchzuführen.
Durchmesser der zu kontrollierenden Rohre:  DN 150
Länge der Haltungen bis:  max. 10 m
Die digitalen Unterlagen sind auf einem Datenträger (CD
oder DVD) zu liefern. Die Bauzustandsbeschreibungen
sind zusätzlich auf Papier zu liefern.
Alle Unterlagen sind dem AG min. 15 AT vor der VOB
Abnahme zu übergeben.
Menge: 32,000 St

#### Abschnitt 1.6 Angleichungen

**1.6.10 Pflasterdecke aufnehmen**
Pflasterdecke aufnehmen,
Betonsteinpflaster (verschiedene Formen).
Steine sind in Sand versetzt.
Brauchbare Steine säubern und zur Wiederverwendung im
Bereich der Baustelle lagern, bzw. auf Fahrzeuge laden,
innerhalb der Baustelle verfahren und sorgfältig
abladen.
Aufbruchgut und unbrauchbare Steine auf AG Deponie
abfahren.
Angabe der Deponie in der Baubeschreibung der
Baumaßnahme.
Menge: 60,000 m2

**1.6.20 Plattenbelag aufnehmen**
Plattenbelag aufnehmen, Betonplatten.
Platten 30/30/4 cm bzw. 50/50/6 cm.
Brauchbare Platten säubern und zur Wiederverwendung im
Bereich der Baustelle lagern,
einschließlich Bettung (Sand, Mörtel, Unterbeton usw.)
Platten sind in Sand versetzt.
Aufbruchgut und unbrauchbare Platten auf Deponie des AG
abfahren, Angabe der Deponie in der Beschreibung der
Baumaßnahme.
Menge: 5,000 m2

**1.6.30 Bordsteine aufnehmen 15/18/30 cm**
Bordsteine einschließlich Kurvenbordsteine aufnehmen,
Bordsteine: 15/18/30 cm,
in unterschiedlichen Längen.
Steine sind in Beton versetzt,
einschließlich abbrechen des Unterbetons und der
Rückenstütze.
Brauchbare Bordsteine säubern und - wenn
nötig,sorgfältig von Hand aufnehmen - und zur
Wiederverwendung im Bereich der Baustelle lagern bzw.
auf Fahrzeuge laden, innerhalb der Baustelle verfahren,
abladen und stapeln.
Aufbruchgut und unbrauchbare Teile zur Deponie des AG
abfahren. Angabe der Deponie in der Baubeschreibung der
Baumaßnahme.
Menge: 5,000 m

**1.6.40 Betonrandst. aufnehmen**
Betonrandsteine freilegen und aufnehmen.
Abmessung der Steine: 5/20/100 bis 8/25/100 cm,
Unterbeton und Rückenstütze aufbrechen.
Brauchbare Betonrandsteine säubern und zur
Wiederverwendung im Bereich der Baustelle lagern bzw.
auf Fahrzeuge laden, innerhalb der Baustelle verfahren,
abladen und Stapeln.
Gesamtes Aufbruchmaterial zur Deponie des AG abfahren.
Angabe der Deponie in der Baubeschreibung der
Baumaßnahme.
Menge: 5,000 m

**1.6.50 Erdplanum herstellen**
Erdplanum herstellen und verdichten.
Das fertige Erdplanum darf vor aufbringen der
Frostschutzschicht nicht befahren werden.
Die Wiederherstellung des Planums geht zu Lasten des
AN.
Die Ebenflächigkeit darf nicht +/- 3 cm von der
Sollhöhe abweichen, bei Felsplanum +/- 5 cm.
Das Planum muss vor Aufbringen der Frostschutzschicht
vom AG abgenommen werden.
Geforderter Verformungsmodul Ev2  lt. Regelprofil.
Menge: 70,000 m2

**1.6.60 Frostschutzschicht 0/45**
Frostschutzschicht herstellen und verdichten.
Material: kornabgestuftes Mineralgemisch 0/45.
Einbau an verschiedenen Stellen, in verschiedenen
Dicken zur Vorprofilierung.
Abgerechnet wird nach vom AG anerkannten
Originalwiegekarten
Menge: 10,000 t

**1.6.70 vorh. Betonpflaster verlegen**
Betonpflasterdecke aus vorhandenen Steinen herstellen.
Pflasterbett in gerammtem Zustand 4 cm dick.
Fugen mit unten beschriebenem Material verfüllen
und einschlämmen.
In nicht zusammenhängenden Flächen.
Steinabmessungen: verschiedene Formate.
Pflasterbett aus Diabasbrechsand 0/5.
Fugenverfüllung aus Diabasbrechsand 0/3.
Steine lagern im Bereich der Baustelle.
Menge: 60,000 m2

**1.6.80 vorh. Gehwegplatten verlegen**
Plattenbelag aus vorhandenen Gehwegplatten herstellen.
Pflasterbett nach Verlegen der Platten 4 cm dick.
Fugen mit unten beschriebenem Material verfüllen und
einschlämmen.
In nicht zusammenhängenden Flächen.
Platten 30/30/4,5 cm und 50/50/6 cm.
Pflasterbett aus Diabasbrechsand 0/5.
Fugenverfüllung aus Diabasbrechsand 0/3.
Platten im Verband der anschließenden Fläche bzw. des
ursprünglichen Belages verlegen.
Platten lagern im Bereich der Baustelle.
Menge: 5,000 m2

**1.6.90 Betonrandsteine Steine 8/20 cm**
Vorh. Betonrandsteine auf eine Betonsohle mit
eingeschalter Rückenstütze aus Beton C 16/20,
Konsistenzbereich K 1, flucht- höhen- und
querschnittsgerecht versetzen.
In nicht zusammenhängenden Teillängen.
Betonrandsteine 8/20 cm.
Steine lagern im Bereich der Baustelle und sind zu
verwenden.
Betonsohle:  10 cm dick.
Rückenstütze: 8/27 cm.
Einschl. erf. Erdarbeiten.
Boden des Homogenbereichs B1 (Bodenklasse 3 bis 5 nach
alter DIN 18300) bis einschl. BM-F2 nach EBV
Verdrängten Boden auf Deponie des AG abfahren,
Angabe der Deponie in der Beschreibung der Baumaßnahme.
Menge: 5,000 m

**1.6.100 Rinne aufnehmen, 1-reihig**
Pflasterrinne aufnehmen,
in unterschiedlichen Längen.
Betonsteine 16/16/14 bzw. 24/16/14 cm
Breite der Rinne: 1-reihig
Steine sind in Beton versetzt
einschließlich abbrechen des Unterbetons und der
Rückenstütze.
Brauchbare Steine sorgfältig von Hand aufnehmen,
säubern und zur Wiederverwendung im Bereich der
Baustelle lagern bzw. auf Fahrzeuge laden, innerhalb
der Baustelle verfahren und abladen.
Unbrauchbare Steine, Unterbeton und Aufbruchgut zur
Deponie des AG abfahren. Angabe der Deponie in der
Baubeschreibung der Baumaßnahme.
Menge: 20,000 m

#### Abschnitt 1.7 Material und Tagelohn

**1.7.10 Stundenlohnarb. spez.Baufacharb.**
Arbeiten im Stundenlohn gegen Nachweisauf besondere
Anordnung des AG.
Berufsgruppe Spezialbaufacharbeiter,
einschl. sämtlicher Zuschläge und Zulagen.
Die Unterschrift des Bieters unter dem Angebot gilt
gleichzeitig als Erklärung, dass der Verrechnungssatz
unter Beachtung der preisrechtlichen Vorschriften
ermittelt wurde und unabhängig von der Anzahl der
Stunden gilt.
Menge: 20,000 Std

**1.7.20 Gestellung LKW h bis 16 t**
Gestellung (Betriebsstunden) eines LKW
mit Bedienung und Betriebsstoffen.
Art mit Kippeinrichtung
Antrieb Allrad
Nutzlast bis einschl. 16 t.
Menge: 5,000 Std

**1.7.30 Gestell. Kompress. mit 1 Hammer**
Gestellung (Betriebsstunden) eines Kompressors
mit Bedienung und Betriebsstoffen.
Liefermenge und Leistung entsprechend der nachfolgend
aufgeführten Bestückung,
einschl. 1 Hammer (mit Bedienung, Schlauchleitung und
Werkzeug).
Menge: 1,000 Std

**1.7.40 Gestell. Ladegerät Radlader ca. 45 kW ca.1,0 m3**
Gestellung (Betriebsstunden) eines Ladegerätes
mit Bedienung und Betriebsstoffen.
Art Radlader,
Leistung ca. 45 kW,
Schaufelinhalt: ca. 1,0 m3.
Menge: 5,000 Std

**1.7.50 Gestellung Bagger ca. 0,7 m3 luftbereift**
Gestellung (Betriebsstunden) eines Baggers
mit Bedienung und Betriebsstoffen.
Löffelinhalt ca. 0,70 m3,
luftbereift,
Tieflöffel/Greifer.
Menge: 5,000 Std

**1.7.60 Kaltasphalt**
Kaltasphalt auf besondere Anodnung des AG liefern,
einbauen und verdichten.
Sobald das aufgebrachte Material nicht mehrbenötigt
wird, aufnehmen und beseitigen.
In Teilmengen.
Abgerechnet wird nach vom AG anerkannten
Original-Wiegekarten.
Menge: 2,000 to

**1.7.70 Beton kl.Mengen**
Beton in kleinen Mengen auf besondere Anordnung des AG
herstellen und einbauen.
C 12/15, einschließlich Schalung.
Menge: 2,000 m3

**1.7.80 Lastplattendruckversuch, statisch**
Statischer Lastplattendruckversuch auf besondere
Anordnung des AG durchführen.
Zur Leistung dieser ON gehören An- und Abfuhr der
Geräte, Durchführung der Versuche gemäß DIN 18134
einschließlich der Ausfüllung pausfähiger Formulare.
Die Versuche sind entweder mit eigenem Gerät und
Fachpersonal oder in Zusammenarbeit mit einem
anerkannten Institut durchzuführen.
Diese ON wird herangezogen bei Voruntersuchungen oder
bei der Notwendigkeit zur Abgrenzung von
Gewährleistungsverpflichtungen von mehreren
Auftragnehmern an gleichem Ort und bei ähnlichen Fällen
die nicht als Nebenleistungen im Sinne der VOB bzw. ZTV
E-StB gelten können. Der Einheitspreis gilt für einen
geschlossen durchgeführten Versuch je Prüfstelle.
Menge: 1,000 St

**1.7.90 Aufmaß, Bestandsdokumentation und Abrechnung mittels EDM-Gerät**
Aufmaß der Oberflächen nach Fertigstellung aller
Bauleistungen mittels EDM-Gerät durch ein
Vermessungsbüro.
Aufzumessen sind alle sichtbaren Befestigungen wie
Plattierungen, Pflasterungen, Asphaltbefestigungen,
Fugendichtungsbänder, Grünflächen, Bäume, Bordsteine,
Rinnen, Kanaldeckel, Schieber, Hydrantenkappen,
Straßeneinläufe, Schilder, Lampen usw.
Darüber hinaus sind das Kataster sowie die vorhandene
Bebauung oder die privaten Befestigungen in den Plänen
darzustellen.
Die zu ermittelnden Daten sind im UTM/ETRS89-System
fachgerecht aufzunehmen.
Aus den örtlich aufgenommenen Daten sind im
CAD-Verfahren der Straßenbau-Bestandsplan und der
Abrechnungsplan in 3-facher Ausfertigung zu erstellen.
Hierbei muss die Unterteilung der Baumaßnahme in
mehrere Straßenabschnitte berücksichtigt werden.
Teilabrechnungsgrenzen sind beim AG zu erfragen. Die
Befestigungen sind so zu unterteilen, dass diese den
Straßenabschnitten einzeln zugeordnet werden können.
Die Flächenumringe sind zu schließen. Auch linienhafte
Elemente sind als Flächen zu erfassen.
Aneinander angrenzende Elemente müssen identische
Koordinaten an ihren gemeinsamen Grenzen haben.
Die zu unterscheidenden Elemente müssen in
unterschiedlichen Layern abgelegt werden.
Maßstab der Pläne M 1:250. Bei Unlesbarkeiten sind
Detailauszüge zu erstellen. Ebenso ist eine Legende mit
den Befestigungen und Einbauten auf den Plänen
darzustellen.
Diese Pläne sind dem AG als DWG- Datei in einem
Format 2004 auf einem Datenträger (CD oder DVD)
zu übergeben.
Ebenso ist aus diesen Werten die Strecken- und
Flächenermittlung gemäß Positionierung des LV
vorzunehmen und in numerischer Reihenfolge
darzustellen. Die somit ermittelten Werte sind in die
Massenermittlung zu übernehmen und weiter zu
verarbeiten. In dieser Massenermittlung muss jede
Fläche bzw. Strecke auf seine Größe bzw. Länge
eindeutig prüfbar sein.
Jede Fläche bzw. Strecke muss im Abrechnungsplan wieder
findbar und jeder Abrechnungspunkt im Plan sowie in der
Massenzusammenstellung eindeutig dargestellt sein
(UTM-Koordinate der Abrechnungspunkte in der
Massenermittlung).  Jede Fläche bzw. Strecke ist in der
Massenermittlung mit seiner Positions-Nr. sowie dem
zugehörigen Kurztext zu versehen. Positionsnummern und
Massen sind auf dem Plan eindeutig darzustellen.
Angleichungsbereiche und Schnittkanten an allen
Oberflächenbaustoffen werden bei diesem Aufmaß nicht
erfasst und sind mit handschriftlichem Aufmaß
festzuhalten.
Alle während der Bauzeit zu tätigenden Aufmaße bleiben
hiervon unbenommen. Da das Aufmaß vom AG und AN
gemeinsam zu tätigen ist, wird der Messzeitpunkt
rechtzeitig gemeinsam vereinbart. Das Aufmaß ist vom AG
und AN anzuerkennen.
Die Bestandsdokumentation umfasst den gesamten
Straßenquerschnitt einschl. vorhandener
Verkehrsflächenbefestigungen, Grünflächen, Bäumen usw..
Menge: 1,000 psch

### Bereich 2 Los 2: Arbeiten für den Lippeverband

#### Abschnitt 2.1 Verkehrssicherung, Lenkung, Umleitungen, Arbeitssicherheit in verschiedenen Abschnitten

**2.1.10 Verkehrssicherung herstellen - Bauphase 1, Hs-Anschluss Janssenstr. 15**
Aufstellung der Verkehrssicherungseinrichtungen wie in
den Vorbemerkungen und in den Verkehrssicherungskonzepten gem. Bauphase 1 beschrieben.
Im Einheitspreis sind einzurechnen die Gestellung, der
Aufbau und der Abbau aller Schilder, Gelbmarkierungen
und Leiteinrichtungen, die in dem Bauphasenkonzeptplan
eingezeichnet bzw. in den Vorbemerkungen beschrieben
sind, einschl. der erf. Beleuchtung, die Unterhaltung
und alle Nebenarbeiten.
Transportable Lichtzeichenanlage für die PKW-Führung
gem. Bauphase 1 herstellen.
Transportable Lichtsignalanlage, mit 2
Fahrzeugsignalgebern für die gesicherte Verkehrsführung
in der Janssenstraße
anliefern, funktionell einrichten und nach Beendigung
der Arbeiten deinstallieren und abfahren.
Die Vergütung für diese Arbeiten erfolgt wie folgt:
70 % der Pauschale nach Fertigstellung der
verkehrssichernden Maßnahmen, 30 % bei Räumung der
Baustelle.
Defekte und abhanden gekommene Verkehrseinrichtungen
gehen zu Lasten des AN und sind unverzüglich zu
ersetzen.

Hausanschluss Janssenstr. 15
.
Menge: 1,000 Stk

**2.1.20 Verkehrssicherung herstellen - Bauphase 2, 3 einzelne Hausanschlüsse**
*** Bezugsbeschreibung
Aufstellung der Verkehrssicherungseinrichtungen wie in
den Vorbemerkungen und in den
Verkehrssicherungskonzeptplänen gem. Bauphase 2
beschrieben.
Im Einheitspreis sind einzurechnen die Gestellung, der
Aufbau und der Abbau aller Schilder, Gelbmarkierungen
und Leiteinrichtungen, die in dem Bauphasenplan
eingezeichnet bzw. in den Vorbemerkungen beschrieben
sind, einschl. der erf. Beleuchtung, die Unterhaltung
und alle Nebenarbeiten.
Die Vergütung für diese Arbeiten erfolgt wie folgt:
70 % der Pauschale nach Fertigstellung der
verkehrssichernden Maßnahmen, 30 % bei Räumung der
Baustelle.
Defekte und abhanden gekommene Verkehrseinrichtungen
gehen zu Lasten des AN und sind unverzüglich zu
ersetzen.

Hausanschlüsse Wormheide 1, 3 und 21/23
.
Menge: 1,000 Stk

**2.1.30 Verkehrssicherung herstellen - Bauphase 3 bis 6**
*** wie Position 2.1.20
Verkehrssicherung herstellen gem.
Bauphasenkonzeptplänen 3 bis 6.
Menge: 6,000 Stk

**2.1.40 Verkehrssicherung vorhalten - Bauphase 1**
*** Bezugsbeschreibung
Vorhaltung, Wartung und Betrieb sämtl.
Verkehrseinrichtun- gen während der Arbeiten gem.
Bauphase 1.
Vorübergehende Sicherungsmaßnahmen durchführen.
Die Kontrollverpflichtung wird in gesonderten
Positionen vergütet.
Menge: 1,000 Wo

**2.1.50 Verkehrssicherung vorhalten - Bauphase 2**
*** wie Position 2.1.40
Verkehrssicherung vorhalten gem. Bauphase 2
Menge: 6,000 Wo

**2.1.60 Verkehrssicherung vorhalten - Bauphase 3 Karwinkel/Wormheide**
*** wie Position 2.1.40
Verkehrssicherung vorhalten gem. Bauphase 3.
Menge: 5,000 Wo

**2.1.70 Verkehrssicherung vorhalten - Bauphase 3a Baugrube 65392**
*** wie Position 2.1.40
Verkehrssicherung vorhalten gem. Bauphase 3a.
Menge: 1,000 Wo

**2.1.80 Verkehrssicherung vorhalten - Bauphase 4 Kampstr Süd**
*** wie Position 2.1.40
Verkehrssicherung vorhalten gem. Bauphase 4.
Menge: 8,000 Wo

**2.1.90 Verkehrssicherung vorhalten - Bauphase 5 Kampstr Nord**
*** wie Position 2.1.40
Verkehrssicherung vorhalten gem. Bauphase 5.
Menge: 3,000 Wo

**2.1.100 Verkehrsicherung vorhalten- Bauphase 6, Am Frienbusch**
*** wie Position 2.1.40
Verkehrssicherung vorhalten gem. Bauphase 6.
Menge: 1,000 Wo

**2.1.110 Schmalstrich Gelb, b =12 cm, herstellen**
*** Bezugsbeschreibung
Vorübergehende Fahrbahnmarkierung Typ I zusätzlich zu
den Inhalten der vorliegenden Bauphasenpläne bzw. der
Vorbemerkungen herstellen, unterhalten und nach
Beendigung der Baumaßnahme rückstandsfrei entfernen.
Herstellung auf bituminöser Decke.
Zu markierende Flächen vorbereiten, einmessen und
anzeichnen.
Gelbe, dünnschichtige und reflektierende
Markierungsfolie, selbstklebend.
Strichbreite: 0,12 m.
Ausführung in Einzellängen, durchgezogen und
unterbrochen (1:1).
Gesamtes Kehr- und Aufbruchgut aufnehmen,
transportieren und einer fachgerechten Verwertung
zuführen.
Abgerechnet wird nach aufgebrachter Strichlänge.

Bauphase 1: Janssenstr. 15
Menge: 20,000 m

**2.1.120 Breitstrich Gelb, b = 50 cm, herstellen**
*** wie Position 2.1.110
Breitstrich Gelb, b = 50 cm, durchgezogen herstellen.

Bauphase 1: Janssenstr. 15
Menge: 10,000 m

**2.1.130 Verkehrszeichen ungültig machen**
Stationäre Verkehrszeichen, die den vorübergehenden
Verkehrszeichen widersprechen, mittels Kunststoffsäcken
oder Vergleichbarem blickdicht verhängen.
Die Abdeckeinrichtungen sind zu befestigen und gegen
Wind zu sichern. Das Auskreuzen mit Klebebändern ist
nicht zulässig.
Nach Beendigung der Baumaßnahme Abdeckungen wieder
entfernen.
Menge: 2,000 St

**2.1.140 Standardverkehrszeichen zusätzlich**
Standardverkehrszeichen bzw. Zusatzschilder bzw. unbel.
Leitbake VZ 605 zusätzlich zu den Inhalten der
vorliegenden Bauphasenpläne bzw. der Vorbemerkungen
aufstellen.
VZ der Größe 2 STVO, Ronden, Quadrate und Rechtecke
randverstärkt aufstellen.
Die VZ sind nach Bedarf in nicht zusammenhängenden
Teilstücken auf besondere Anweisung des AG
aufzustellen.
VZ- Kombinationen wie z. B. Halteverbot mit
Zusatzschild werden als 2 VZ gewertet. Im Einheitspreis
ist einzurechnen die Gestellung, der Aufbau und Abbau.
Die Vorhaltung wird in der entsprechenden OZ gesondert
vergütet.
Menge: 5,000 St

**2.1.150 Zusätzliche bel. Leitbake VZ 605 aufstellen**
Beleuchtete Leitbake zusätzlich zu den Inhalten der
vorliegenden Bauphasenpläne bzw. den Vorbemerkungen
aufstellen.
Sonst wie zuvor beschrieben.
Menge: 10,000 St

**2.1.160 Zusätzliche Verkehrszeichen vorhalten**
Vorhaltung, Wartung, und Betrieb von 10 Stck VZ inkl.
unbel. Leitbaken während der gesamten Baumaßnahme.
Bei Veränderung der in dieser Position angegebenen
Stückzahl wird proportional umgerechnet.
Sonst wie zuvor beschrieben.
Menge: 10,000 St

**2.1.170 Zusätzliche beleuchtete Leitbake VZ 605 vorhalten**
Vorhaltung, Wartung, und Betrieb von 10 Stück bel.
Leitbaken während der gesamten Baumaßnahme. Bei
Veränderung der in dieser Position angegebenen
Stückzahl wird proportional umgerechnet.
Sonst wie zuvor beschrieben.
Menge: 10,000 St

**2.1.180 Verkehrssicherungsm. kontrollieren/dokumentieren**
Vom AN durchgeführte Verkehrssicherungsmaßnahmen, wie
in den Vorbemerkungen und Bauphasenplänen dargestellt
bzw. zusätzlich dazu aufgestellte Verkehrszeichen und
Verkehrseinrichtungen gem. ZTV- SA 97, kontrollieren
und dokumentieren.
Die Kontrolle hat gemäß ZTV-SA 97 an jedem Tag zu
erfolgen. An Werktagen 2x täglich, an arbeitsfreien
Tagen 1x tägl. Nach bedeutenden Wetterereignissen
umgehend nach Wetterberuhigung.
Da es sich um eine Kontrollverpflichtung im Rahmen der
Verkehrssicherungspflicht handelt, ist das Unterlassen
haftungsrechtlich relevant.
Stichproben werden seitens des AG durchgeführt.
Folgende Angaben sind mindestens zu dokumentieren:

- Datum und Uhrzeit der Kontrolle
- Kontrollierende Firma
- Kontrollierende Person
- Feststellung der Schäden
- Durchgeführte Reparatur mit Datum

und sind in den EP einzurechnen, einschl. aller
Nebenkosten für Personal und Fahrzeuge.
Menge: 25,000 Wo

**2.1.190 Müllabfuhr**
In Abstimmung mit dem Entsorger hat der AN für die
Dauer der Bauzeit  Abschnitt Kanalbau die Müllgefäße,
Biotonnen, gelbe Säcke, etc. der nicht anfahrbaren
Anliegergrundstücke an den Abfuhrtagen an eine für
Müllfahrzeuge erreichbare, zentrale Stelle zu befördern
und nach Entleerung wieder zurück zu transportieren.
Die Abstimmung mit den Entsorgungsunternehmen und den
Anliegern hat rechtzeitig zu erfolgen.
Abfuhrtermine :
graue Tonne- Restmüll  14 - tägig  Montag
gelbe Tonne- Wertstoffe  28 - tägig  Montag
Papiertonne  28 - tägig  mittwochs

Bei Bedarf ist der Abfallkalender bei der Stadt
erhältlich.
50 v.H. der Pauschale werden nach der Einrichtung der
Baustelle, der Rest nach Räumen der Baustelle vergütet.

Für das Los 1: Arbeiten für den Lippeverband
Menge: 25,000 Wo

**2.1.200 Anwohnerinformation für 50 - 60 Haushalte**
Informierung der betroffenen Anwohner mind. 1 Woche
vor Baubeginn über die Baumaßnahme.
Erstellung der Anwohnerinformation nach Vorlage des AG.
Verteilung der Anwohnerinformation als Wurfsendung an
50 - 60 Haushalte.

anteilig für das Los 2: Arbeiten für den Lippeverband
Menge: 1,000 psch

**2.1.210 Bauleitungsbüro**
Bauleitungsbüro aufstellen.
Leistungsumfang: Aufladen, Anfuhr, Aufstellen u.
eventuelles Umsetzen des Büros, Raumgröße ca. 12 qm,
Büroeinrichtung mit Tisch, min. 8 Stühlen und einem
verschließbaren Schrank. Gestellen eines Heizgerätes,
einschl. Wartung und Betrieb sowie ausreichende
Beleuchtung, notwendige Reinigung des Büros,
Waschgelegenheit, Abbau u. Verladen des
Bauleitungsbüros.
Aufstellflächen u. Parkmöglichkeiten sind vom AN zu
beschaffen.

Vergütung: 70 % nach Übernahme durch den AG,
Rest nach Übergabe des Büros an das Los 3
Menge: 1,000 St

**2.1.220 Baubüro vorhalten**
Bauleitungsbüro für die Dauer der Kanalbauarbeiten
vorhal- ten.
Gegen Einbruch sichern, Haftung für Sturm- und Wasserschäden. Übernahme der Reinigungs-, Energie-, Wasser
und Abwasserkosten. Außer den vollen Wochen werden
Teilzeiten nach Tagen zu 1/7 des Einheitspreises
abgerechnet.
Menge: 25,000 Wo

**2.1.230 Gaswarngerät mit Meßgaspumpe**
Vorhalten und Betreiben eines tragbaren Gaswarngerätes
mit Meßgaspumpe während der Kanalbauarbeiten.
Das Gaswarngerät muss mindestens die Gehalte an Methan
(CH4) von 0-5 Vol.-% bzw. von 0-100% UEG,
an Kohlendioxid (CO2) von 0-25 Vol.-% und Sauerstoff
(O2)
von 0-25 Vol.-% anzeigen und bei Verletzung der Grenzwerte optischen und akustischen Alarm ausgeben.
Zusätzlich sind Messschläuche und Messsonden (Stahl-,
Messing- oder el. leitfähige Kunststoffsonden)
vorzuhalten.
Das tragbare Gaswarngerät muss als
explosionsgeschütztes elektrisches Betriebsmittel
ausgeführt sein und eine ATEX-Zertifizierung haben.
Die Kosten für die regelmäßigen Kalibierungen,Prüfungen
und Wartungen sowie die dafür notwendigen Einrichtungen
und Materialien sind einzurechnen.
Bei mehreren parallelen Betriebsstellen empfiehlt sich
der Einsatz mehreren Meßgeräte oder es ist durch
Organisation dafür zu sorgen, dass eine ausreichende
meßtechnische Überwachung vorliegt.
Menge: 1,000 psch

**2.1.240 Gaswarngerät (Diffusionsbetrieb)**
Vorhalten und Betreiben eines tragbaren Gaswarngerätes
(Diffusionsbetrieb) während der Kanalbauarbeiten für
den Personenschutz.
Das Gaswarngerät muss mindestens die Gehalte an Methan
(CH4) von 0-5 Vol.-% bzw. von 0-100% UEG, an
Kohlendioxid  (CO2) von 0-25 Vol.-% und Sauerstoff (O2)
von 0-25 Vol.-% anzeigen und bei Verletzung der
Grenzwerte optischen und akustischen Alarm ausgeben.
Das tragbare Gaswarngeräte muss als
explosionsgeschütztes elektrisches Betriebsmittel
ausgeführt sein und eine ATEX- Zertifizierung haben.
Die Kosten für die regelmäßigen Kalibrierungen,
Prüfungen und Wartungen sowie die dafür notwendigen
Einrichtungen und Materialien sind einzurechnen.
Menge: 1,000 psch

**2.1.250 Technische Lüftung**
Liefern, vorhalten, einrichten, umsetzen und Abräumen
einer Belüftungseinrichtung bestehend aus einem
Ventilator und elektrisch leitfähigen Spiral- oder
Blaslutten-Lutten - leitungen.
Der Mindestvolumenstrom beträgt 0,5 m³/s.
Die Luttenleitungen haben einen Mindestdurchmesser von
150 mm und eine Gesamtlänge von mindestens 20 m.

Inkl. aller Nebenleistungen, Erdung, Stromversorgung
etc.
Menge: 1,000 psch

**2.1.260 Lüftung**
Lüftung mit der technischen Lüftung aus Vorposition

Vergütet wird die tatsächliche Betriebsdauer auf von
der örtlichen Bauleitung schriftlichen anerkannten
Nachweisen

Abgerechnet wird nach Stundenaufwand

Es ist ein Wetterbuch zu führen.
Menge: 1000,000 h

#### Abschnitt 2.2 Verkehrssicherung, Oberflächenaufbruch, Überwege Überfahrten

**2.2.10 Frostschutzschicht HKS zur Verkehrssicherung nach Anweisung**
Frostschutzschicht nach ZTV SoB-StB 04/07 herstellen
und verdichten.
Material: gebrochener Naturstein 0/45 mm, Hartkalkstein
Einbau an verschiedenen Stellen, in verschiedenen
Stärken zur Verkehrssicherung gemäß 4.3 der ZTV
-Fachbereich Tiefbau.
Abgerechnet wird nach vom AG anerkannten Originalwiegekarten.
Menge: 150,000 t

**2.2.20 Asphaltbefestigung mit Unterbau geradlinig schneiden 5 cm**
Asphaltbefestigung und verfestigten Unterbau geradlinig
trennen.
Trennen durch Schneiden.
Dicke der Befestigung über ca. 5 cm
Menge: 710,000 m

**2.2.30 Überfahrten**
Überfahrten über den offenen Rohrgraben mit Schrammbord
und Geländer herstellen und später abbauen, während der
Bauzeit unterhalten und bei Dunkelheit ausreichend
beleuch- ten einschließlich Vorhalten sämtlicher
Materialen, zusätz- licher Straßenaufbruchs- und
Wiederherstellungsarbeiten, sowie zusätzlicher
erforderlicher Erdarbeiten für die Herstel- lung der
Widerlager. Ein statischer Nachweis ist ohne besondere Vergütung vorzulegen. Für eine Verkehrsbelastung
durch Regelfahrzeuge der Brückenklasse SLW 60.
Baugrubenbreite von 1,5 bis 2,50 m
Breite der Überfahrt: 3,00 m
Diese ON wird nur auf besondere Anweisung des AG
ausgeführt.
Menge: 1,000 St

**2.2.40 Überfahrt verlegen**
Überfahrten der Vorposition abbauen und innerhalb des
Baubereiches an anderer Stelle wieder errichten.
Menge: 2,000 St

**2.2.50 Fußgäng.Überweg**
Fußgängerüberweg über den offenen Rohrgraben mit
Saumbohle und 100 cm hohem Geländer mit Mittelholm
herstellen und später wieder abbauen, während der
Bauzeit unterhalten und bei Dunkelheit ausreichend
beleuchten, einschließlich Vorhalten sämtlicher
Materialien.
Baugrubenbreite von 1,01 bis 2,00 m
Überwegbreite: mind. 1,00 m

Diese ON wird nur auf besondere Anweisung des AG
ausgeführt.
Menge: 3,000 St

**2.2.60 Überweg verlegen**
Überwege der Vorposition abbauen und innerhalb des
Baubereiches an anderer Stelle wieder errichten.
Menge: 3,000 St

#### Abschnitt 2.3 Herstellung der Kampfmittelfreiheit

*Hinweis*
Wie in der Stellungnahme zur Kampfmittelsituation der
Stadt Hamm beschrieben, die auf Grundlage der
Luftbildauswertung der Bezirksregierung Arnsberg
erstellt wurde, liegt das Projekt aufgrund seiner
geografischen Lage teilweise im Bombenabwurfgebiet der
Stadt Hamm.

Der Baubereich ist durch die Feuerwehr der Stadt Hamm
freigegeben mit der gebotenen Vorsicht zu arbeiten.

Für die Baumaßnahme/Bodeneingriff besteht in
Teilbereichen eine potenzielle Gefährdung.
Im Vorfeld ist dort eine Kampfmittelerkundung und
gegebenenfalls eine Kampfmittelräumung durchzu- führen.

Die Eindringtiefe möglicher Bombenblindgänger beträgt
in der Regel in Hamm bis zu 6 m unterhalb der
Geländeoberkante von 1945. In diesem Bereich ist
erfahrungsgemäß davon auszugehen, dass die jetzige
Geländeoberkannte ähnlich ist, wie die im Jahr 1945.
Die maximale Tiefe des Gefährdungsbandes wird durch den
anstehenden Mergel begrenzt.
Dieser bildet eine natürliche Barriere für das
Eindringen von Bombenblindgängern. Das zu erwartende
Kampfmitteinventar begrenzt sich auf Blindgänger von
Abwurfmunition.
In dem Gebiet wurde im Bodengutachten das Vorhandensein
von Methangasen festgestellt. Diese Gefahrenquelle ist
auch für die Kampfmittelortung zu berücksichtigen und
entsprechende Gegen- maßnahmen zum Schutz zu treffen.

Für die bodeneingreifenden Maßnahmen im Kanalbau, muss
zur Gewährleistung der Arbeitssicher- heit, für den
erforderlichen Bodenaushub außerhalb der bereits
stattgefundenen Bodengreifenden Maßnahmen und unter den
vorhandenen Entwässerungskanälen, eine Erkundung auf
Kampfmittel durchgeführt werden.
Wir empfehlen, die Aushub- und Verbauarbeiten bei
Gräben unter 1,40m Breite durch eine einreihige
Bohrlochsondierung bis 1 m unterhalb der
bodeneingreifenden Arbeiten abzusichern.
In den Bereichen, in den der neue Kanal in der
vorhandenen Kanaltrasse erneuert wird, muss der
Bodeneingriff, der über den von 1971 getätigten
Bodenaushub beim Kanalbau hinausgeht, abgesichert
werden.
Dies kann durch eine zweireihige Bohrlochsondierung mit
3-Achsgradiometer erfolgen.
In Abschnitten, in denen durch Störkörper keine
aussagekräftigen Messergebnisse erzielt werden können,
wird für die Tiefbauarbeiten im Kanalbau eine
baubegleitende Kampfmittelräumung  em- pfohlen.
Für die Hausanschlussleitungen ist wie beim Kanalbau
mittels Bohrlochsondierung der Kampf-mittelverdacht
auszuschließen. In Bereichen der Leitungskreuzungen
kann unterhalb der Lei-tungen der Bodenaushub in
Handschachtung erfolgen oder mit Baubegleitender
Kampfmittel-räumung durchgeführt werden.

In den Bereichen der bereits durchführten
Erdaushubarbeiten für die vorhandenen Entwässerungskanäle von 1971 sind bis zur damaligen
Ausschachtungstiefe keine Kampfmittel zu erwarten.
Die Arbeiten sind nach dem Stand der Technik der
Kampmittelverordnung des Landes NRW, der Baufachlichen
Richtlinien Kampfmittelräumung und der DGUV
Informationen 201-027 und deren Vorschriften
durchzuführen.

**2.3.10 Sondierungsbohrungen 0 - 5,00 m**
Sondierbohrungen gem. "Merkblatt für Baugrundeingriffe
auf Flächen mit Kampfmittelverdacht ohne konkrete
Gefahr "zur Erkundung der Kampfmittel- freiheit, als
Schneckenbohrungen D 120 mm nach Stand der Technik in
Bodenklasse gem. Schichtenverzeichnis des
Bodengutachtens.
Die Bohrungen sind mit Rasterabständen von ca. 1,50 m
zueinander durch- zuführen.
Der Antransport der erf. Geräte, das Umsetzen der
Bohranlage je Bohrung, die Lieferung und Ein- und
Ausbau von Schutzrohren
PVC D 80 mm ist im EP einzurechnen.
Die Bohrlochtiefe wird gerechnet von Straßen- oder
Geländeoberkante bis 5,0 m unter Straßen- oder
Geländeoberkante
Bei Bohrhindernissen kann auf Weisung des Auftraggebers
eine Bohrung neu angesetzt werden.
Abstimmung und Koordination der Arbeiten
obliegt dem AN und ist in den Bauablauf zu integrieren.
Nach Abschluss der Untersuchung Schutzrohre ausbauen
und beseitigen, die Bohrlöcher mit Material, das in
gesonderter Position vergütet wird, verfüllen und
einschlämmen.
Menge: 85,000 Stck

**2.3.20 Kontaktbohrungen 0 - 5,0 m**
Vertikale Kontaktbohrungen bis max. 5 m Tiefe
herstellen. Vollbohrschnecke da = 120 m
Schneckenbohrung in standfesten Böden einschl.
Bohrgutent- sorgung.
Ohne Rückverfüllung, ohne Wiederherstellung des
ursprünglichen Ober- flächenverschlusses,

Incl. Abstimmung/Koordination mit Kampfmittelräumdienst

Datenaufnahme und Auswertung und Erstellung eines
Berichts aus dem die mögliche Freigabe hervorgeht.
Menge: 10,000 Stck

**2.3.30 Einmessung und Auswertung der Bohrungen**
Die Bohrlöcher sind zunächst alphanummerisch zu
nummerieren und zu kartieren und nach UTM 32
Koordinaten in der Örtlichkeit einzumessen.

Eine EDV gestützten Datenaufnahme bis zur Untergrenze
des
Bohrloches. Messbereich +- 10000nt ist durchzuführen.

Die Bohrpunkte sind mittels  3-Achs-Gradiometer zu
messen und zu bewerten.

Die Magnetikdaten sind auf kampfmittelverdächtige
Anomalien auszuwerten und grafisch aufzubereiten und
dem AG zu übermitteln.
Menge: 85,000 Stck

**2.3.40 Dokumentation der durchgeführten Messungen**
Die Dokumentation stellt ein zentrales Element zur
Nachvollziehbarkeit und Qualitätssicherung der
durchgeführten Kampfmittelräumung dar.

Folgende Anforderungen sollten beachtet werden:
EDV-gestützte, georeferenzierte Dokumentation:
Alle detektierten Anomalien sowie Räumstellen sind
digital und georeferenziert zu erfassen (z. B.
GIS-basiert).
Die Erfassung kann in Anlehnung an die BFR-KMR
(Bundeseinheitliche Fachtechni- sche Richtlinie
Kampfmittelräumung) erfolgen.
Angaben zu Geräten, Messtechnik, Messparametern und
Arbeitsmethodik sind mitzuführen.
Zwischen- und Abschlussdokumentation:
Während der Maßnahme wird empfohlen, eine fortlaufende
Dokumentation über den Arbeitsfortschritt, Störungen
und getroffene Sicherheitsmaßnahmen zu führen.

Zum Abschluss der Maßnahme ist ein umfassender
Abschlussbericht zu erstellen.

Dieser enthält:
Eine schriftliche Freigabe der Fläche durch die
Kampfmittelräumfirma.
Die Freigabe erfolgt unter Angabe der technischen
Parameter und der durchgeführten Maßnahmen.
Diese Erklärung ist die Voraussetzung für eine weitere
bauliche Nutzung.

Sollte durch die Magnetikmessung keine ausreichenden
Messdaten zur Freigabe auf Kampfmittelm gewonnen
werden, sind die Bohrpunkte mittele 3-Achs-Gradiometer
zu messen und zu  bewerten.
Die Bohrlöcher sind nach UTM 32 Koordinaten in der
Örtlichkeit einzu- messen und zu dokoumentieren.
Menge: 1,000 psch

**2.3.50 Sondierbohrlöcher 0-5,00 m verschließen**
Sondierbohrlöcher mit 1-3mm Splitt verschließen.
Die Bohrlöcher, Bohrlochdurchmesser bis 120 mm, bis
Unterkante Fahrbahnaufbau (t 0,30 bis 0,60 m unter
Gelände) mit Splitt in ausreichender Menge fachgerecht
verfüllen, verdichten und einschlämmen,
einschl. Lieferung des Wassers.
Die Bohrlochtiefe wird gerechnet von Straßen- oder
Geländeoberkante bis 5,0 m unter Straßen- oder
Geländeoberkante
Menge: 85,000 Stck

**2.3.60 Zulage: Bohrlöcher in Asphaltdecke herstellen**
Zulage für Bohrlöcher in Fahrbahnen -Asphaltdecke-
mittels Kernbohrungen, Bohrlochdurchmesser bis 120 mm,
herstellen und nach Abschluss der Sondierungen die
Bohrlöcher fachgerecht verfüllen.
Oberbau aufnehmen bestehend aus Bit. Decke mit bit.
Tragschicht.
Schichtdicke bis 12 cm.
Unterbau aufnehmen bestehend aus Natursteinschotter HKS
und Halden- material Schichtdicke 30 - 40 cm.
Gesamtaufbruchtiefe bis 50 cm
Oberbau aufladen und zurWiederverwertung gem.
Baubeschreibung der Baumaßnahme abfahren.
Vorhandenen Bohrlöcher, schichtweise verfüllen und
fachgerecht verdich- ten.
Bohrlochverfüllung: gebrochener Naturstein 0/45 mm,
Hartkalkstein Schichtdicke, verdichtet: 50 cm
Menge: 85,000 Stck

**2.3.70 Baubegleitende Kampfmittelüberwachung**
Beistellung eines Feuerwerker mit der Befähigung nach §
20 gemäß Spreng-Gesetzs mit Sondentechnik abgestimmt
auf die Einsatzsituation (Graben mit Verbau) zur
Erlangung der Kampfmittelfreiheit bis zur Grabensohle.
Die Vergütung erfolgt nach Arbeitstagen.
Einschl. der Anmeldung der Räumstelle.
Menge: 5,000 d

**2.3.80 Bodenaushub in Handarbeit zur Erkundung**
Boden in Handarbeit zur Erkundung und ggfs. Freilegung
gemäß DIN 18 300 und ZTVE ausheben.
Bodenklasse gemäß beiliegenden Schichtenverzeichnissen
bzw. Bodengut- achten.
in jeder Breite und Tiefe
als Zulage zum Bodenaushub
Menge: 5,000 m3

**2.3.90 Stillstand Kanalbaukolonne**
Stillstand der Kanalbaukolonne durch das aufklären von
Annomalien oder anderen verdächtigen erscheinenden
Auffälligkeiten. Bei Unterbrechungen der Arbeiten durch
den Feuerwerker die länger als 30 min am Stück
andauern. Als Zulage zu den Vorpositionen.
Menge: 4,000 h

**2.3.100 Erschwernisse beim Kanalbau " Erdarbeiten"**
Erschwernisse durch die baubegleitende
Kampfmittelräumung im Kanalbau und durch das Einhalten
der Forderungen aus dem Merkblatt Arbeiten mit
gebotener Vorsicht und alle sich hieraus ergebenden
Leistungen sind in diese Erschwernisposition
einzukalkulieren. Weiter sind in diese Position alle
Erschwernisse einzukalkulieren die beim Erdaushub bis
zur Grabensohle und beim Wiederverfüllen in diesem
Bereich entstehen.

- Bodenaushub nach Vorgabe des Feuerwerkers bis max. 30
cm
  Schichtdicke
- Leistungsreduzierung durch FReimessen
- längere Vorhaltezeiten für Geräte, Verbaue etc.
Die Abrechnung erfolgt über die Menge des Bodenaushubs
für den Kanalbau
Menge: 30,000 m3

#### Abschnitt 2.4 Erdarbeiten, Wasserhaltung, Verbau

**2.4.10 Baustellenzaun**
Errichtung eines standfesten Zaunes zur Absperrung und
Sicherung der Rohrgräben, Baugruben und Gefahrenbereiche.
Einzurechnen ist das Auf- und Abbauen, die Vorhaltung
und Unterhaltung der Elemente für die Zugänglichkeit
während der Arbeitszeiten.
Höhe des Zaunes: min. 2,15 m.
Die Einzelelemente sind miteinander zu verschrauben.
Zaun mit schweren, vorgefertigten, versetzbaren
Zaunfusselementen.
Der Zaun ist entsprechend dem Baufortschritt des Kanalbaus mehrmals umzusetzen. Der Zaun muss während der
Dunkelheit entsprechend der StVO ausreichend beleuchtet
werden.

Abrechnungsregel:
Der Bauzaun ist beidseitig der Rohrgräben und allseitig
der Baugruben zu stellen.
Aufgemessen und abgerechnet wird einmalig die einmalige
Länge in der Abwicklung der Kanalachsen und seitlichen
Zuläufe, schachtdurchlaufend.
Querstücke für die Kopfenden oder Überfahrten und
Einzäunung für die Hausanschlussleitungen werden nicht
gesondert vergütet. Sie sind in den Meterpreis
einzurechnen.
Menge: 380,000 m

**2.4.20 Boden für Suchgraben ausheben, Maschinenschachtung**
Boden für Suchgraben und Querschläge in Maschinenschachtung ausheben zur Freilegung von Leitungen und
Kabeln, ab Geländeoberfläche bis ca. 30 cm über den zu
suchenden Leitungen u. Kabeln,
Aushub im Baubereich lagern, wieder verfüllen und
verdich- ten,
Aushubtiefe bis 1,75 m,
Sohlenbreite über 0,50 m bis 1,50 m,
Sohlenlänge über 0,80 - bis 3,00 m,
Bodenklassen entsprechend den beiliegenden
Schichtenverzeichnissen. Diese Position kommt nur auf
ausdrückliche Anordnung der örtlichen Bauleitung des AG
zur Anwendung.
Menge: 50,000 m3

**2.4.30 Boden für Suchgraben ausheben, T <= 1,25 m Handschachtung**
Boden für Suchgraben in Handschachtung ausheben zur
Freilegung von Leitungen und Kabeln, ab
Geländeoberfläche, Aushub im Baubereich lagern, wieder
verfüllen und verdichten,
Aushubtiefe bis 1,25 m,
Sohlenbreite über 0,50 bis 1,00 m,
Sohlenlänge über 1,00 bis 1,50 m,
Bodenklassen entsprechend den beiliegenden
Schichtenverzeichnissen. Diese Position kommt nur auf
ausdrückliche Anordnung der örtlichen Bauleitung des AG
zur Anwendung.
Menge: 30,000 m3

**2.4.40 Boden in Handschachtung lösen**
Boden nach DIN 18300 und ZTVE in Rohrgräben und
Baugruben zur Freilegung von Anschlußschächten oder -
leitungen und im Bereich von sonstigen Hindernissen in
Handarbeit lösen und ausheben. Bodenklassen
entsprechend den beiligenden Schichtenverzeichnissen.
In jeder Breite und in jeder Tiefe. Als Zulage zu den
Erdarbeiten.
Menge: 10,000 m3

**2.4.50 Abbruch innerhalb Mauerwerk, Beton**
Konstruktionen innerhalb der Baugrube abbrechen, als
Zulage zum Bodenaushub. Konstruktionen
unterschiedlicher Art

Material: Mauerwerk, Beton
Es darf nicht gesprengt werden.

Abbruch von Schachtbauwerken wird gesondert vergütet
Menge: 5,000 m3

**2.4.60 Abbruch innerhalb Stahlbeton**
Konstruktionen innerhalb der Baugrube abbrechen, als
Zulage zum Bodenaushub. Konstruktionen
unterschiedlicher Art
Material: Stahlbeton
Es darf nicht gesprengt werden.

Abbruch von Schachtbauwerken wird gesondert vergütet
Menge: 2,000 m3

**2.4.70 Leitungen sichern bis DN 100 einschl Leerrohren**
In Baugruben angetroffene Leitungen von Hand freilegen,
unterfahren und während der Bauzeit so aufhängen und
sichern, dass sie sich nicht verschieben können. Die
Isolierung der Rohre darf dabei nicht beschädigt
werden.
Aus diesem Grund müssen geeignete Zwischenlagen
zwischen Rohr und Aufhängung verwendet werden.
Die Leitungen sind gegen Temperatureinwirkung zu
schützen. Bei der Verfüllung der Baugrube unter
ständiger Verdichtung ist die Leitung von Hand unter
Anleitung des Eigentümers so zu unterstampfen, dass sie
sich nicht mehr setzen kann.
Die Leitung ist grundsätzlich mit Sand zu ummanteln.

Alle Arbeitserschwernisse, auch bei der Rohrverlegung,
die sich durch das Vorhandensein der Leitungen ergeben,
sind mit einzukalkulieren. Leitung bis DN 100 für
rechtwinklige Kreuzungen und Kreuzungen zwischen 90 Grad und
135 Grad.
Menge: 45,000 m

**2.4.80 Kabel sichern**
In Baugruben angetroffene Kabel, Leerrohre und
Kabelformsteine von Hand freilegen, unterfahren und
während der Bauarbeiten nach den
Kabelschutzbestimmungen sichern und bei Verfüllung
sowie sorgfältiger Verdichtung der
Baugrube fachgerecht unter Anleitung des
Kabeleigentümers in einem Sandbett wieder verlegen und
mit Kabelabdecksteinen oder 10 cm Sand und
querliegenden Ziegelsteinen abdecken.
Alle sich ergebenden Arbeitserschwernisse (auch bei der
Rohrverlegung) und zusätzliche Materialien sind in
diese Position einzurechnen.
Für rechtwinklige Kreuzungen und Kreuzungen zwischen
90 Grad und 135 Grad.
Menge: 45,000 m

**2.4.90 Kabel sichern (schleifende Kreuzung)**
In Baugruben angetroffene Kabel, Leerrohre und
Kabelformsteine von Hand freilegen, unterfahren und
während der Bauarbeiten nach den
Kabelschutzbestimmungen sichern und bei Verfüllung
sowie sorgfältiger Verdichtung der
Baugrube fachgerecht unter Anleitung des
Kabeleigentümers in einem Sandbett wieder verlegen und
mit Kabelabdecksteinen oder 10 cm Sand und
querliegenden Ziegelsteinen abdecken.
Alle sich ergebenden Arbeitserschwernisse (auch bei der
Rohrverlegung) und zusätzliche Materialien sind in
diese Position einzurechnen. Für Kreuzungen zwischen
135 Grad und 180 Grad (schleifende Kreuzung).
Ggf. für längs angrenzend der Baugrube verlaufende
Kabel.
Menge: 50,000 m

**2.4.100 Erschwernisse Kabel-/Leitungspakete**
Erschwernisse für die Verlegung von Kanalrohren unter
Kabel- und Leitungspaketen mit einer Breite >1,0 bis
3,0 m.
In dieser Pos sind alle Erschwernisse zur Verlegung der
Kanalrohre, Erdarbeiten, Verbau unter den Leitungen und
Kabeln etc. einzukalkulieren.
Die Pos. ist als Zulage zu den Kabel und
Leitungskreuzungen zu kalkulieren.
Die Pos. kommt zum Tragen, wenn Leitungen und Kabel die
Baugrube hintereinander kreuzen ohne einen Abstand von
0,7 m untereinander zu haben.
Menge: 4,000 St

**2.4.110 Tagwasserhaltung in den Rohrgräben**
Tagwasserhaltung als offene Wasserhaltung nach Wahl des
AN herstellen, vorhalten, betreiben und beseitigen,für
die Dauer der Bauzeit, von Grund-/ Tag- und
Schichtenwasser,
Länge der trocken zu haltenden Strecke haltungsweise
entspr. dem Baufortschritt,
Aushubsohle ab Geländeoberfläche von 0,00 m bis ca.3,60
m
Ausführung im Einzelgraben gemäß Hinweisen im
Bodengutachten einschl. aller Arbeiten und Aufwendungen
sowie dem Anlegen von Pumpensümpfen,
Drainagen, Leitungen und Flächenfilter, evtl.
hergestellte Drainageleitungen sind abschnittsweise bei
der Rohrgraben- verfüllung zu verschließen,
Einsatz der notwendigen Pumpen einschl. Energieversorgung sowie Notstromerzeugung,
Vorhaltung sämtlicher Einrichtungen während der
gesamten Bauzeit.
Einschl. Abflussleitungen zum Vorfluter bzw.
Abwasserkanal,
Entfernung bis ca.50 m.
Das Umsetzen der Einrichtungen im Zuge des
Baufortschritts ist einzukalkulieren.
Menge: 380,000 m

**2.4.120 Tagwasserhaltung in der Baugrube 65391**
Tagwasserhaltung als offene Wasserhaltung nach Wahl des
AN herstellen, vorhalten, betreiben und beseitigen,für
die Dauer der Bauzeit, von Grund-/ Tag- und
Schichtenwasser,
Aushubsohle ab Geländeoberfläche von 0,00 m bis ca.2,80
m
Tag-/ und Schichtenwasser,
Ausführung in den Baugruben gemäß Hinweisen im
Bodengutachten einschl. aller Arbeiten und Aufwendungen
sowie dem Anlegen von Pumpensümpfen,
Drainagen, Leitungen und Flächenfilter, evtl.
hergestellte Drainageleitungen sind abschnittsweise bei
der Rohrgraben- verfüllung zu verschließen,
Einsatz der notwendigen Pumpen einschl. Energieversorgung sowie Notstromerzeugung,
Vorhaltung sämtlicher Einrichtungen während der
gesamten Bauzeit.
Einschl. Abflussleitungen zum Vorfluter bzw.
Abwasserkanal,
Entfernung bis ca.50 m.
Das Umsetzen der Einrichtungen im Zuge des
Baufortschritts ist einzukalkulieren.
Menge: 1,000 St

**2.4.130 Bodenaushub Kanal beseitigen T 0,00 bis 3,40; BM -0/ RC 1 nach EBV**
Boden für Rohrgräben, Schächte und Bauwerke gemäß DIN
18300 und ZTVE ausheben,

Aushubtiefe = OK Gelände - Oberbaustärke  bis ca 3,40 m
unter GOK

Bodenklassen entsprechend den beiliegenden Schichtenverzeichnissen des Bodengutachtens:
RC-1 und BM-0 gemäß Bodengutachten

Material in Eigentum des AN übernehmen, von der
Baustelle entfernen und einer Wiederverwertung
zuführen.

Für die externe Verwertung der Tragschichten und des
Mergels gilt die AVV-Schlüsselnummer 170504.
Der verwitterte Mergel ist wegen der bindigen Anteile
für einen Wiedereinbau in den Kanalgraben ungeeignet.

Verbaute Baugruben und Rohrgräben.
Der Verbau wird nach bes. Ordnungsnr. vergütet.

Abrechnungsfestlegungen gemäß Regelblatt 4 des LV 21 SH

Bauabschnitt BA6 (Kampstr. 1-11)
Menge: 190,000 m3

**2.4.140 Bodenaushub Kanal beseitigen T -0,00 bis 3,90; BM-0 nach EBV**
Boden für Rohrgräben, Schächte und Bauwerke gemäß DIN
18300 und ZTVE ausheben,

Aushubtiefe =  OK Gelände - Oberbaustärke bis ca 3,90 m
unter GOK

Bodenklassen entsprechend den beiliegenden Schichtenverzeichnissen des Bodengutachtens
BM-0 gemäß Bodengutachten

Material in Eigentum des AN übernehmen, von der
Baustelle entfernen und einer Wiederverwertung
zuführen.

Für die externe Verwertung der Tragschichten, der Auffüllungen und des Mergels gilt die AVV- Schlüsselnummer
170504.
Der verwiiterte Mergel ist wegen der bindigen Anteile
für einen Wiedereinbau in den Kanalgraben ungeeignet.

Verbaute Baugruben und Rohrgräben.
Der Verbau wird nach bes. Ordnungsnr. vergütet.

Abrechnungsfestlegungen gemäß Regelblatt 4 des LV 21 SH

Bauabschnitt BA3-BA5
Menge: 800,000 m3

*Hinweis*
Hinweis zu den Verbaupositionen:

Bei der Dimensionierung bzw. dem stat. Nachweis der
Ver- bauelemente sind folgende Randbedingungen
ergänzend zu den Angaben in den folgenden
Leistungspositionen zu beachten.

1) Die für die Durchführung erf. Baugeräte bzw. deren
  Lasten (zul. Gesamtgewicht bis 30 Tonnen) sind zu
  berücksichtigen. Seitlicher Abstand der Bagger bzw.
  Hebegräte zur Baugrube mind. 60 cm, übrige Baufahrzeuge mit mind. 1,0 m Abstand zur Baugrube.

2) Die Baugrubentiefe variiert im Bereich der
Kanalverlegung
  von ca. 3,00 bis ca. 3,90 m

3) Die vorh. Schwarzdeckenbefestigung außerhalb der
  Baugruben bleibt während der Kanalbauarbeiten
erhalten.

Durch kreuzende Leitungen ist nicht gewährleistet, dass
der Verbau durchgängig mit einer Baulänge eines endgestützten Verbaus gearbeitet werden kann. Der AN
hat die Verbauelemente in unterschiedlichen Längen
bereit zu stellen.

Sollte der Einsatz von Kanaldielen erforderlich werden,
so sind diese weder zu rammen noch mittels Vibration in
den Boden einzubringen sondern aushubbegleitend
einzudrücken.
Bei den anstehenden Böden wird dies jederzeit möglich
sein.

Kampfmittelsondierungen, die nur dem Zwecke dienen,
einen Einbau von Verbauelementen mittels Rammen oder
Einvibrieren zu ermöglichen, werden nicht geduldet.

**2.4.150 Baugrubenverbau Einzelgraben da 355/ da 450 mit Schächten**
Graben- bzw. Baugrubenwände entsprechend DIN 18 303,
18 304, 4124 und EN 1610 und den Vorschriften der Tiefbauberufsgenossenschaft ordungsgemäß verbauen. Im Einheitspreis enthalten ist das Vorhalten und das spätere
Entfernen des Verbaues. Abgerechnet werden die dicht
geschlossenen, verkleideten, sichtbaren Flächen mit
max. 10 cm Überstand über Straßen- bzw.
Geländeoberkante
bzw. UK Oberboden, sofern keine anderweitige
Festsetzung
weiter unten getroffen wird. Wird kein Normenverbau
eingesetzt, ist die prüffähige Statik vor Arbeitsbeginn
vor- zulegen. Unabhängig von den Tiefen der Baugruben
und
Bodenklassen.
Verkleidung mit endabgestützten Verbauelementen,
den statischen Erfordernissen entsprechend,
einschließlich Holzverbau im Bereich von Leitungs- und
Kabelkreuzungen, diese Bereiche werden übermessen und
nicht besonders vergütet.
Grabentiefe 0,00 m  bis 3,90 m
Bodenklasse: entsprechend den beiliegenden Schichtenverzeichnissen bzw. Bodengutachten seitliche
Verkehrsbelastung außer den Baufahrzeugen SLW 60.
Menge: 2500,000 m2

**2.4.160 Verbauaufweitung für Regelschächte Di = 1,00 m**
Verbaueinheit der Vorposition durch Einbau von
entsprechenden Zwischenstücken für das Versetzen der
Schächte mit einem Innendurchmesser von 1,0 m aufweiten
und zurückbauen.
Restl. Querseiten sind vom AN mit
Holzbohlen inkl. Abspreizungen/Knaggen und/oder
Verankerung zu sichern.
Zulage zur Position "Baugrubenverbau Einzelgraben"

Abrechnung je Schacht 1 Stück
Menge: 4,000 St

**2.4.170 Verbauaufweitung für Regelschächte Di = 1,20 m**
Verbaueinheit der Vorposition durch Einbau von
entsprechenden Zwischenstücken für das Versetzen der
Schächte mit einem Innendurchmesser von 1,20 m
aufweiten
und zurückbauen.
Restl. Querseiten sind vom AN mit Holzbohlen inkl.
Abspreizungen/Knaggen und/oder Verankerung zu sichern.
Zulage zur Position "Baugrubenverbau Einzelgraben"

Abrechnung je Schacht 1 Stück
Menge: 2,000 St

**2.4.180 Verbauaufweitung für Regelschächte Di = 1,50 m**
Verbaueinheit der Vorposition durch Einbau von
entsprechenden Zwischenstücken für das Versetzen der
Schächte mit einem Innendurchmesser von 1,5 m aufweiten
und zurückbauen.
Restl. Querseiten sind vom AN mit
Holzbohlen inkl. Abspreizungen/Knaggen und/oder
Verankerung zu sichern.
Zulage zur Position "Baugrubenverbau Einzelgraben"

Abrechnung je Schacht 1 Stück
Menge: 2,000 St

**2.4.190 Baugrubenverbau Sonderbauwerke, 65391**
Baugrubenwände für Schachtbauwerk 65391 entsprechend
DIN 18 303,18 304, 4124 und EN 1610 und den
Vorschriften der Tiefbauberufsgenossenschaft
ordungsgemäß verbauen. Im Einheitspreis enthalten ist
das Vorhalten und das spätere Entfernen des Verbaues.
Abgerechnet werden die dichtgeschlossenen,
verkleideten, sichtbaren Flächen mit max. 10 cm
Überstand über Straßen- bzw. Geländeoberkante bzw. UK
Oberboden, sofern keine anderweitige Festsetzung weiter
unten getroffen wird.
Wird kein Normenverbau eingesetzt, ist die geprüfte
Statik vor Arbeitsbeginn vorzulegen.
Verbau nach Wahl des AN Leitungs-und Kabelkreuzungen
werden übermessen und nicht besonders vergütet.
Baugrubentiefe bis 3,30 m,
Bodenklasse:
entsprechend den beiliegenden Schichtenverzeichnissen
bzw. Bodengutachten seitliche Verkehrsbelastung außer
den Baufahrzeugen SLW 60
Menge: 40,000 m2

**2.4.200 Abwasserhaltung Altkanäle DN 300**
Abwasserhaltung im Bereich der aufzunehmenden Altkanäle
DN300.
Während der Bauarbeiten in den Haltungen 65360-65361
und 65406-65407 muss das Abwasser aus dem Bestandskanal
(DN 300) in gleicher Kanaltrasse übergeleitet werden.
Die anfallenden Wassermengen sind ordnungsgemäß
abzuführen.
Hierzu gehört auch der evtl. Einsatz von Pumpen. Ein
Rück- stau darf in den oberhalb liegenden Kanälen nicht
eintreten.

.
Menge: 90,000 m

**2.4.210 Füllboden für Leitungszone**
Baugruben- und Rohrgräbenverfüllung, als Ersatz für
ungeeigneten Boden. Einbau in der Leitungszone bis
0,30 m über Rohrscheitel.
Material: steinfreier, natürlicher Sand, Körnung 0-6
mm, Bodengruppe SE gemäß DIN 18196, Einhaltung der
Z 0-Werte gemäß LAGA M 20(Boden)
Abgerechnet wird nach eingebautem Volumen in verdichtetem Zustand entsprechend den Abrechnungsfestsetzungen
Kanalbau. Die Einbaumengen sind zusätzlich durch Wiegekarten zu belegen.
Menge: 400,000 m3

**2.4.220 Füllboden oberhalb der Leitungszone**
Baugruben- und Rohrgrabenverfüllung, als Ersatz für
ungeeigneten Boden. Einbau oberhalb der Leitungszone
bis UK Straßenaufbau.
Material: Trag- und verdichtungsfähiger Boden der
Boden- klasse 3 - DIN 18 300, Einhaltung der Z 0-Werte
gemäß LAGA M20 (Boden).
Abgerechnet wird nach eingebautem Volumen in
verdichtetem Zustand entsprechend den Abrechnungsfestsetzungen Kanalbau. Die Einbaumengen sind zusätzlich
durch Wiegekarten zu belegen.
Menge: 900,000 m3

**2.4.230 Verdichtungsnachweis mittels Rammsondierung**
Nachweis der Bodenverdichtung im Baugruben- und
Rohrgrabenbereich gemäß ZTVT STB durch Rammsondierung
mit der leichten Rammsonde nach DIN EN ISO 22476-2. Zur
Leistung gehört die An- und Abfuhr der Geräte, die
Durchführung der Versuche entsprechend den Richtlinien
sowie die Erstellung und Übergabe pausfähiger,
ausgewerteter Protokolle. Die einzelnen Nachweise
brauchen in keinem zeitlichen Zusammenhang stehen. Die
Versuche sind von einem anerkannten und unabhängigen
Erdbaulabor /Grundbauinstitut durchzuführen und zeitnah
auszuwerten.
Menge: 10,000 St

#### Abschnitt 2.5 Vorarbeiten zum Kanalbau in der Kampstraße

*Hinweis*
Telefonkabel in der Kanaltrasse
Nach den Bestandsunterlagen der Dt. Telekom liegt in
der Kampstraße Nord/Süd zwischen der Wormheidestraße
und der Kampstraße Ost/West ein Hauptkabel der Dt.
Telekom GmbH genau in der Trasse des Neuen MW - Kanals.

Nach Vorgesprächen mit der Dt Telekom GmbH kann dieses
Kabel vor der Bauausführung des Kanalbaus am westl.
Straßenrand oberirdisch provisorisch neu gelegt werden
mit Anknüpfung der vorh. 5 Anschlussnehmer, so dass das
Kabel in der Haupttrasse im Zuge des Kanalbaus
aufgenommen werden kann.

Eine Neuverlegung wird im Zuge der Arbeiten für die
Energie- und Wasserversorgung durchgeführt.

**2.5.10 Boden für Suchgraben ausheben, Maschinenschachtung**
Boden für Suchgraben und Querschläge in Maschinenschachtung ausheben zur Freilegung von Leitungen und
Kabeln, ab Geländeoberfläche bis ca. 30 cm über den zu
suchenden Leitungen u. Kabeln,
Aushub im Baubereich lagern, wieder verfüllen und
verdichten,
Aushubtiefe bis 1,00 m,
7 - 8 Kopflöcher der Abmessungen 1,00*1,20 m,
Sohlenlänge über 0,80 - bis 3,00 m,
Bodenklassen entsprechend den beiliegenden Schichtenverzeichnissen.
Menge: 10,000 m3

**2.5.20 Boden für Suchgraben ausheben, T <= 1,25 m Handschachtung**
Boden für Suchgraben in Handschachtung ausheben zur
Freilegung von Leitungen und Kabeln, ab
Geländeoberfläche, Aushub im Baubereich lagern, wieder
verfüllen und verdichten,
Aushubtiefe bis 1,00 m,
7 - 8 Kopflöcher mit Abmessungen 1,0m *1,20 m * 1,00 m,
Bodenklassen entsprechend den beiliegenden Schichtenverzeichnissen.

Handschachtung ca 0,2m über und unter den Kabeln
Menge: 5,000 m3

**2.5.30 Erdaushub Kabeltrasse-Strom/Telekommunikation**
Boden für Kabelleitungsgraben  ausheben.
Straßenaufbruch wird gesondert vergütet.
Klassen 3 bis 5.
Grabentiefe über 0,45 bis 0,65 m,
Breite der Grabensohle 0,65 bis 1,05 m.
Aushub, zur Wiederverwendung seitlich lagern, und im
Auftragsbereich verteilen.
Fehlenden Verfüllboden einbauen und verdichten wird
gesondert vergütet.
Abgerechnet wird mit senkrechten Wänden.

Kabelgraben in Zufahrten
Menge: 15,000 m3

**2.5.40 Auflager und Rohrzone; Material liefern und einbauen**
Auflager und Einbettung, Auflager aus mind. 10 cm
steinfreiem, verdichtungsfähigem Material ausbilden.
Seitlich bis zu einem Auflagewinkel von 180 Grad
einbetten. Einbettung gem. Material laut ATV-A 127 und
Verlegeanleitung des Herstellers beidseitig der
Kabelschutzrohre und Versorgungsleitungen und bis in
eine Höhe von 0,30 m über Rohrscheitel in Lagen bis 0,
30 m anschütten und von Hand oder mit leichtem Gerät (
siehe ATV- 139)  verdichten.
Menge: 4,000 m3

**2.5.50 Kabelschutzrohr einbauen da 110**
StLNr: 134/210 26 21 -- --
Kabelschutzrohr, einschl. fester Rohrverbindung, einbauen. Rohroeffnungen dicht verschliessen.
Erschwernisse durch vorhandene Leitungen werden
nicht gesondert berechnet.
Abgerechnet wird nach Länge in der Achse der Rohrleitung.
Material = PVC-Rohr 110 x 5,3 DIN 8062.
Verlegeart = mehrrohrig mit Kiessandummantelung,
10 cm dick.
Verzinkten runden Stahldraht, Durchmesser min. 3 mm,
mit je 2 m Überstand 2 fach einziehen.
Menge: 30,000 m

#### Abschnitt 2.6 Kanalverlegung in allen Abschnitten

*Hinweis*
Vorbemerkungen Kanalbauarbeiten:

Für die Rohrstatik gilt das Arbeitsblatt der ATV A 127
(Abwassertechnische Vereinigung), die Richtlinie für
die statische Berechnung von Entwässerungskanälen und
-leitungen.
Die Rohrstatik ist in prüffähiger Form in Abstimmung
mit dem AG vor der Ausführung vorzulegen.
Die Kosten für die Rohrstatik sind mit den
Einheitspreisen abgegolten.
Vor Beginn der Bauausführung muss die Tragfähigkeit
einer Rohrleitung in Übereinstimmung mit der DIN EN 752
und DIN EN 1295-1 nachgewiesen werden.
Für die Verlegung und Prüfung der Abwasserleitungen und
-kanäle gelten die DIN EN 1610 und DIN EN 476.
Die Verlege- und Einbauanleitungen der jeweiligen
Rohrhersteller sind zu beachten.

Randbedingungen für die Rohrstatik:

Bodengruppe: 3-5
Rohrauflager: Brechsand-Splitt-Gemisch 0,2 - 11 mm
Verkehrslast: SLW 60
Überdeckung: max.: 3,00 m
min.: 1,50 m
Dammbedingungen: nein

Gilt für sämtliche Rohr- und Formstückpositionen;
Die EP gelten für das Liefern und Verlegen;

Es werden nur ausgeführte Schweißungen vergütet;
sonst wie folgt.

Entwässerungskanäle und -leitungen aus PE 100

Entwässerungskanäle und -leitungen PE-HD (Polyethylen
hoher Dichte)
Kanalrohre extrudiert und Formstücke aus PE 100,
SDR 17,6 nach DIN 8074/75 mit fenstergrauer Innenfläche
nach RAL 7040 bzw. einer vergleichbaren Farbe liefern
und fachgerecht im vorgeschriebenen Gefälle einbauen.
Die sichtbaren Rohr- und Formstückinnenflächen, welche
mit dem Abwasser unmittelbar in Berührung stehen, sind
aufgrund einer optimaleren Ausleuchtung bei der TV-
Untersuchung mit einer fenstergrauen Farbe der
Innenrohrwand nach RAL 7040 bzw. einer vergleichbaren
Farbe zu liefern.

Die Rohre sind in 6 m Längen palettiert anzuliefern,
auf ebener Oberfläche sachkundig zu lagern, gegen
Verrutschen zu sichern und vor Sonneneinstrahlung mit
einer weißen Plane oder Bauvlies zu schützen, damit
keine Verformungen der Rohre entstehen.
Die Rohrstapel sind während der gesamten Bauzeit zu
sichern und vorzuhalten.
Auf der im vorgeschriebenen Gefälle erstellten,
verdichteten und vom AG abgenommenen Brechsand-Splitt-
Gemischrohr- sohle sind die Kanalrohre fachtechnisch zu
verlegen.
Die Rohre werden mittels zwei Lasergeräten lage- und
höhenmäßig ausgerichtet.
Der erste Laserstrahl ist im Rohr zu führen und der
zweite außen über dem Rohrscheitel.
Die Rohre sind schrittweise festzulegen. Der steinfreie
Sand in den Zwickelbereichen ist mit einem
Kombiverdichter zu verdichten.
Die Rohre sind von Schachtinnenkante bzw. Achse
Sammler, zu Schachtinnenkante bzw. Grundstücksgrenze
fachgerecht auf dem Brechsand-Splitt-Gemisch-Auflager
zu verlegen und wegen der Längenänderungen infolge der
Sonnenein- strahlung sofort abzudecken, incl. der Pass-
und Zuschnitte.

Die Rohrverbindungen und Rohreinbindungen entsprechen
den allgemeinen Anforderungen an Rohreinbindungen für
Entwässerungskanäle und - leitungen nach DIN 19537.
Die Rohrverbindungen erfolgen mit Elektroschweißmuffen
als Abwassermuffe.

Die Vorbereitung der Rohrenden im Schweißbereich muss
durch einen Rotationsschaber erfolgen.
Jede Schweißnaht ist dauerhaft zu kennzeichnen, so dass
sie dem zugehörigen Schweißprotokollausdruck zugeordnet
werden kann. Die Schweißprotokolle sind dem AG nach
Beendigung der Schweißarbeiten als Dokumention zu
überreichen.

Für die Abwassermuffe werden im Rohrgraben an den
Rohrenden Muffenlöcher ausgehoben und nach erfolgter
Verschweißung fachgerecht mit steinfreiem Sand
verfüllt.
Die Mehrkosten für das Kopfloch sind in die jeweiligen
EP einzurechnen.

Die Anbindung der Anschlußleitungen für Grundstücke
etc. erfolgt mit PE-HD Abzweigen bzw. mit dem
Abwassersattel als  Kompaktbauteil aus PE, das aus
einem Aufschweißsattel mit integrierter Schweißmuffe im
Abgang DA 160 mm besteht. Er wird mittels Aufspann- und
Anbohrgerät auf dem PE-Kanal fixiert.
Der Bohrungsbereich ist frei von Heizleitern. Nach der
Verschweißung und Abkühlzeit, wird der Anschlussdurchmesser ausgefräst.

Anforderungen an die Schweißungen:
- zugelassener Schweißer. Schweißschein GW 330
- integrierte Heizwendel auf jeder Verbindungsseite
  bzw. Muffeninnenseite
- Heizwendel unlösbar im Fitting verankert
- Heizwendel ohne PE-Ummantelung zur optimalen
  Wärmeübertragung  bei der Verschweißung
- Verlegung nach Montageanleitung
- Einbau der Muffen ohne Haltevorrichtung möglich
- Strichcode zur vollautomatischen Verschweißung mit
  PE- Rohren  nach DIN 8074/8075 von SDR 17,6
- Sicherheitskleinspannung (max. 42 V) beim Schweißen
  entspr.UVV
- Sicherheitkontakte für festen und berührungssicheren
  Stromanschluss
- große Einstecktiefe entspr. Anforderungen DIN 16 963
  Teil 5 u. 7
- Schweißzonenbreite extra breit, mind. 35 % des
  Durchmessers (CEN)
- kalte Zone der Abwassermuffe in Fittingmitte und bei
  der Anschlussmuffe an der Stirnseite, zur Vermeidung
  von Schmelzfluss in den Rohrinnenraum
- Angabe der Schweißzeit - Schweißprotokoll mit
Schweißstellennummer und Vermerk der Aussentemperatur

Formstücke werden übermessen und als Zulage zu den
Rohrpositionen abgerechnet; sonst wie folgt.

**2.6.10 Rohrauflagersohle**
Nachfolgend beschriebenes Material als Rohrauflagersohle entsprechend DIN EN 1610, die gleichzeitig zur
Bodenstabilisierung dient, auf ganzer Baugrubenbreite
in vorgeschriebenen Gefälle einbauen und verdichten.
Dicke der Sohle entsprechend den Erfordernissen mind.
jedoch 20 cm.
Material: Brechsand-Splitt-Gemisch (filterfest),
0,2- 11 mm, entsprechend DIN EN 1610, 6.2
Abrechnung nach Volumen im verdichtetem Zustand gemäß
Abrechnungsfestlegungen.
Zusätzlich ist der Materialnachweis über Wiegekarten zu
führen.
Menge: 150,000 m3

**2.6.20 Untergrundverbesserung**
Ersatzmassen zur Untergrundverbesserung nach ZTVE-StB
einbauen und verdichten. Abgerechnet wird nach Aufmass
und Originalwiegekarten.
Die Erstschriften der Lieferscheine gelten als
Abrechnungs- unterlage.
Material: Hartkalkstein 0-45 mm Einbau im Bereich der
Baugrubensohle in jeder Tiefe.

Boden nach BM0 gemäß EBV von der Baustelle entfernen
und einer Wiederverwertung zuführen
Menge: 135,000 m3

**2.6.30 PE-Rohre da 355 mm**
PE-Rohre da 355 mm, PE 100, SDR 17,6; sonst wie Vorbemerkung.
Menge: 140,000 m

**2.6.40 PE-Rohre da 450 mm**
PE-Rohre da 450 mm, PE 100, SDR 17,6; sonst wie Vorbe
merkung.
Menge: 220,000 m

**2.6.50 Elektroschweissmuffe, PE 100 für da 355**
Elektroschweissmuffe, PE 100, für PE Rohre und
Formstücke da 355 mm aus PE 80, SDR 17,6;
sonst wie Vorbemerkung.
Menge: 30,000 Stck

**2.6.60 Elektroschweissmuffe, PE 100 für da 450**
Elektroschweissmuffe, PE 100, für PE Rohre und
Formstücke da 355 mm aus PE 80, SDR 17,6;
sonst wie Vorbemerkung.
Menge: 45,000 Stck

**2.6.70 Schachteinbindung da 355 mittels gekammerter Keilgleitdichtung**
Schachteinbindung  PE Rohr  da 355 herstellen.
Im Schachtunterteil ist werkseitig eine Kammer in der
Schachtwand auszubilden, in welcher eine elastomere
Keilgleitdichtung aus EPDM  eingeklebt wird.

Das PE-Rohr da 355 ist druckwasserdicht an das
Schachtunterteil anzuschließen.

Das Spaltmaß und das Dichtelement sind so aufeinander
abzustimmen, dass durch Belastungen durch Scheerkräftet
oder Deformierung der biegeweichen Rohre die minimale
Pressung des Dichtelementes nicht unterschritten wird,
die für die geforderte Dichtigkeit erforderlich ist.

Die radiale Veränderung der Einbaulage in der Muffe ist
durch einen mechanischen Anschlag zu begrenzen und auf
das Dichtelement abzustimmen.
Menge: 6,000 Stck

**2.6.80 Schachteinbindung da 450 mittels gekammerter Keilgleitdichtung**
Schachteinbindung  PE Rohr  da 450 herstellen.
Im Schachtunterteil ist werkseitig eine Kammer in der
Schachtwand auszubilden, in welcher eine elastomere
Keilgleitdichtung aus EPDM  eingeklebt wird.

Das PE-Rohr da 450 ist druckwasserdicht an das
Schachtunterteil anzuschließen.

Das Spaltmaß und das Dichtelement sind so aufeinander
abzustimmen, dass durch Belastungen durch Scheerkräftet
oder Deformierung der biegeweichen Rohre die minimale
Pressung des Dichtelementes nicht unterschritten wird,
die für die geforderte Dichtigkeit erforderlich ist.

Die radiale Veränderung der Einbaulage in der Muffe ist
durch einen mechanischen Anschlag zu begrenzen und auf
das Dichtelement abzustimmen.
Menge: 9,000 Stck

**2.6.90 Abwassereinschiebemuffe-AEM, für DA 450**
Abwassereinschiebemuffe -AEM, PE 100, zur Einbindung
von PE-HD Rohren DA 450 mm aus PE 80, SDR 17,6 einschl.
2 wasserquellfähigen Dichtringen Q; sonst wie
Vorbemerkungen.
Menge: 2,000 St

**2.6.100 Abwasserschachtfutter-ASFL, PE 100 für DA 450**
Abwasserschachtfutter - ASFL, PE 100, für PE-HD Rohre
DA 450 mm aus PE 80, SDR 17,6 einschl.
wasserquellfähigem Dichtring Q als wasserdichte
Einbindung zwischen gemauerten Schacht und
Abwassereinschiebemuffe; sonst wie Vorbemerkung.
Menge: 2,000 St

**2.6.110 Rohrkupplung Ei 400/600 B/ DN 500 PVC herstellen**
Rohrkupplung Ei 400/600 B DN 500 Altrohr/ PVC DN 500

Verbindung der Nennweiten von Ei 400/600 B Altrohr auf
PVC DN 500 .
Rohrkupplung für Rohre DN 500 mit DIBt- Zulassung zur
variablen, stufen- losen Verbindung von Abwasserrohren
verschiedener Nennweiten mit unter- schiedlichen bzw.
gleichen Werkstoffen mit vollwandiger, geschäumter,
gerippter, gekammerter oder gewellter Wandung in
beliebiger Kombination, bestehend aus:

Rohrkupplung mit Dichtungskörper nach DIN EN 681-1 mit
mehrfachem Doppeldichtprofil und mittig umklappbarem
Rohranschlag, Fixier- und Zentrierkorb aus
bruchstabilem, hochschlagfesten Polyamid mit beidseitig
integriertem Bandführungskanal sowie zwei Spannbändern
aus nicht rostenden Stahl mit jeweiliger
Gegenbandeinlage und Click- System, Funktionsprüfung
nach DIN 4060 und DIN EN 2 95-4, nachgewiesene
Dichtigkeit bis 2,5 bar Prüfdruck als Wasserinnendruck,
liefern und nach Montageanleitung des Herstellers
einbauen.
Inkl. erf. Einsatz eines Tangentialspanners.
Kurzrohr DN 500 PVC <= 1,00 mit Überschiebmuffe zur
Verbindung zw. Schacht und Rohrkupplung liefern und
einbauen.

Als Nachweis des Einbaues ist die Einbausituation mit
einem Foto zu dokumentieren.

beidseitig am Schacht 65391
Menge: 2,000 Stck

**2.6.120 Rohrkupplung Altkanal DN 400 B / da 450 PE herstellen**
Rohrkupplung 400 B Altrohr / da 450 PE

Verbindung der Nennweiten von DN 400 B (Altkanal) auf
Rohr da 450 PE herstellen.
Rohrkupplung für Rohre DN 400 mit DIBt- Zulassung zur
variablen, stufenlosen Verbindung von Abwasserrohren
verschiedener Nennweiten mit unter- schiedlichen bzw.
gleichen Werkstoffen mit vollwandiger, geschäumter,
gerippter, gekammerter oder gewellter Wandung in
beliebiger Kombination, bestehend aus:

Rohrkupplung mit Dichtungskörper nach DIN EN 681-1 mit
mehrfachem Doppeldichtprofil und mittig umklappbarem
Rohranschlag, Fixier- und Zentrierkorb aus
bruchstabilem, hochschlagfesten Polyamid mit beidseitig
integriertem Bandführungskanal sowie zwei Spannbändern
aus nicht rostenden Stahl mit jeweiliger
Gegenbandeinlage und Click- System, Funktionsprüfung
nach DIN 4060 und DIN EN 2 95-4, nachgewiesene
Dichtigkeit bis 2,5 bar Prüfdruck als Wasserinnendruck,

liefern und nach Montageanleitung des Herstellers
einbauen.
Inkl. erf. Einsatz eines Tangentialspanners.
Kurzrohr da 450  <= 1,00 zur Verbindung zw. Schacht und
Rohrkupplung liefern und einbauen.

Als Nachweis des Einbaues ist die Einbausituation mit
einem Foto zu dokumentieren.

Ablaufseitig am Schacht 65399
Menge: 1,000 Stck

**2.6.130 Schachtfutter DN 500 für PVC-Rohr DN 500 liefern und einbauen**
Abwasserschachtfutter -PP DN 500 einschl. wasserquellfähigem Dichtring Q als wasserdichte Einbindung
zwischen gemauerten Schacht und Anschlussrohr DN 500
PVC/PP liefern und in das Mauerwerk einbauen.

am Schacht 65391
Menge: 2,000 Stck

**2.6.140 Schachteinbindung DN 300 Altkanal an Schacht 65383**
Schachteinbindung Altrohr DN 300 B herstellen.
Im Schachtunterteil ist werkseitig eine bruchraue
Öffnung 0,7*0,7 m vorhanden.

Öffnung aufstemmen, Altrohr DN 300 B bündig mit der
Innenseite des Schachtes gerade abschneiden,
geeignetes Schachtfutter in das Schachtwandfenster einbauen und Zwischenraum vergießen,
Verpressschlauch einbauen für eine mögliche spätere
Verpressung einer Undichtigkeit.
Menge: 1,000 Stck

#### Abschnitt 2.7 Schachtbauwerke der Kanalisation

*Hinweis*
Schachtbauwerke und Regelschächte

Die kompletten Schachtbauwerke sind gemäß den Festsetzungen in den beiliegenden Schachtregelblättern und
der Leistungsbeschreibung mit Steigbügeln nach DIN V
19555 Form B und Prüfnorm DIN 1264, Teil 2, entspr. den
Sicherheitsregeln der GUV 16.11 zu bestücken,
Steigmaß 25 cm.

Die Konen erhalten 2 Bügel der Form B und dazu eine
Halte- rung aus Edelstahl-Rostfrei zur Aufnahme einer
Einstiegshilfe (Rechteckprofil 50x50 mm), die mit zwei
Dübeln  wie HILTI HVA  Ankerstange, Mutter und U-
Scheibe aus Edelstahl- Rostfrei einzusetzen ist (System
Hailo).
Die Kosten für die Steigbügel und für die Halterung zur
Aufnahme der Einstiegshilfe sind in die EPs der
Fertigteil-
Unterteile, der Schachtringe und der Konen
einzukalkulieren.

Für vorh. und verbleibende Schächte sind ggf. auch
Angleichungen im Schachtkopfbereich über Positionen
dieses Titels erforderlich

**2.7.10 Fertig-Unterteil 65388,65382 DN 1000, h = 1,00**
Rundes Beton-/Stahlbetonschachtunterteile nach der DIN
EN 1917 mit DIN V 4034, einschl dem Nachweis der "FBS-
Qualität"
Fertigteile in absolut wasserdichter Ausführung nach
statischen Erfordernissen höhen-und lagegerecht im
Unterbeton versetzen. Mindestbauteilstärken:
Sauberkeitsschicht  15 cm Splitt 0,2/11, Unterbeton
20 cm Bodenplatte, 20 cm Wand,
Sauberkeitsschicht und Unterbeton mit mind. 20 cm
allseitigen Überstand herstellen.
Es dürfen nur Fertigteile eingebaut werden,die nach den
technischen Merkmalen der Regelblätter konstruiert
sind.

Das Unterteil muss zur Aufnahme von Schachtringen mit
einem mehrfach verankerten einteiligen Dicht- und
Lasten- ausgleichelement unter Ausschluss einer
Mörtelfuge geeignet sein.

Schachtanschluss Ablauf für Anschluss an PE-Rohre
DA 355 aus PE 100, SDR 17,6 gerader Durchlauf
Schachtanschluss  Zulauf DN 200 PP gerader Durchlauf
für Strassenentwässerung/ mögl. Hausanschluss
Der Schachtanschluss ist nicht im Unterteil
einzukalkulieren sondern wird nach gesonderter Position
im LV vergütet.

Schachtunterteil aus Fertigteilen DN 1000
Unterteilhöhe von Sohle Ablauf bis OK Schachtunterteil
h= 1,00 m

Schacht Nr. 65388,65382
Menge: 2,000 Stck

**2.7.20 Fertig-Unterteil 65383, DN 1200, h = 1,60**
Rundes Beton-/Stahlbetonschachtunterteile nach der DIN
EN 1917 mit DIN V 4034, einschl dem Nachweis der "FBS-
Qualität"
Fertigteile in absolut wasserdichter Ausführung nach
statischen Erfordernissen höhen-und lagegerecht im
Unterbeton versetzen.
Mindestbauteilstärken:
Sauberkeitsschicht  15 cm Splitt 0,2/11, Unterbeton
20 cm Bodenplatte,  20 cm Wand,
Sauberkeitsschicht und Unterbeton mit mind. 20 cm
allseitigen Überstand herstellen.
Es dürfen nur Fertigteile eingebaut werden,die nach den
technischen Merkmalen der Regelblätter konstruiert
sind.

Das Unterteil muss zur Aufnahme von Schachtringen mit
einem mehrfach verankerten einteiligen Dicht- und
Lasten- ausgleichelement unter Ausschluss einer
Mörtelfuge geeignet sein.

Schachtanschluss (Zulauf/Ablauf) für Anschluss an
PE-Rohre
DA 355 aus PE 100, SDR 17,6, gerader Durchlauf,
sohlgleich, Zulauf da 355 + 2 cm
seitl. Zulauf DN 300; delta H = 1,00 m in bruchrauer
Öffnung 0,7*0,7 m. Die Einbindung des Altkanals wird
mit gesonderter Position vergütet.

Die Schachtanschlüsse sind nicht im Unterteil
einzukalku- lieren sondern wird nach gesonderter
Position im LV vergütet.

Schachtunterteil aus Fertigteilen DN 1200
Unterteilhöhe von Sohle Ablauf bis OK Schachtunterteil
h=1,60 m

Schacht Nr. 65383 gemäß Bauwerksplan
Menge: 1,000 Stck

**2.7.30 Fertig-Unterteil 65390, DN 1500, h = 1,20 450/355/355**
Rundes Beton-/Stahlbetonschachtunterteile nach der DIN
EN 1917 mit DIN V 4034, einschl dem Nachweis der "FBS-
Qualität"
Fertigteile in absolut wasserdichter Ausführung nach
statischen Erfordernissen höhen-und lagegerecht im
Unterbeton versetzen.
Mindestbauteilstärken:
Sauberkeitsschicht  15 cm Splitt 0,2/11, Unterbeton
20 cm Bodenplatte,  20 cm Wand,
Sauberkeitsschicht und Unterbeton mit mind. 20 cm
allseitigen Überstand herstellen.
Es dürfen nur Fertigteile eingebaut werden,die nach den
technischen Merkmalen der Regelblätter konstruiert
sind.

Das Unterteil muss zur Aufnahme von Schachtringen mit
einem mehrfach verankerten einteiligen Dicht- und
Lasten- ausgleichelement unter Ausschluss einer
Mörtelfuge geeignet sein.

Schachtanschluss (Zulauf/Ablauf) für Anschluss an
PE-Rohre
1* DA 355 aus PE 100, SDR 17,6, gerader Durchlauf,
Sohlsprung = 0,50 m
1* DA 355 aus PE 100, SDR 17,6 Zulauf unter 300 gon
Sohlsprung = 2cm
Ablauf DA 450 aus PE 100,SDR 17,6, sohlgleich

Die Schachtanschlüsse sind nicht im Unterteil
einzukalku- lieren sondern wird nach gesonderter
Position im LV vergütet.

Schachtunterteil aus Fertigteilen DN 1500
Unterteilhöhe von Sohle Ablauf bis OK Schachtunterteil
h=1,20 m

Schacht Nr. 65390 vergl. Bauwerksplan
Menge: 1,000 Stck

**2.7.40 Fertig-Unterteil 65392, DN 1500, h = 1,00 450/450/200**
Rundes Beton-/Stahlbetonschachtunterteile nach der DIN
EN 1917 mit DIN V 4034, einschl dem Nachweis der "FBS-
Qualität"
Fertigteile in absolut wasserdichter Ausführung nach
statischen Erfordernissen höhen-und lagegerecht im
Unterbeton versetzen.
Mindestbauteilstärken:
Sauberkeitsschicht  15 cm Splitt 0,2/11, Unterbeton
20 cm Bodenplatte,  20 cm Wand,
Sauberkeitsschicht und Unterbeton mit mind. 20 cm
allseitigen Überstand herstellen.
Es dürfen nur Fertigteile eingebaut werden,die nach den
technischen Merkmalen der Regelblätter konstruiert
sind.

Das Unterteil muss zur Aufnahme von Schachtringen mit
einem mehrfach verankerten einteiligen Dicht- und
Lasten- ausgleichelement unter Ausschluss einer
Mörtelfuge geeignet sein.

Schachtanschluss (Zulauf/Ablauf) für Anschluss an
PE-Rohre
1* DA 450 aus PE 100, SDR 17,6, Zulauf unter 100 gon,
1* DA 200 aus PE 100, SDR 17,6 Zulauf unter 122 gon
Zulaufhöhe ca. 42 cm über Auslauf
Gerinneausbildung nach Bauwerkszeichnung
Ablauf DA 450 aus PE 100,SDR 17,6,

Die Schachtanschlüsse sind nicht im Unterteil
einzukalkulieren sondern wird nach gesonderter Position
im LV vergütet.

Schachtunterteil aus Fertigteilen DN 1500
Unterteilhöhe von Sohle Ablauf bis OK Schachtunterteil
h=1,00 m

Schacht Nr. 65392 vergleiche Bauwerksplan
Menge: 1,000 Stck

**2.7.50 Fertig-Unterteil 65397 DN 1200, h = 1,00**
Rundes Beton-/Stahlbetonschachtunterteile nach der DIN
EN 1917 mit DIN V 4034, einschl dem Nachweis der "FBS-
Qualität"
Fertigteile in absolut wasserdichter Ausführung nach
statischen Erfordernissen höhen-und lagegerecht im
Unterbeton versetzen.
Mindestbauteilstärken:
Sauberkeitsschicht  15 cm Splitt 0,2/11, Unterbeton
20 cm Bodenplatte,  20 cm Wand,
Sauberkeitsschicht und Unterbeton mit mind. 20 cm
allseitigen Überstand herstellen.
Es dürfen nur Fertigteile eingebaut werden,die nach den
technischen Merkmalen der Regelblätter konstruiert
sind.

Das Unterteil muss zur Aufnahme von Schachtringen mit
einem mehrfach verankerten einteiligen Dicht- und
Lasten- ausgleichelement unter Ausschluss einer
Mörtelfuge geeignet sein.

Schachtanschluss (Zulauf/Ablauf) für Anschluss an
PE-Rohre
DA 450 aus PE 100, SDR 17,6, gekrümmte Durchlaufrinne
Ablauf da 450 sohlgleich
Zulauf da 450 + 2 cm

Die Schachtanschlüsse sind nicht im Unterteil
einzukalkulie- ren sondern werden nach gesonderter
Position im LV vergütet.

Schachtunterteil aus Fertigteilen DN 1200
Unterteilhöhe von Sohle Ablauf bis OK Schachtunterteil
h=1,00 m

Schacht Nr. 65397
Menge: 1,000 Stck

**2.7.60 Fertig-Unterteil 65398 DN 1000, h = 1,00**
Rundes Beton-/Stahlbetonschachtunterteile nach der DIN
EN 1917 mit DIN V 4034, einschl dem Nachweis der "FBS-
Qualität"
Fertigteile in absolut wasserdichter Ausführung nach
statischen Erfordernissen höhen-und lagegerecht im
Unterbeton versetzen.
Mindestbauteilstärken:
Sauberkeitsschicht  15 cm Splitt 0,2/11, Unterbeton
20 cm Bodenplatte,  20 cm Wand,
Sauberkeitsschicht und Unterbeton mit mind. 20 cm
allseitigen Überstand herstellen.
Es dürfen nur Fertigteile eingebaut werden,die nach den
technischen Merkmalen der Regelblätter konstruiert
sind.

Das Unterteil muss zur Aufnahme von Schachtringen mit
einem mehrfach verankerten einteiligen Dicht- und
Lasten- ausgleichelement unter Ausschluss einer
Mörtelfuge geeignet sein.

Schachtanschluss (Zulauf/Ablauf) für Anschluss an
PE-Rohre DA 450 aus PE 100, SDR 17,6, gekrümmte
Durchlaufrinne
Ablauf da 450  sohlgleich
Zulauf da 450 + 1 cm

Die Schachtanschlüsse sind nicht im Unterteil
einzukalkulieren sondern werden nach gesonderter Position im LV
vergütet.

Schachtunterteil aus Fertigteilen DN 1000
Unterteilhöhe von Sohle Ablauf bis OK Schachtunterteil
h=1,00 m

Schacht Nr. 65398
Menge: 1,000 Stck

**2.7.70 Fertig-Unterteil 65399 DN 1000, h = 0,80 da450/DN400 B alt**
Rundes Beton-/Stahlbetonschachtunterteile nach der DIN
EN 1917 mit DIN V 4034, einschl dem Nachweis der "FBS-
Qualität"
Fertigteile in absolut wasserdichter Ausführung nach
statischen Erfordernissen höhen-und lagegerecht im
Unterbeton versetzen.
Mindestbauteilstärken:
Sauberkeitsschicht  15 cm Splitt 0,2/11, Unterbeton
20 cm Bodenplatte,  20 cm Wand,
Sauberkeitsschicht und Unterbeton mit mind. 20 cm
allseitigen Überstand herstellen.
Es dürfen nur Fertigteile eingebaut werden,die nach den
technischen Merkmalen der Regelblätter konstruiert
sind.

Das Unterteil muss zur Aufnahme von Schachtringen mit
einem mehrfach verankerten einteiligen Dicht- und
Lasten- ausgleichelement unter Ausschluss einer
Mörtelfuge geeignet sein.

Schachtanschluss (Zulauf) für Anschluss an PE-Rohre
DA 450 aus PE 100, SDR 17,6, gerader Durchlauf + 1 cm
Ablauf da 450 PE.

Die Schachtanschlüsse da 450 PE sind nicht im Unterteil
einzukalkulieren sondern werden nach gesonderter
Position
im LV vergütet.

Schachtunterteil aus Fertigteilen DN 1000
Unterteilhöhe von Sohle Ablauf bis OK Schachtunterteil
h=0,80 m

Schacht Nr. 65399
Menge: 1,000 Stck

**2.7.80 Schachtunterteil 65391**
Vier- oder vieleckige Schachtunterteile in
wasserdichter Aus-führung bestehend aus
Sauberkeitsschicht, Stahlbetonsohle und Ausbildung des
Sohlgerinnes mit den erforderlichen Steigkästen.
Mauerwerk wird nach besonderer Pos vergütet. In den
Einheitspreis sind die zusätzlichen anfallenden
Arbeiten der offenen Wasserhaltung/Grundwassersenkung
mit einzurech-nen.
Schachtunterteil ca. 2,50 m/2,20 m, Grundfl.i.L. ca. 1,
85 m2 Seitliche Zuläufe 2* DA 500 PVC Sohlsprung ca 0,
40 m über Sohle herstellen. Durchmesser des
Hauptkanales DA 450 PE. Gerinne gemäß Bauwerkszeichnung
herstellen.
Abgewinkelte Durchflussrinne PE-HD-Rohre aus PE 80,
SDR 17,6
Weichen die ausgeführten Unterteile in der Größe um
mehr als 10 % von den ausgeschriebenen ab, so werden
zur Ermittlung des neuen EP die lichten Grundflächen
ohne 10 %ige Abweichung ins Verhältnis gesetzt, wobei
Rohrdurch-messer und Höhendifferenz unberücksichtigt
bleiben.

Schacht Nr.: 62391 vergl. Bauwerksplan
Menge: 1,000 St

**2.7.90 Mauerwerk**
Mauerwerk in wasserdichter Ausführung für Schachtunter
teile und Sonderbauwerke aus Kanalklinkern - DIN 4051 -
in Mörtelgruppe III mit wasserdichten Zusatz, innen
verfugt, außen 2 cm Zementputz mit
Bitumendickbeschichtung.

Der Rohrquerschnitt wird bei der Mengenermittlung nicht
abgezogen. Dafür sind die einmündenden Rohre anzulegen,
mit einer Rollschicht zu ummauern und beizuarbeiten.
Ausführung gemäß "Regelblätter Schachtbauwerke"

Dicke des Mauerwerkes 0,365 m Höhe des Mauerwerkes bis
2,50 m Durchmesser des Hauptkanales bis DN 500
Schachtanschluss für Anschluss an PE-HD-Rohre mittels
Abwasserschachtfutter-ASFL, PE 100, (das Abwasserschachtfutter ASF wird gesondert vergütet.)

Abgerechnet wird die Addition der tatsächlichen Längen
der sichtbaren Innenflächen Plus 4 Wanddicken,
multiplitziert mit der Wanddicke undder Höhe zwischen
OK Stahlbetonsohle und UK Stahlbetondecke.

Schacht Nr. 65391
Menge: 4,000 m3

**2.7.100 Stahlbetondecke 65391**
Stahlbetondecke als Fertigteil oder in Ortbeton mit
zugehöriger Schalung und Abstützung DIN 1045,  EN 206
Stahlbeton C 30/37 (LP) WU Exposition:  XA1. XC4, XD3,
XF3, XM0 mit der statisch erforderlichen Bewehrung für
Schacht- und Sonderbauwerke nach SLW 60,
S= mind. 25 cm, einbauen.
Ausführung entsprechend den "Regelblättern
Schachtbauwerke". Betonüberdeckung der Bewehrung mind.
5 cm!
Die prüffähige Statik ist vor dem Einbau dem AG zu
übergeben und wird nicht besonders vergütet. Die
Einstiegsöffnungen werden bei der Abrechnung nicht
abgezogen, ebenso wird keine Zulage gewährt.
Deckengröße ca. ' 2,30*2,00 m - 0,85*0,60/2

Schacht Nr.: 65391

mit einer Öffnung Durchmesser 1,00 m i.L.

Die Ausbildung der Öffnung ist so zu wählen, dass auf
die Decke unmittelbar ein Schachthals nach DIN V 4034 -
1 ohne zusätzlichen Fußauflagerring aufgestezt werden
kann.

Weichen die ausgeführten Decken in der Größe um mehr
als 10 % von den ausgeschriebenen ab, so werden zur
Ermittlung des neuen EP die Bauwerksgrundflächen - ohne
10 % ige Abweichung -ins Verhältnis gesetzt.
Menge: 1,000 Stck

**2.7.110 prov. Stahlplattenabdeckung in Baugrube für 65391**
Um den weiteren Baufortschritt im Hauptkanal nicht
unnötig lange zu behindern, ist die Baugrube des
Schachtbauwerks 65391 provisorisch zu verschließen.

Bis zur Lieferung der Stahlbetondecke der Vorposition
ist das Schachtbauwerk mit einer Stahlplatte
abzudecken.

Die provisorische Abdeckung muss so ausgeführt werden,
dass für die Fortführung der Kanalbauarbeiten in der
Folge- haltung der Kanallaser taäglich bei
Arbeitsbeginn in das Schachtunterteil eingesetzt werden
kann.

Die Baugrube ist mit Boden bzw Schotter bis OK vorh.
Befestigung aufzufüllen.
Kurz vor der dem Versetzen der Stahlbetondecke ist die
Baugrube wieder zu öffnen.

Das Aushubmaterial ist auf das Zwischenlager des AN
abzufahren und kann an anderer Stelle in der Baustelle
wieder eingebaut werden.
Menge: 1,000 St

**2.7.120 geprüfte Statik Schachtbauwerk 65391**
Der Genehmigungsstatik inkl der Bewehrungspläne für
Boden und Deckenplatte für das herzustellende
Schachtbauwerk 65391 ist gemäß der zurzeit gültigen
Normen und Richtlinien zu erstellen un din geprüfter
Form dem AG 2 Wochen vor Baubeginn der jeweiligen
Bauteile des Bauwerks vorzulegen.

Die Kosten für die Prüfung sind einzurechnen.

Folgende Mindestanforderungen sind einzuhalten:
- Baugrund gemäß Bodengutachten
- Grundwasser gemäß Schichtenverzeichnis
- Beton/Expositionsklassen gem. Leistungsbeschreibung
- Rissbeschränkung
  wcal  = 0,15 mm für Zwangsschnittgrößen
  wcal = 0,20¡ mm für Lastschnittgrößen

- Überfahrbarkeit des Bauwerks SLW 60

Anzahl der Vervielfältigungen:
geprüfte Statik einschl. Bewehrungszeichnungen
der Boden- und Deckenplatte

2-fach in Papierform, einfach in digitaler Form (pdf)
Menge: 1,000 psch

**2.7.130 Steigbügel liefern und einbauen**
Sicherheitssteigbügel aus Aluminium liefern und
einbauen in Anlehnung an die DIN 19 555 Typ B mit
Kunststoffüberzug  mind. 2,5 mm stark entsprechend den
UVV wasserdicht in Mauwerk 36,5 cm einsetzen,

Steigmaß 25 cm gemäß Regelblatt.
Menge: 2,000 Stck

**2.7.140 Betonschachtringe SR-M 1500**
Betonschachtringe gemäß DIN EN 1917 mit DIN 4034, in
FBS-Qulität in absolut wasserdichter Ausführung in den
statisch erforderlichen Wandstärke und den
erforderlichen Bauhöhen liefern und einbauen.
Wandstärke mind. 20 cm,  Schachtring:  SR-M 1500
Bauhöhe  0,50 bis 1,0 m.
Zur Muffenabdichtung und Lastenübertragung sind die
Schachtaufbauteile mit einer mehrfach verankerten,
eintei- ligen Elastomerdichtung und
Lastenausgleichselement nach DIN 4060 auszuführen.
Sicherheitssteigbügel aus Aluminium in Anlehnung an die
DIN 19 555 mit Kunststoffüberzug mind. 2,5 mm stark
ent- sprechend den UVV wasserdicht einsetzen, Steigmaß
25 cm gemäß Regelblatt.
Menge: 1,000 m

**2.7.150 Betonschachtringe SR-M 1200**
Betonschachtringe gemäß DIN EN 1917 mit DIN 4034, in
FBS-Qulität in absolut wasserdichter Ausführung in den
statisch erforderlichen Wandstärke und den
erforderlichen Bauhöhen liefern und einbauen.
Wandstärke mind. 20 cm,  Schachtring:  SR-M 1200
Bauhöhe  0,50 bis 1,0 m.
Zur Muffenabdichtung und Lastenübertragung sind die
Schachtaufbauteile mit einer mehrfach verankerten,
eintei- ligen Elastomerdichtung und
Lastenausgleichselement nach DIN 4060 auszuführen.
Sicherheitssteigbügel aus Aluminium in Anlehnung an die
DIN 19 555 mit Kunststoffüberzug mind. 2,5 mm stark
ent- sprechend den UVV wasserdicht einsetzen, Steigmaß
25 cm gemäß Regelblatt.
Menge: 1,500 m

**2.7.160 Betonschachtringe SR-M 1000**
Betonschachtringe gemäß DIN EN 1917 mit DIN 4034, in
FBS-Qulität in absolut wasserdichter Ausführung in den
statisch erforderlichen Wandstärke und den
erforderlichen Bauhöhen liefern und einbauen.
Wandstärke mind. 20 cm,  Schachtring:  SR-M 1000
Bauhöhe  0,50 bis 1,0 m.
Zur Muffenabdichtung und Lastenübertragung sind die
Schachtaufbauteile mit einer mehrfach verankerten,
eintei- ligen Elastomerdichtung und
Lastenausgleichselement nach DIN 4060 auszuführen.
Sicherheitssteigbügel aus Aluminium in Anlehnung an die
DIN 19 555 mit Kunststoffüberzug mind. 2,5 mm stark
ent- sprechend den UVV wasserdicht einsetzen, Steigmaß
25 cm gemäß Regelblatt.
Menge: 3,000 m

**2.7.170 Schachthals 1500/625/600**
Betonschachthals gemäß DIN EN 1917 mit DIN 4034, in
FBS-Qulität in absolut wasserdichter Ausführung in den
statisch erforderlichen Wandstärke und den
erforderlichen
Bauhöhen liefern und einbauen. Wandstärke mind. 20 cm
Schachtring:  SH-M 1500/625
Bauhöhe  60 cm
Zur Muffenabdichtung und Lastenübertragung sind die
Schachtaufbauteile mit einer mehrfach verankerten,
eintei- ligen Elastomerdichtung und
Lastenausgleichselement nach DIN 4060 auszuführen.
Sicherheitssteigbügel aus Aluminium in Anlehnung an die
DIN 19 555 mit Kunststoffüberzug mind. 2,5mm stark
entsprechend den UVV wasserdicht einsetzen,
Steigmaß 25 cm gemäß Regelblatt.
Unten ein Steigbügel in Normalausführung, oben ein
Steigbügel in schmaler verkürzter Ausführung. Einschl.
der in den Vorbemerkungen beschriebenen
Einstiegshilfen.
Menge: 1,000 St

**2.7.180 Schachthals 1500/625/850**
Betonschachthals gemäß DIN EN 1917 mit DIN 4034, in
FBS-Qulität in absolut wasserdichter Ausführung in den
statisch erforderlichen Wandstärke und den
erforderlichen
Bauhöhen liefern und einbauen. Wandstärke mind. 20 cm
Schachtring:  SH-M 1500/625
Bauhöhe  85 cm
Zur Muffenabdichtung und Lastenübertragung sind die
Schachtaufbauteile mit einer mehrfach verankerten,
einteiligen Elastomerdichtung und
Lastenausgleichselement nach DIN 4060 auszuführen.
Sicherheitssteigbügel aus Aluminium in Anlehnung an die
DIN 19 555 mit Kunststoffüberzug mind. 2,5mm stark
entsprechend den UVV wasserdicht einsetzen,
Steigmaß 25 cm gemäß Regelblatt.
Unten ein Steigbügel in Normalausführung, oben ein
Steigbügel in schmaler verkürzter Ausführung. Einschl.
der in den Vorbemerkungen beschriebenen
Einstiegshilfen.
Menge: 1,000 St

**2.7.190 Schachthals 1200/625/600**
Betonschachthals gemäß DIN EN 1917 mit DIN 4034, in
FBS-Qulität in absolut wasserdichter Ausführung in den
statisch erforderlichen Wandstärke und den
erforderlichen
Bauhöhen liefern und einbauen. Wandstärke mind. 20 cm
Schachtring:  SH-M 1000/625
Bauhöhe  60 cm
Zur Muffenabdichtung und Lastenübertragung sind die
Schachtaufbauteile mit einer mehrfach verankerten,
eintei- ligen Elastomerdichtung und
Lastenausgleichselement nach DIN 4060 auszuführen.
Sicherheitssteigbügel aus Aluminium in Anlehnung an die
DIN 19 555 mit Kunststoffüberzug mind. 2,5mm stark
entsprechend den UVV wasserdicht einsetzen,
Steigmaß 25 cm gemäß Regelblatt.
Unten ein Steigbügel in Normalausführung, oben ein
Steigbügel in schmaler verkürzter Ausführung. Einschl.
der in den Vorbemerkungen beschriebenen
Einstiegshilfen.
Menge: 2,000 St

**2.7.200 Schachthals 1000/625/600**
Betonschachthals gemäß DIN EN 1917 mit DIN 4034, in
FBS-Qulität in absolut wasserdichter Ausführung in den
statisch erforderlichen Wandstärke und den
erforderlichen
Bauhöhen liefern und einbauen. Wandstärke mind. 20 cm
Schachtring:  SH-M 1000/625
Bauhöhe  60 cm
Zur Muffenabdichtung und Lastenübertragung sind die
Schachtaufbauteile mit einer mehrfach verankerten,
eintei- ligen Elastomerdichtung und
Lastenausgleichselement nach DIN 4060 auszuführen.
Sicherheitssteigbügel aus Aluminium in Anlehnung an die
DIN 19 555 mit Kunststoffüberzug mind. 2,5mm stark
entsprechend den UVV wasserdicht einsetzen,
Steigmaß 25 cm gemäß Regelblatt.
Unten ein Steigbügel in Normalausführung, oben ein
Steigbügel in schmaler verkürzter Ausführung. Einschl.
der in den Vorbemerkungen beschriebenen
Einstiegshilfen.
Menge: 5,000 St

**2.7.210 Betonausgleichsringe liefern und einbauen**
Betonausgleichsring (AR-V) nach DIN EN 1917 4034, in
FBS-Qualität Im lichtem Durchmesser 625 liefern,
wasserdicht und verschiebesicher versetzen. Ringe in
verschiedenen Bauhöhen Versetzung in schnell
erhärtendem Kunststoffmörtel. Fugen glatt verstreichen

Höhen von 6, 8 und 10 cm
Menge: 14,000 Stck

*Hinweis*
Vorbemerkung zum Einbauverfahren der Schachtabdeckungen
Auf Grund der Lage und der Verkehrsbelastung ist es
vorgesehen die Schachtabdeckungen erst nach dem Mischguteinbau einzusetzen.
Hierzu werden die Abdeckungen vor Beginn der Asphaltarbeiten ausgebaut, die Schachthälse  mit einer
Stahlplatte abgedeckt und mit Asphalt-Mischgut
überbaut.
Nach dem  Einbau der neuen Decke wird durch einen
Nachunternehmer die Schachtabdeckung im Bohrverfahren
bündig mit OK Fahrbahn eingesetzt.

Vor dem Ausbau ist die Lage (zentrisch über der
Schacht- halsöffnung) der vorh. Abdeckung zu prüfen und
anschlie- ßend der Mittelpunkt der Abdeckung bzw.
Schachthals- öffnung zu sichern.

Nach dem Einbau der neuen Decke wird die Schachtöffnung
an Hand der dokumentierten Maße durch den NA eingemessen und im Bohrverfahren freigelegt.
Nach säubern der Auflagerfläche und Bohrlochwandung die
Ausgleichsringe und der Rahmen der Abdeckung mittels
Zentriervorrichtung nach Seite und Höhe im Bohrloch
fixiert und Lagerfuge und Ringspalt mittels
schwindfreiem, kunststoffvergüteten und frühhochfesten
Mörtel. Druckfestigkeit des Mörtels nach 1 Std bei 20°
C: >=15 N/mm2 vergießen, bis ca. 2 cm unter OK
Fahrbahn.
Die restliche Verfüllung und Anschluss an den Asphaltoberbau erfolgt mittels kaltverarbeitbarem
Reparaturasphalt auf Basis eines Mineralgemisches 0/3
bzw. 0/5 und polymermodifizierter Bitumenemulsion nach
TL PmBE-DSK und Zusätzen oder mit einer
kaltverarbeitbaren, 2-kompo- nentige Fugenmasse auf
Bitumenbasis.

**2.7.220 Schachtabdeckung Kl. D BEGU rund**
Schachtabdeckung Klasse D nach DIN 1229, lichter
Durchmesser 625 mm, mit doppeldämpfender Einlage im
Rahmen und Deckel, auf den Schacht aufsetzen.
Zur Abdeckung passender BEGU-Rahmen rund BEGU-
Abdeckung mit Lüftungsöffnung
Schmutzfänger aus Stahl, schwere Ausführung,
feuerverzinkt, ca. 7,5 kg Gewicht
Abdeckung liefern und provisorisch aufsetzen.

In Asphaltflächen Kampstraße,Wormhaidestraße,
Karwinkelstraße
Menge: 9,000 Stck

**2.7.230 Schachtabdeckungen aus- und einbauen**
Vorhandene Schachtabdeckung, lichter Durchmesser 62,5
cm, mit Rahmen verschiedener Bauart freilegen, ausbauen
(mit Hebegerät ausziehen) und seitl. lagern.
Das übrige aufzunehmende/aufzubrechende Material zur
Deponie gemäß Beschreibung abfahren.
Schachtöffnung mittels zentrierter Stahlplatte bzw. SS
01- System abdecken und bis OK vorh. Deckschicht mit
Asphalttragschicht 0/16 (bei vollständiger Erneuerung
der Asphaltbefestigung mit Schotter oder Fräsgut)
verfüllen und verdichten.
Nach dem Einbau der neuen Decke (Asphaltbefestigung)
die Schachtöffnung im Bohrverfahren freilegen.
Durchmesser der Bohrung: 85 cm.
Der Bohrkern geht in das Eigentum des AN über und ist
zu beseitigen
Vorh. Schachtabdeckung, Typ Begu,
Klasse D, Deckel mit Lüftungsöffnungen, einschl.
Schmutz- fänger, schwere Ausführung, Stahl
feuerverzinkt, mit dämpfender Einlage, auf
schwindfreiem, kunststoffvergüteten und frühhochfesten
Mörtel, bündig mit der Oberfläche des angrenzenden
Asphaltoberbaus versetzen.
Ringspalt mit fließfähigem Mörtel gleicher Qualität bis
ca. 3 cm unter OK Abdeckung vergießen bzw. verfüllen.
Alternativ: Rahmen mit Zentriervorrichtung fixieren und
Lagerfuge und Ringspalt in einem vergießen.
Dicke der Lagerfuge: mind. 15 mm, max. bis 30 mm.
Belastbarkeit: Druckfestigkeit nach 1 Std bei 20°C:
>=15 N/mm2
Die Druckfestigkeit ist durch Prüfzeugnis vor Baubeginn
nachzuweisen.
Restliche Verfüllung und Anschluss an den
Asphaltoberbau mittels kaltverarbeitbarem
Reparaturasphalt auf Basis eines Mineralgemisches 0/3
bzw. 0/5, polymermodifizierter Bitumenemulsion nach TL
PmBE-DSK und Zusätzen.
Alternativ: Kaltverarbeitbare, 2-komponentigen
Fugenmasse auf Bitumenbasis.
Menge: 9,000 St

**2.7.240 Zulage Lagerfuge über 30 - 55 mm**
Zulage zur Vorposition für den Mehraufwand bei einer
erf. Dicke der Lagerfuge über 30 - 55 mm.
Menge: 4,000 St

**2.7.250 Betonauflagerring aus und einbauen**
Betonauflagerringe, lichter DU 625 mm, soweit erf.
freilegen und ausbauen. Falls erforderlich, Öffnung im
Bereich des gezogenen Schachtrahmes aufweiten.
Aufbruchstoffe zur Deponie gem. Beschreibung der Baumaßnahme abfahren.
Auflagerfläche durch restloses Abstemmen der alten
Lager- fuge und gründliche Säuberung für den Einbau
neuer Ringe vorrichten.
Der Einbau und die Verfüllung (Verguß) des
Arbeitsraumes erfolgen in schwindfreiem,
kunststoffvergüteten und frühhochfesten Mörtel.
Druckfestigkeit des Mörtels nach 1 Std bei 20Grad C
>=15 N/mm2
Ring entsprechend DIN 4034, verschiebesicher,
Wandstärke min. 12 cm.
Ringhöhe 60 mm, Ausgleichshöhe 55 bis 70 mm.
OK Ausgleichsring = 18 - 20 cm unter Ok neuer
Deckschicht.
Als Zulage zur Pos. Schachtabdeckung aus- und einbauen
setzen
Menge: 10,000 St

#### Abschnitt 2.8 Hausanschlüsse

*Hinweis*
Zu jedem Hausanschluss gehört eine separate Mengenermittlung und ein separates Aufmaßblatt.
Die Arbeiten, zum Umschluss der Hausanschlussleitungen
insbesondere der Beginn vor den Zufahrten von
Grundstücken, ist dem Anlieger frühzeitig, mindestens
drei
Tage vorher mitzuteilen.
Das Aufsuchen und Auffinden aller vorhandenen
Anschlussleitungen obliegt ausschließlich dem AN.
Die erforderlichen Aufwendungen hierfür sind in die
ent- sprechenden Positionen einzurechnen.

Sämtliche Arbeiten, welche sich auf die Kosten für den
einzelnen Hausanschluss auswirken und später anhand der
Oberfläche nicht mehr nachvollziehbar sind, sind in
aus- reichendem Maße fotografisch zu dokumentieren z.B.
Erschwernis durch kreuzende Leitungen, Abbruch von
Hindernissen, Erstellung der Anschlüsse,Formstücke etc.
Die Fotos sind so aufzunehmen, dass sie dem
entsprechen- den Hausanschluss eindeutig zugeordnet
werden können.

Die Fotos sind digital und in 1-facher Ausfertigung auf

Papier zusammen mit den entsprechenden Aufmaßblättern
etc. abzugeben.
Die Lagebezeichnung (Straßenname mit Hausnummer und
weitere Details) ist auf jedem Ausdruck anzugeben, so
dass eine eindeutige Zuordnung möglich ist..

**2.8.10 Holzzaun ca. H =500 mm aufnehmen**
Holzzaun ca. H =500 mm aufnehmen
mit untergesetzten Natursteinen und Betonfundament.
Zur Wiederverwendung im Bereich der Baustelle lagern,
bzw. auf Fahrzeuge laden, innerhalb der Baustelle
verfahren und sorgfältig abladen.

Ausführung von Erdarbeiten in Bodenklasse 3 - 5

Aushublöcher verfüllen.
Zaunteile säubern und innerhalb der Baustelle lagern
Menge: 15,000 m

**2.8.20 Holzzaun ca. H =500 mm wieder setzen**
Holzzaun ca. H =500 mm wieder setzen
mit untergesetzten Natursteinen und Betonfundament.

Ausführung von Erdarbeiten in Bodenklasse 3 - 5

Aushublöcher verfüllen.
Menge: 15,000 m

**2.8.30 Doppelstabmattenzaun H = 1000 mm aufnehmen**
Doppelstabmattenzaun H = 1000 mm aufnehmen
Doppelstabzaun, Höhe 1000 mm, feuerverzinkt
Maschung 50/200 mm,
alle Zubehörteile aus Edelstahl inkl PCK Pfosten (
durchgehende Leisten),
Profil 60 * 40 * 2 mm,
Pfostenabstand i der Regel 2500 mm
Ausführung von Erdarbeiten in Bodenklasse 3 - 5 für das
Ausbauen der Pfosten
Aushublöcher verfüllen.
Zaunteile säubern und innerhalb der Baustelle lagern
Menge: 5,000 m

**2.8.40 Doppelstabmattenzaun H = 1000 mm wieder setzen**
Doppelstabmattenzaun H = 1000 mm wieder setzen
Doppelstabzaun, Höhe 1000 mm, feuerverzinkt
Maschung 50/200 mm,
alle Zubehörteile aus Edelstahl inkl PCK Pfosten (
durchgehende Leisten),
Profil 60 * 40 * 2 mm,
Pfostenabstand in der Regel 2500 mm
Ausführung von Erdarbeiten in Bodenklasse 3 - 5 für das
Einbauen der Pfosten mit Betonfundament.
Menge: 5,000 m

**2.8.50 Metalltor ca. H =1000 mm aufnehmen**
Metalltor ca. H =1000 mm aufnehmen

Zur Wiederverwendung im Bereich der Baustelle
lagern, bzw. auf Fahrzeuge laden, innerhalb der
Baustelle verfahren und sorgfältig abladen.

Aushublöcher verfüllen.
Menge: 3,000 St

**2.8.60 Metalltor ca. H =1000 mm wieder einbauen**
Menge: 3,000 St

**2.8.70 Erschwernisse**
Erschwernisse jeglicher Art für die Unterquerung der
Vorgartenmauern im Bereich der Baugruben mit sämtlichen
Nebenleistungen.
Menge: 6,000 Stck

**2.8.80 Plattenbelag aufnehmen Betonplatten**
Betonplatten aufnehmen, Platten verschiedener Größe und
Stärke. Brauchbare Platten säubern und zur
Wiederverwendung im Bereich der Baustelle lagern,
einschließlich Bettung (Sand, Mörtel, Unterbeton usw.)
Aufbruchgut und unbrauchbare Platten aufnehmen,
abfahren und einer Verwertung zuführen.
In Teilflächen
Menge: 20,000 m2

**2.8.90 Plattenbelag wieder setzen**
Betonplatten wieder setzen
Platten verschiedener Größe und Stärke,
Platten sind in Sand oder Splitt zu versetzen
Menge: 20,000 m2

**2.8.100 Oberboden ab- u. andecken**
Oberboden gemäß DIN 18 300, 18 320 und ZTVE
einschließlich vorhandener Grasnarbe in ganzer Dicke
ab- tragen, zwischenlagern und nach Beendigung der
Arbeiten auf Anweisung des AG profilgerecht wieder
andecken.
Ab- und Andeckdicke i. M. bis 20 cm Andeckung in
Vorgärten Abgerechnet wird die Abtragsfläche.
Unrat, Steine über 5 cm Durchmesser und Wurzeln mit
mehr als 3 cm Durchmesser aussondern und auf Deponie
gemäß Beschreibung abfahren.In nicht zusammenhängenden
Flächen
Menge: 25,000 m2

**2.8.110 Rasen und Grasflächen**
Rasen- und Grasflächen im Bereich der Rohrtrasse in
rechteckigen Soden ausstechen, seitl. lagern und später
wieder fachgerecht einsetzen.
Als Zulage zu den Vorpositionen.
Menge: 25,000 m2

**2.8.120 Asphaltdecke aufnehmen**
bituminöse Decke bis zu 10 cm dick
aufnehmen und Wiederverwertung zuführen.
.
Gehwegbereiche, Zufahrtsbereiche
Kleinfläche Janssenstraße
Kleinflächen Wormhaidestraße
Menge: 65,000 m2

**2.8.130 Asphaltbefestigung mit Unterbau geradlinig schneiden 10 cm**
Asphaltbefestigung und verfestigten Unterbau geradlinig
trennen.
Trennen durch Schneiden.
Dicke der Befestigung über ca.  10 cm
Menge: 65,000 m

**2.8.140 Asphaltdeckschicht AC 8 DN**
Asphaltdeckschicht nach ZTV Asphalt-StB 07/13
in Handarbeit herstellen und verdichten,
auf Asphalttragschicht,
Mischgut: AC 8 D N, SZ18/LA20.
Resultierendes Bindemittel: 50/70.
Einbaudicke, verdichtet: 4 cm.
Lieferung mit thermoisolierten Transportfahrzeugen.
Rechtzeitig vor dem geplantem Einbau ist dem AG der
Eignungsnachweis vorzulegen.
Bk1,0.

Abgerechnet wird nach vom AG anerkannten
Originalwiegekarten.

Einbau Wormhaide 1; 3 und 21/23 als Inselbaustellen
Menge: 5,000 t

**2.8.150 Asphaltdeckschicht AC 8 DS**
Asphaltdeckschicht nach ZTV Asphalt-StB 07/13
in Handarbeit herstellen und verdichten,
auf Asphalttragschicht,
Mischgut: AC 8 D S
Resultierendes Bindemittel: Bitumen 25/55 - 55 A gem.
DIN EN 14023.
Bei Verwendung von Asphaltgranulat ist am extrahierten,
rückgewonnenen Bindemittel im Rahmen des
Eignungsnachweises eine elastische Rückstellung = 50 %
nachzuweisen.
Einbaudicke, verdichtet: 3,5 cm
Rechtzeitig vor dem geplantem Einbau ist dem AG der
Eignungsnachweis vorzulegen.
Bk1,8.

Abgerechnet wird nach vom AG anerkannten
Originalwiegekarten.

Einbau einzelner Hausanschluss Janssenstraße 15
Menge: 2,500 to

**2.8.160 Asphalttragschicht AC 22 TS**
Asphalttragschicht nach ZTV Asphalt-StB 07/13
in Handarbeit herstellen und verdichten,
auf Schottertragschicht,
Mischgut: AC 22 T N.
Resultierendes Bindemittel: 70/100.
Einbaudicke in verschiedenen Stärken,verdichtet: 14 und
12,5 cm.
Lieferung mit thermoisolierten Transportfahrzeugen in
Teilmengen für Einzelene Hausanschlüsse
Rechtzeitig vor dem geplantem Einbau ist dem AG der
Eignungsnachweis vorzulegen.
Bk1,0.

Abgerechnet wird nach vom AG anerkannten Originalwiegekarten.

Einbau Jannssenstr 15, Wormaide 1, 3 und 21/23 als
Inselbaustellen
Menge: 20,000 t

**2.8.170 Anschlüsse herstellen, bit. Asphaltbeläge**
Anschlüsse gem. ZTV Asphalt-StB 07/13 als Fuge
herstellen.
Anschlüsse an vorh. bit.Asphaltbeläge,
in nicht zusammenhängenden Einzellängen.
Vorhandenen Asphaltbelag bis 4 cm tief scharfkantig
anschneiden, Schnittfäche und Unterlage im
Anschlussbereich gründlich reinigen.
Fugenflanke mit einem geeigneten Voranstrich versehen.
Bit. Fugenband einseitig anwärmen und an die
vorbereitete Fugenflanke festhaftend andrücken.
Abmessung: 40 x 10 mm.
Menge: 60,000 m

**2.8.180 Anschlüsse herstellen, Einbauten, Randeinfassungen**
Anschlüsse gem. ZTV Asphalt-StB 07/13 als Fuge
herstellen.
Anschlüsse an Einbauten und Randeinfassungen
(Fließrinne),
in nicht zusammenhängenden Einzellängen.
Fugenflanken reinigen und mit einem geeigneten
Voranstrich versehen.
Bit. Fugenband einseitig erwärmen und an die
vorbereitete Fugenflanke festhaftend andrücken.
Abmessungen: 30 x 10 mm.
Menge: 15,000 m

**2.8.190 Betonsteinpflaster/ Verbundsteinpflaster aufnehmen**
Pflasterdecke aufnehmen, Betonsteinpflaster aller Art.
Steine sind in Brechsand versetzt, brauchbare Steine
säubern und zur Wiederverwendung im Bereich der
Baustelle lagern, bzw. auf Fahrzeuge laden, innerhalb
der Baustelle verfahren und sorgfältig abladen.
Übriges Aufbruchgut und unbrauchbare Steine auf Deponie
gem. Vorbemerkung abfahren. Entsorgungskosten sind
einzurechnen.
In nicht zusammenhängenden Teilflächen, Flächen
innerhalb vorh. Pflasterfläche aufnehmen.
Menge: 100,000 m2

**2.8.200 Betonsteinpflaster/ Verbundsteinpflaster wieder versetzen**
Betonpflasterdecke aus vorhandenen Steinen herstellen.
Pflasterbett in gerammtem Zustand 4 cm dick.
Fugen mit unten beschriebenem Material verfüllen und
einschlämmen.
in nicht zusammenhängenden Flächen
Pflasterbett 'aus Brechsand 0/5 mm,
Material Diabas '
Fugenverfüllung aus 'Diabas 0/3 mm '
Steine lagern im Bereich der Baustelle und sind zu
verwenden

In Teilflächen innerhalb vorh. Pflasterfläche
einpassen.
Menge: 100,000 m2

**2.8.210 Pflaster, verschiedene Formate und Dicken schneiden**
Pflastersteine, verschiedene Formate und Dicken 8 und
10 cm mit geeignetem Schneidegerät schneiden.
Reststücke beseitigen.
Menge: 20,000 m

**2.8.220 Natursteine in Beton versetzt aufnehmen und wieder einbauen**
Natursteine aufnehmen und später wieder einbauen,
Natursteine aller Art,
Steine sind in Beton versetzt, brauchbare Steine
säubern
und zur Wiederverwendung im Bereich der Baustelle
lagern, bzw. auf Fahrzeuge laden, innerhalb der
Baustelle verfahren und sorgfältig abladen. Aufbruchgut
und unbrauchbare Steine auf Deponie gem. Vorbemerkung
abfahren. Entsorgungskosten sind einzurechnen.
In nicht zusammenhängenden Teilflächen.
Menge: 2,000 m2

**2.8.230 Natursteine lose aufnehmen und wieder einbauen**
Natursteine aufnehmen und wieder einbauen,
Natursteine aller Art,
Steine säubern
und zur Wiederverwendung im Bereich der Baustelle
lagern, bzw. auf Fahrzeuge laden, innerhalb der
Baustelle verfahren und sorgfältig abladen. Aufbruchgut
und unbrauchbare Steine auf Deponie gem. Vorbemerkung
abfahren. Entsorgungskosten sind einzurechnen.
In nicht zusammenhängenden Teilflächen.
Menge: 10,000 m2

**2.8.240 Bordsteine aufnehmen**
Bordsteine aufnehmen.
Hoch- und Rundbordsteine aus Beton, Breite bis 18 cm,
Höhe bis 30 cm.
Fundament aus Beton, bis 10 cm dick, und Rückenstütze
aus Beton aufbrechen.
Sämtliche Steine und übriges Aufbruchgut der Verwertung
nach Wahl des AN zuführen.
Menge: 25,000 m

**2.8.250 Bordsteine setzen**
Bordsteine aus vorhanden Steinen herstellen.
Hoch- und Rundbordsteine aus Beton, Breite bis 18 cm,
Höhe bis 30 cm.
Fundament aus Beton, bis 10 cm dick, und Rückenstütze
aus Beton herstellen.
Menge: 10,000 m

**2.8.260 Randsteine 8/20 oder 10/30 aufnehmen**
Betonrandsteine freilegen und aufnehmen.
Unterbeton und Rückenstütze aufbrechen.
Brauchbare Betonrandsteine säubern und zur
Wiederverwendung im Bereich der Baustelle lagern bzw.
auf Fahrzeuge laden, innerhalb der Baustelle verfahren,
abladen und Stapeln.
Aufbruchgut und unbrauchbare Teile zur Wiederverwertung
gemäß Baubeschreibung der Baumaßnahme abfahren.
Ausführung in nicht zusammenhängenden Teillängen.
Menge: 10,000 m

**2.8.270 Vorhandene Randsteine versetzen**
Vorhandene Randsteine aller Art aus Beton auf eine
Betonsohle mit eingeschalter Rückenstütze aus Beton C
16/20 flucht- und höhengerecht versetzen.
Rückenstütze: 10 cm breit
Betonsohle: 20 cm dick
Einschl. der erf. Erdarbeiten, Bodenklassen 3-5 DIN
18300
Verdrängten Boden auf Deponie gem. Beschreibung
abfahren.
Ausführung in nicht zusammenhängenden Teillängen.
Menge: 10,000 m

**2.8.280 Rinnen aufnehmen**
Rinnen aufnehmen
Einzeilige Rinne bestehend Betonsteinen, Steine bis zu
einer Länge von 24 cm, einer Breite von 16 cm und einer
Höhe von 14 cm.
Fundament aus Beton, bis 20 cm dick aufbrechen.
Sämtliche Steine und übriges Aufbruchgut der Verwertung
nach Wahl des AN zuführen.
Menge: 25,000 m

**2.8.290 Rinnen setzen**
Rinnen setzen
Einzeilige Rinne bestehend Betonsteinen, Steine bis zu
einer Länge von 24 cm, einer Breite von 16 cm und einer
Höhe von 14 cm.
Fundament aus Beton, bis 20 cm dick herstellen.
Menge: 10,000 m

**2.8.300 Erdplanum herstellen**
Erdplanum nach ZTVE-StB herstellen und verdichten. Das
fertige Erdplanum darf vor aufbringen der
Frostschutzschicht nicht befahren werden.
Die Wiederherstellung des Planums geht zu Lasten des
AN.
Die Ebenflächigkeit darf nicht +/- 3 cm von der
Sollhöhe abweichen, bei Felsplanum +/- 5 cm. Das Planum
muss vor Aufbringen der Frostschutzschicht vom AG
abgenommen werden.
Im Rohrgrabenbereich der Anschlussleitungen.
geforderter Tragfähigkeitswert: EV 2  > 45 MPa
Menge: 200,000 m2

**2.8.310 Frostschutzschicht herstellen**
Frostschutzschicht liefern, herstellen und verdichten.
Auf Erdplanum.
Material: gebrochener Naturstein 0/45 mm,
Hartkalkstein.
Schichtdicke, verdichtet: 26 cm.
Verformungsmodul Ev2 min. 120 MPa laut Regelprofil.
Überprüfung der Einbaustärken nach der
Schnurmessmethode.

Einbau in nicht zusammenhängenden Flächen im
Rohrgrabenbereich der Anschlussleitungen,
Gehwegbereich.
Menge: 180,000 to

**2.8.320 Schottertragschicht herstellen**
Schottertragschicht nach SoB-StB liefern, herstellen
und verdichten.
Auf Frostschutzschicht
Material: gebrochener Naturstein 0/45 mm,
Hartkalkstein.
Schichtdicke verdichtet: 15 cm
Verformungsmodul Ev2-Wert mind. 150 MPa laut
Regelprofil
Abrechnung nach vom AG anerkannten Wiegekarten.

Einbau in nicht zusammenhängenden Flächen im
Rohrgrabenbereich der Anschlussleitungen,
Gehwegbereich.
Menge: 6,000 t

**2.8.330 Schotterplanum herstellen**
Schotterplanum auf der vorhandenen Schottertragschicht
herstellen und verdichten.
Das vorhandene Hartkalksteingemisch ist nach Verlegung
der Abwasserkanäle im Bereich der gesamten Fläche zu
verteilen und optimal zu verdichten.

Einschließlich aller Nebenleistungen.

Die vorgefundene Schotterlage ist vorab ca. 10 cm tief
mit dem Bagger auflockern, damit zwischen dem
Profilierungsschotter gem. bes. Position und der vorh.
Schotterlage beim Verdichten ein optimaler Verbund
entsteht.

Herstellung des Planums in nicht zusammenhängenden
Flächen, im Rohrgrabenbereich der Anschlussleitungen.
Menge: 200,000 m2

**2.8.340 Splitt aufnehmen und wieder einbauen**
Splitt aufnehmen und wieder einbauen,
Zur Wiederverwendung im Bereich der Baustelle lagern,
bzw. auf Fahrzeuge laden, innerhalb der Baustelle
verfahren und sorgfältig abladen. Aufbruchgut und
unbrauchbare Steine auf Deponie gem. Vorbemerkung
abfahren.
Entsorgungskosten sind einzurechnen.
In nicht zusammenhängenden Teilflächen.
Menge: 10,000 m2

**2.8.350 Frostschutzschicht HKS zur prov. Wiederherstellung im Gehweg**
Frostschutzschicht nach ZTV SoB-StB 04/07 herstellen
und verdichten.
Material: gebrochener Naturstein 0/45 mm, Hartkalkstein
Einbau an verschiedenen Stellen, in verschiedenen
Stärken zur Verkehrssicherung gemäß 4.3 der ZTV
-Fachbereich Tiefbau.
Abgerechnet wird nach vom AG anerkannten Originalwiegekarten.
Menge: 10,000 t

**2.8.360 Kanäle aufnehmen, DN 150 bis DN 200**
Vorhandene wasserführende Kanäle aufnehmen, laden und
zur Deponie gemäß Beschreibung abfahren.
Die anfallenden Wassermengen sind ordnungsgemäß
abzuführen. Hierzu gehört auch der evtl. Einsatz von
Pumpen. Die Ableitung hat grundsätzlich durch Rohrleitungen zu erfolgen. Ein Rückstau darf in den
oberhalb liegenden Kanälen nicht eintreten.
Alle sich ergebenen Arbeitserschwernisse, die durch den
vorhandenen Kanal auftreten, sind einzukalkulieren.
Das Freilegen des Kanales, die erforderlichen Verbau
und Wasserhaltungsarbeiten sind im EP enthalten.

Steinzeug-, Beton- oder Kunststoffrohre
Rohrdurchmesser: DN 150 bis DN 200
Tiefe des alten Kanals bis 2,50 m
Menge: 27,000 m

**2.8.370 Kanal abfangen DN 150 - DN 200**
Vorhandene wasserführende Kanäle wahrend der Bauzeit
ordnungsgemäß abfangen. Hierzu gehört auch der
eventuelle Einsatz von Pumpen. Das anfallende Wasser
schadlos ableiten und die neuen Anschlüsse in fertiger
Arbeit wasserdicht herstellen.
In den Preis einzurechnen sind die zusätzlichen
Erdarbeiten und die Abfuhr der nicht mehr benötigten
Boden- und Abbruchmassen zur Deponie gemäß
Beschreibung.
Für das Ableiten des Wassers sind grundsätzlich
Rohrleitun- gen einzusetzen.
Rohrmaterial: Steinzeug-, Beton- oder Kunststoffrohre
Rohrdurchmesser: DN 150 - DN 200
Mischwasser
Bei Regenwetter ist mit einer Vollfüllung der Kanäle zu
rechnen.
Der Anschluss der abzufangenden Leitung erfolgt an
einen neu zu erstellenden Kanal.
Menge: 18,000 St

**2.8.380 Altanschluss freilegen**
vorh. Anschlussleitung bis DN 200 durch saubere
Trennung
der vorh. Leitung für die Verbindung mit dem
gem. bes. Position zu verlegenden neuen Rohr
vorbereiten.

Inkl. zusätzlich erf. Erdarbeiten  von Hand und
Säuberung des freigelegten Rohres aus Beton, Steinzeug
oder Kunststoff.
Menge: 18,000 Stck

**2.8.390 Kanaluntersuchung Hausanschlüsse einschl. Spülung + Dokumentation**
Durchführung von Untersuchungen von einzelnen vorhandenen Hausanschlussleitungen aus dem offenen Kanalgraben oder aus vorh. Revisionsöffnungen in den
Häusern.
in einzelnen Einsätzen nach Baufortschritt:

Kanalreinigung mit Hochdruckdüse und mindestens 20 m
Schlauchlänge
TV-Kanaluntersuchung mit Satellitenkamera mit Ortungstechnik,
Dokumentation der Befahrung gemäß dem
Anforderungsprofil des Lippeverbandes /
Stadtentwässerung Hamm im ISY-Bau Format 2013
Menge: 10,000 h

**2.8.400 Abwasserschweißsattelstück 355/160 liefern und einbauen**
Abwasserschweißsattelstück  d=355/160 mm, PE 100,
zur Einbindung der Anschlussleitungen PP- Rohr
DA 160 mm in den Hauptkanal DA 355mm aus PE 100, SDR
17,6 liefern und einbauen.
Das Übergangsstück von PE-HD-Abwassersattel auf die
weitere Anschlussleitung PP-Rohr ist einzukalkulieren.
Menge: 16,000 Stck

**2.8.410 Abwasserschweißsattelstück 355/225 liefern und einbauen**
Abwasserschweißsattelstück  d=355/225 mm, PE 100,
zur Einbindung der Anschlussleitungen PP- Rohr DA 225
mm in den Hauptkanal DA 355mm aus PE 100, SDR 17,6
liefern und einbauen.

Das Übergangsstück von PE-HD-Abwassersattel auf die
weitere Anschlussleitung PP-Rohr ist einzukalkulieren.
Menge: 2,000 Stck

**2.8.420 Abwasserschweißsattelstück 450/160 liefern und einbauen**
Abwasserschweißsattelstück  d=450/160 mm, PE 100,
zur Einbindung der Anschlussleitungen PP- Rohr DA 160
mm in den Hauptkanal DA 450 mm aus PE 100, SDR 17,6
liefern und einbauen.
Das Übergangsstück von PE-HD-Abwassersattel auf die
weitere Anschlussleitung PP-Rohr ist einzukalkulieren.
Menge: 14,000 Stck

**2.8.430 Abwasserschweißsattelstück 450/225 liefern und einbauen**
Abwasserschweißsattelstück  d=450/225 mm, PE 100,
zur Einbindung der Anschlussleitungen PP- Rohr DA 225
mm in den Hauptkanal DA 450 mm aus PE 100, SDR 17,6
liefern und einbauen.

Das Übergangsstück von PE-HD-Abwassersattel auf die
weitere Anschlussleitung PP-Rohr ist einzukalkulieren.
Menge: 2,000 Stck

**2.8.440 Sattelstück nachträglich einbauen; Zulage zu Vorpositionen**
Sattelstück nachträglich herstellen
Abwasserschweißsattelstück (für unvorhergesehene erf.
Anschlüsse) der Vorpositionen auf Anordnung des AG in
der Baugrube nachträglich am verlegten PE-Rohr
herstellen.

Zulage zu der entsprechenden Vorpositionen
Inkl. Freilegung des verlegten Hauptkanal von Hand und
Säuberung der Anschlussstelle
Menge: 4,000 Stck

**2.8.450 Rohranschluss herstellen DN 300 B / DA 160 PP Anschluss DN 150 AL Kunststoff SL Beton Öffnung herst.**
Rohranschluss an vorh. Mischwasserkanal herstellen, An-
schluss dichten.
Vergütet wird der Mehraufwand für das Herstellen des
Anschlusses einschließlich eventueller Pass- und Sattelstücke gegenüber der bis zur Innenfläche der Sammelrohrleitung durchgemessenen Rohrleitung.
Rohr DA der Anschlussleitung 160.
Anschlussleitung aus Kunststoff.
Sammelleitung aus Beton. DN 300 B
Öffnung für Rohranschluss durchKernbohrung herstellen.

Die Verarbeitungsvorschriften des Herstellers sind
einzuhal- ten.
Anschlusssystem komplett mit Anschlussdichtung aus PP
nach Werksvorschriften herstellen.
Der jeweilige Durchmesser des anzubohrenden Kanalrohres
passend zum Sattelstück ist durch den AN zu ermitteln.
Dicke des zu durchbohrenden Materials bis 25 cm. Die
evtl. erforderlichen zusätzlichen Erdarbeiten und die
Abfuhr des verdrängten Bodens und des Bohrkerns.

Hausanschlüsse Wormhaide 1; 3; und 21/23
Menge: 3,000 St

**2.8.460 Rohranschluss herstellen DN 400 B / DA 160 PP Anschluss DN 150 AL Kunststoff SL Beton Öffnung herst.**
Rohranschluss an vorh. Mischwasserkanal herstellen, An-
schluss dichten.
Vergütet wird der Mehraufwand für das Herstellen des
Anschlusses einschließlich eventueller Pass- und Sattelstücke gegenüber der bis zur Innenfläche der Sammelrohrleitung durchgemessenen Rohrleitung.
Rohr DA der Anschlussleitung 160.
Anschlussleitung aus Kunststoff.
Sammelleitung aus Beton. DN 400 B
Öffnung für Rohranschluss durch Kernbohrung herstellen.

Die Verarbeitungsvorschriften des Herstellers sind
einzuhal- ten.
Anschlusssystem komplett mit Anschlussdichtung aus PP
nach Werksvorschriften herstellen.
Der jeweilige Durchmesser des anzubohrenden Kanalrohres
passend zum Sattelstück ist durch den AN zu ermitteln.
Dicke des zu durchbohrenden Materials bis 25 cm. Die
evtl. erforderlichen zusätzlichen Erdarbeiten und die
Abfuhr des verdrängten Bodens und des Bohrkernes auf
Deponie des AG gem. Beschreibung.

Hausanschluss Janssenstraße 15
Menge: 1,000 St

**2.8.470 Tagwasserhaltung in den Baugruben für Anschlüsse am Altkanal**
Tagwasserhaltung als offene oder geschlossene
Wasserhal- tung nach Wahl des AN herstellen, vorhalten,
betreiben und beseitigen,für die Dauer der Bauzeit, von
Grund-/ Tag- und
Schichtenwasser,
Aushubsohle ab Geländeoberfläche von 0,00 m bis ca.2,80
m.
Tag-/ und Schichtenwasser,
Ausführung in den Baugruben gemäß Hinweisen im Bodengutachten einschl. aller Arbeiten und Aufwendungen
sowie dem Anlegen von Pumpensümpfen,
Einsatz der notwendigen Pumpen einschl. Energieversorgung sowie Notstromerzeugung,
Vorhaltung sämtlicher Einrichtungen während der
Bauzeit der Einzelanschlüsse (ca. 2 - 4 Tage je
Anschluss)  .
Einschl. Abflussleitungen zum Vorfluter bzw.
Abwasserkanal,
Entfernung bis ca.50 m.
Das Umsetzen der Einrichtungen im Zuge des
Baufortschritts ist einzukalkulieren.
Menge: 4,000 St

**2.8.480 Schachtanschluss herstellen da 200 PP/ da 160 PP Rohr da 200 PP/ da 160 PP Kunststoff Betonfertigteile Anschluss+Gelenk**
Rohrleitung an Schacht anschließen

Schachtzulauf DN 150-200 absolut wasserdicht
fachgerecht werkseitig im Schachtunterteil mit mind. 1%
Längsgefälle einbauen.
Einbau in unterschiedlichen Anschlusswinkeln und Tiefen
(Höhenunterschied zum Ablauf bis 20 cm).
Schachtzulauf: Vollwand-Kunststoffrohr DN/OD 150-200
Der Einbau dieser Schachtzuläufe wird als Zulage zum
Betonschachtunterteil des Hauptkanals nach Stück
abgerechnet.
Menge: 3,000 Stck

**2.8.490 Anschlußleitung da 160 PP neu verlegen**
Anschlußleitungen in unterschiedlichen Teillängen
herstellen. Die Baugrube ausheben, den Aushubboden zur
Wiederverwendung zwischenlagern, die Baugrube in den
Bereichen, in denen es erforderlich ist, verbauen, und
den Verbau vorhalten. Nach dem Verlegen der Rohre den
Verbau entfernen, und die Baugrube bis OK Planum
lagenweise verfüllen und verdichten.
Für die Leitungszone ist grundsätzlich steinfreier Sand
zu
verwenden.
Verdrängten Boden bis zur Zuordnungsklasse Z 2 nach
LAGA Mitteilung 20  in Eigentum des AN übernehmen und
einer Verwertung zuführen.

Mischwasserkanalanschlüsse

Hochlast-Vollwand-Kanalrohre PP SN 8 aus Vollwand
-PP-Kanalrohren mit Steckmuffe und festeingelegtem
Dichtsystem, nach DIN EN 1852 Reihe SN8/ S 11, 2,
Ringsteifigkeit mind.8 KN/m2 nach ISO 9969 (SN8), ohne
Zusatz von Füllstoffen, DIN / EN 1852 geprüft,
Steifigkeit mind. 8 KN/m2 (SN 8)
Werkstoff: PP, ungefüllt ohne Zusatz von Füllstoffen

Höhen- und fluchtgerecht in vorhandene Gräben mit
Überdeckungshöhe bis 2,50 m fachgerecht nach DIN EN
1610 verlegen. Die Verlegevorschriften des Herstellers
sind zu beachten.
Zur Verlegung der Rohre ein 10 cm dickes Rohrauflager
aus Brechsand-Splitt-Gemisch 0,2/11 mm herstellen, die
Rohre in durchgehendem Gefälle auf der Unterbettung
verlegen.
Die Dichtung der Rohre muß mit Steckmuffen oder
Überschiebmuffen erfolgen.
Im Einheitspreis enthalten sind:
das Aufsuchen der Anschlußleitungen, die erforderliche
Wasserhaltung sowie der ggf. erforderliche Verbau.
Menge: 150,000 m

**2.8.500 Anschlußleitung DN 200**
Anschlußleitungen in unterschiedlichen Teillängen
herstellen. Die Baugrube ausheben, den Aushubboden zur
Wiederverwendung zwischenlagern, die Baugrube in den
Bereichen, in denen es erforderlich ist, verbauen, und
den Verbau vorhalten. Nach dem Verlegen der Rohre den
Verbau entfernen, und die Baugrube bis OK Planum
lagenweise verfüllen und verdichten.
Für die Leitungszone ist grundsätzlich steinfreier Sand
zu
verwenden.
Verdrängten Boden bis zur Zuordnungsklasse Z 2 nach
LAGA Mitteilung 20  in Eigentum des AN übernehmen und
einer Verwertung zuführen.

Mischwasserkanalanschlüsse

Hochlast-Vollwand-Kanalrohre PP SN 8 aus Vollwand
-PP-Kanalrohren mit Steckmuffe und festeingelegtem
Dichtsystem, nach DIN EN 1852 Reihe SN8/ S 11, 2,
Ringsteifigkeit mind.8 KN/m2 nach ISO 9969 (SN8), ohne
Zusatz von Füllstoffen, DIN / EN 1852 geprüft,
Steifigkeit mind. 8 KN/m2 (SN 8)
Werkstoff: PP, ungefüllt ohne Zusatz von Füllstoffen

Höhen- und fluchtgerecht in vorhandene Gräben mit
Überdeckungshöhe bis 2,50 m fachgerecht nach DIN EN
1610 verlegen. Die Verlegevorschriften des Herstellers
sind zu beachten.
Zur Verlegung der Rohre ein 10 cm dickes Rohrauflager
aus Brechsand-Splitt-Gemisch 0,2/11 mm herstellen, die
Rohre in durchgehendem Gefälle auf der Unterbettung
verlegen.
Die Dichtung der Rohre muß mit Steckmuffen oder
Überschiebmuffen erfolgen.
Im Einheitspreis enthalten sind:
das Aufsuchen der Anschlußleitungen, die erforderliche
Wasserhaltung sowie der ggf. erforderliche Verbau.
Menge: 10,000 m

**2.8.510 Formstück einbauen (Zul) Bogen 150 Bogen DN 150 Kunststoff**
Formstück in Rohrleitung einbauen.
Vergütet wird der Mehraufwand für den Einbau des
Formstückes gegenüber der bis zur Innenfläche der Sammelrohrleitung durchgemessenen Rohrleitung.
Formstück = Bogen DN 150.
Material = Polypropylen PP
Winkel von 15°, 22,5° und 30°

als Zulage zur Rohrposition
Menge: 60,000 St

**2.8.520 Formstück einbauen (Zul) Bogen 200 Bogen DN 200 Kunststoff**
Formstück in Rohrleitung einbauen.
Vergütet wird der Mehraufwand für den Einbau des
Formstückes gegenüber der bis zur Innenfläche der Sammelrohrleitung durchgemessenen Rohrleitung.
Formstück = Bogen DN 200.
Material = Polypropylen PP
Winkel von 15°, 22,5° und 30°

als Zulage zur Rohrposition
Menge: 5,000 St

**2.8.530 Formstück einbauen (Zul) Verschlussteller DN 150 Teller DN 150 Kunststoff**
Formstück in Rohrleitung einbauen.
Vergütet wird der Mehraufwand für den Einbau des
Formstückes gegenüber der bis zur Innenfläche der Sammelrohrleitung durchgemessenen Rohrleitung.
Formstück = Verschlussteller DN 150.
Material = Polypropylen PP

als Zulage zur Rohrposition
Menge: 80,000 St

**2.8.540 Formstück einbauen (Zul) Abzweig 150/150 Abzweig DN 150 Kunststoff Rohr DN 150**
Formstück in Rohrleitung einbauen.
Vergütet wird der Mehraufwand für den Einbau des
Formstückes gegenüber der bis zur Innenfläche der Sammelrohrleitung durchgemessenen Rohrleitung.
Formstück = Abzweig, Anschlussrohr DN 150.
Material = Polypropylen PP
Durchgangsrohr DN 150.

als Zulage zur Rohrposition
Menge: 4,000 St

**2.8.550 Formstück einbauen (Zul) Reduzierstück 200/150 Reduzierstück DN 200/DN 150 Kunststoff**
Formstück in Rohrleitung einbauen.
Vergütet wird der Mehraufwand für den Einbau des
Formstückes gegenüber der bis zur Innenfläche der Sammelrohrleitung durchgemessenen Rohrleitung.
Formstück = Reduzierstück DN 2000/DN150.
Material = Polypropylen PP

als Zulage zur Rohrposition
Menge: 2,000 St

**2.8.560 Rohrkupplung DN 150**
Verbindung der Nennweiten von DN 150-200 Altrohr auf
PP DN 200

Rohrkupplung für Rohre DN 150-200 mit DIBt-Zulassung
zur variablen, stufenlosen Verbindung von
Abwasserrohren der gleichen Nennweite mit
unterschiedlichen bzw. gleichen Werkstoffen mit
vollwandiger, geschäumter, gerippter, gekammerter oder
gewellter Wandung in beliebiger Kombination, bestehend
aus:
Rohrkupplung mit Dichtungskörper nach DIN EN 681-
1 mit mehrfachem Doppeldichtprofil und mittig umklappbarem Rohranschlag, Fixier- und Zentrierkorb aus
bruchstabilem, hochschlagfesten Polyamid mit beidseitig
integriertem Bandführungskanal sowie zwei Spannbändern
aus nicht rostenden Stahl mit jeweiliger
Gegenbandeinlage und Click-System, Funktionsprüfung
nach DIN 4060 und DIN EN 295-4, nachgewiesene
Dichtigkeit bis 2,5 bar Prüfdruck als Wasserinnendruck,
liefern und nach Montageanleitung des Herstellers
einbauen.

Als Nachweis des Einbaus ist die Einbausituation mit
einem Photo zu dokumentieren.
Menge: 15,000 St

**2.8.570 Rohrkupplung DN 200**
Verbindung der Nennweiten von DN 150-200 Altrohr auf
PP DN 200

Rohrkupplung für Rohre DN 150-200 mit DIBt-Zulassung
zur variablen, stufenlosen Verbindung von
Abwasserrohren der gleichen Nennweite mit
unterschiedlichen bzw. gleichen Werkstoffen mit
vollwandiger, geschäumter, gerippter, gekammerter oder
gewellter Wandung in beliebiger Kombination, bestehend
aus:
Rohrkupplung mit Dichtungskörper nach DIN EN 681-
1 mit mehrfachem Doppeldichtprofil und mittig umklappbarem Rohranschlag, Fixier- und Zentrierkorb aus
bruchstabilem, hochschlagfesten Polyamid mit beidseitig
integriertem Bandführungskanal sowie zwei Spannbändern
aus nicht rostenden Stahl mit jeweiliger
Gegenbandeinlage und Click-System, Funktionsprüfung
nach DIN 4060 und DIN EN 295-4, nachgewiesene
Dichtigkeit bis 2,5 bar Prüfdruck als Wasserinnendruck,
liefern und nach Montageanleitung des Herstellers
einbauen.

Als Nachweis des Einbaus ist die Einbausituation mit
einem Photo zu dokumentieren.
Menge: 1,000 St

**2.8.580 Übergangsstück DN 150 mit Formstücken verschiedener Materialien**
Übergangsstücke als Zulage zur Rohrposition Werkstoff
PP SN 10 mit Steckmuffe u. fest eingelegtem
Sicherheits- system

Als Übergangsformstück auf andere Werkstoffe aus
Steinzeug, Guss, PVC mit gleichem Innendurchmesser aber
verschiedenen Außendurchmessern

Hauptrohr DN 150

vorhandenes Altrohr freilegen, säubern und
ggf.geradlinig ablängen /schneiden.

Als Nachweis des Einbaus ist die Einbausituation mit
einem Foto zu dokumentieren.
Menge: 5,000 Stck

**2.8.590 Füllboden**
Baugruben- und Rohrgrabenverfüllung, als Ersatz für
unge- eigneten Boden. Einbau oberhalb der Leitungszone
bis UK Oberbau.
Material: Trag- und verdichtungsfähiger Boden der
Bodenklasse 3 - DIN 18 300, Einhaltung der Z 0-Werte
gemäß LAGA M 20 (Boden).
Abgerechnet wird nach eingebautem Volumen in verdichtetem Zustand entsprechend den Abrechnungsfestsetzungen
Kanalbau. Die Einbaumengen sind zusätzlich durch Wiegekarten zu belegen.
Menge: 180,000 m3

**2.8.600 Hausanschlussschacht Kunststoff 600 mm**
Schacht setzen und einbauen. Schachtabdeckung
herstellen gemäß Herstellerangaben zur
Schachtabdeckung.

Die Baugrube in den Bodenklassen 3-5, DIN 18300 ausheben, den Aushubboden zur Wiederverwendung zwischenlagern, die Baugrube in Bereichen in denen es
erforderlich ist verbauen und den Verbau vorhalten.
Nach dem Erstellen des Schachtes den Verbau entfernen
und die Baugrube mit dem lagernden Boden bis OK.
Gelände lagenweise verfüllen und verdichten.
Verdrängten Boden auf Deponie gemäß Beschreibung
abfahren.
In den Einheitspreis sind die zusätzlich anfallenden
Arbeiten der offenen Wasserhaltung/
Grundwasserabsenkung, die Erschwernisse durch
Kreuzungen aller Art von Versorgungs- und
Kabelleitungen, sowie das Aufhängen und Sichern der
Leitungen gemäß Vorschriften der Versorgungsunternehmen
mit einzurechnen.

Schacht bestehend aus:

Schachtboden, D = 600 mm, PP, Typ RML
Zuläufe rechts (45°), Mitte und links (45°),
da 160 mit KG-Muffe,

Schachttiefe: 1,50-2,00 m

Schachtrohre ohne Muffen, DN 600, PVC-U, Wellrohrkonstruktion zur Aufnahme der Dichtungen für die
Verbindung zu Schachtboden und Teleskoprohr Baulänge
1000 mm,

Teleskopabdeckung nach DIN EN 124
Gußabdeckung auf Teleskoprohr werkseitig montiert, der
Deckel ist unverschraubt. Ausführungen in Rund. Inkl.
Moosgummiring
Klasse B 125, mit Belüftung,
Schmutzfänger, Kunststoff 10 Liter,
Menge: 18,000 St

**2.8.610 Hausanschlussschacht Kunststoff 800 mm**
Hauskontrollschacht DN 800 mit Einstieg DN 625,
max. 3 Zuläufe, gerader Durchgang

Einsteigschacht DN 800, Schachtboden aus Polyethylen
(PE), Schachtringe und Schachtkonus aus polymeren
Werkstoffen, entsprechend DIN EN 13598-2 und DIN EN
476, aus 100 % Neumaterial ohne Recyclinganteile,
sortenrein und ohne Schäumungszusätze, vollwandige
Fertigteile mit
außenliegenden Rippen zur
Auftriebssicherung,Schachtringe und teilexzentrischer
Konus ausgeführt mit integrierten, hellen,
korrosionsbeständigen Steigstufen entsprechend den
nationalen Sicherheitsvorschriften, triple safety seal
(3-seitige Lippendichtung) nach EN 681-1 und DIN 4060
als Elementdichtung Schachtboden mit 3 Punkt Auflager;
Gerinne gerade DN/OD 160, Bermenhöhe 1/1 D mit
zusätzlich 3 Zulaufmöglichkeiten DN/OD 160 mit
Sohlsprung 8cm

Die Normkonformität gemäß EN 13598-2 ist durch
deutschsprachige Zertifikate eines akkreditierten
Prüfinstituts nachzuweisen.

Anschluss gesteckt:
Zulauf mit Dichtung für gelenkige Einbindung von an der
Außenseite glatten Kunststoffrohren, vertikal und
horizontal 5° abwinkelbar Ablauf als Spitzende DN/OD
160 für Anbindung von an der Außenseite glatten
Kunststoffrohren

Maße:
Schachtbauhöhe Sohle-GOK: ca. 1,5m -2,0m

Sohlsprung seitliche Zuläufe: 8cm
Deckel ist unverschraubt. Ausführungen in Rund. Inkl.
Moosgummiring
Klasse B 125, mit Belüftung,
Schmutzfänger, Kunststoff 10 Liter,
Menge: 9,000 St

**2.8.620 Kunststoff-Ausgleichsring 4 - 12cm, ID625mm**
Kunststoff-Ausgleichsring, ID625mm
Ausgleichsring aus Recyclingmaterial zum Höhenausgleich
für handelsübliche Abdeckungen,
lichte Öffnungsweite 625mm mit Verschiebesicherung

verfügbare Bauhöhen:
4 cm, 6cm, 8 cm, 10cm, 12cm

Bauhöhe: 4-12cm
Menge: 10,000 St

**2.8.630 Schachtabdeckung KL D als Zulage zum Hausanschlussschacht**
Teleskopabdeckung nach DIN EN 124
Gußabdeckung auf Teleskoprohr werkseitig montiert, der
Deckel ist unverschraubt. Ausführungen in Rund. Inkl.
Moosgummiring

Klasse D 400, mit Belüftung, liefern und einbauen
als Zulage zu den Vorpositionen Hausanschlussschächte
Menge: 19,000 St

**2.8.640 Boden für Suchgraben ausheben, T <= 1,25 m**
Boden für Suchgraben in Handschachtung ausheben zur
Freilegung von Leitungen und Kabeln, ab
Geländeoberfläche, Aushub im Baubereich lagern, wieder
verfüllen und verdichten,
Aushubtiefe bis 1,25 m,
Sohlenbreite über 0,50 bis 1,00 m,
Sohlenlänge über 1,00 bis 1,50 m,
Bodenklassen entsprechend den beiliegenden
Schichtenverzeichnissen. Diese Position kommt nur auf
ausdrückliche Anordnung der örtlichen Bauleitung des AG
zur Anwendung.
Menge: 35,000 m3

**2.8.650 Erschwernisse Kabelkreuzung**
Erschwernisse für die Verlegung von Anschlussleitung
unter Kabeln als Zulage zur Pos Anschlussleitungen.
Kabelpakete bis zu einer Breite von 30 cm  werden als
eine Kreuzung gewertet.

Erforderliche Handschachtungen im Bereich der
Kreuzungen sind in diese Position einzurechnen
Menge: 15,000 St

**2.8.660 Erschwernisse Kabel- und Leitungspakete**
Erschwerniszulage für die Verlegung von
Hausanschlussleitungen DN 100 bis DN 200 unter Kabel-
und Leitungspaketen im Bereich des Kanalgrabens mit
einer
Breite von ca. 1-2 m (gemessen in Kanalrohrachse).
In dieser Position sind alle Erschwernisse zur
Verlegung der o.g. Kanalrohre
(Mindesteinzelverlegelänge 1,5 m), Erdarbeiten, Verbau
(waagerecht und senkrecht) unter den Leitungen und
Kabeln etc. einzukalkulieren.

Die Positionen der Leitungs- und Kabelsicherungen sowie
andere Erschwernispositionen werden für diese Bereiche
unabhängig vom Unterquerungsverfahren nicht
abgerechnet.

Die Unterquerung ist nach Wahl des AN durchzuführen.
Eine setzungsfreie Verdichtung ist auch unterhalb des
Kabelpaketes aber oberhalb der Rohrzone mit Material
gem. bes. Position zu gewährleisten.

Inkl. aller erf. Handschachtungen und Querschläge.

Es ist davon auszugehen, dass das Kabelpaket nur von
einer Seite aus unterquert werden kann, da am anderen
Ende der Unterquerung bereits ein Haus oder ähnliches
steht. Der Abstand zwischen den einzelnen Kabeln
beträgt maximal 30 cm.
Menge: 2,000 St

**2.8.670 Erschwernisse Hausanschlussleitungen Gas/Wasser längs im Kanalgraben**
Erschwernisse für die Verlegung von Anschlussleitungen
mit längsverlaufenden Anschlussleitungen Gas/Wasser im
Kanalgraben.
Abstand der Versorgungsleitungen <= 0,5 m von der
Kanaltrasse
Erforderliche Handschachtungen im Bereich der mit
verlaufenden Leitungen sind in diese Position
einzurechnen
Menge: 20,000 m

**2.8.680 Erschwernisse Hausanachluss Kabel längs im Kanalgraben**
Erschwernisse für die Verlegung von Anschlussleitungen
mit längsverlaufenden Kabel- und Leitungen im
Kanalgraben.
Abstand der Versorgungsleitungen <= 0,5 m von der
Kanaltrasse
Erforderliche Handschachtungen im Bereich der mit
verlaufenden Leitungen sind in diese Position
einzurechnen
Menge: 10,000 m

**2.8.690 Erschwernisse Kreuzung von Leitungen bis DN 200**
Erschwernisse für die Verlegung von Anschlussleitung
bei Querung von Versorgungsleitungen und Leerrohren
Gas, Wasser, Kabelschutzrohre bis DN 200
Leitungen im Abstand < 0,50 m werden als eine Kreuzung
gewertet
Erforderliche Handschachtungen im Bereich der
Kreuzungen sind in diese Position einzurechnen
Menge: 30,000 St

**2.8.700 Erschwernisse Kreuzung Altkanal DN 500 B**
Erschwernisse für die Verlegung von Anschlussleitungen
bei Querung des RW-Altkanals DN 500 B

Erforderliche Handschachtungen im Bereich der
Kreuzungen sind in diese Position einzurechnen
Menge: 1,000 St

**2.8.710 Bodenaushub in Handarb.**
Boden in Handarbeit gemäß DIN 18 300 und ZTVE ausheben.
An und/oder unter Hindernissen, nicht für Kabel- und
Leitungsbereiche.
Bodenklasse gemäß beiliegenden Bodengutachten.
In jeder Breite und Tiefe als Zulage zum Bodenaushub
Menge: 10,000 m3

**2.8.720 Reinigung u. TV-Untersuchung der neuen Hausanschlüsse**
TV-Untersuchung der neuen Hausanschlussleitungen DN 150
analog wie f.d. Hauptkanal von einem Revisionsschacht
bzw. einer Revisionsöffnung oder vom neu verlegten
Haupt- kanal aus durchführen.
Länge der Haltung ca.5,00 bis 10,00 m.
Die Ergebnisse für alle HA-Leitungen sind auf einer
gesonderten DVD/ CD abzuliefern.
Vorweg ist die Reinigung der Leitung durchzuführen.
Menge: 32,000 St

**2.8.730 Zulage Abzweigende Leitungen**
Zulage zur Vorposition für die Befahrung von
abzweigenden Leitungen
Hiermit wird der besondere zeitliche Aufwand für das
Abbiegen in vorhandene Abzweige vergütet einschließl,
gesondertem Leitungsbericht
Eine Vergütung erfolgt jedoch nur, wenn die abzweigende
Leitung mindestens 0,50 m weit befahren wurde
Menge: 10,000 St

#### Abschnitt 2.9 Prüfung und Dokumentation Kanalarbeiten

*Hinweis*
Für die Durchführung der Reinigung und Untersuchung
sind nur Firmen zugelassen, die Mitglied des Güteschutz
Kanalbau für den Leistungsbereich "I" und "R" sind bzw.
vergleichbare Leistungsnachweise erbringen können und
möglichst bereits Leistungen im Zuge der optischen
Inspektion des Hammer Kanalnetzes erbracht haben.
Diese sind unaufgefordert vor Auftragsvergabe dem AG
nachzuweisen.

**2.9.10 Reinigung u. TV-Untersuchung Janssenstraße**
TV-Untersuchung der neuen Hausanschlussleitung
Jannssenstraße Hs. Nr. 15
DN 400 B analog wie f.d. Hauptkanal von einem
Revisionsschacht aus durchführen.
Länge der Haltung ca. 7,00 m.
Die Ergebnisse für die Leitungen sind auf einer
gesonderten DVD/ CD abzuliefern.

Vorweg ist die Reinigung der Leitung durchzuführen.

Verschmutzungsgrad bis 30 %, das Räumgut ist aufzunehmen und fachgerecht zu entsorgen. Deponie- und
Entsorgungskosten sind einzukalkulieren.
Menge: 1,000 St

**2.9.20 Reinigung u. TV-Untersuchung Wormhaidestraße**
TV-Untersuchung der neuen Hausanschlussleitungen
Wormhaidestraße Hs. Nr. 1,3 und 21/23 DN 300 B analog
wie f.d. Hauptkanal von einem Revisionsschacht aus
durchführen.
Länge der Haltung ca. 5,00-14,00m.
Die Ergebnisse für die Leitungen sind auf einer
gesonderten DVD/ CD abzuliefern.

Vorweg ist die Reinigung der Leitung durchzuführen.

Verschmutzungsgrad bis 30 %, das Räumgut ist aufzunehmen und fachgerecht zu entsorgen. Deponie- und
Entsorgungskosten sind einzukalkulieren.
Menge: 3,000 St

**2.9.30 Kanalreinigung bis PE DA 450**
Neu verlegte Kanäle und Schächte zur Abnahme reinigen.

Durchmesser der Rohre  bis DA 450
Anzahl der Haltungen  8 Stück
Anzahl der Schächte  9 Stück
Länge der Haltungen  bis max. 90 m

Kanalreinigungsfahrzeuge mit Wasserrückgewinnung
einschließlich zwei Mann Bedienungspersonal.
An- und Abfahrt ist einzukalkulieren und werden nicht
gesondert vergütet.

Verschmutzungsgrad bis 10 %, das Räumgut ist aufzunehmen und fachgerecht zu entsorgen. Deponie- und
Entsorgungskosten sind einzukalkulieren.
Menge: 360,000 m

**2.9.40 Farbkamera-Unters. PE DA 355 bis PE DA 450**
Neu verlegte Kanäle zur Abnahme, mittels
Farb-Dreh-Schwenkkopfkamera untersuchen.

Durchmesser der Rohre  bis DA 450,
Anzahl der Haltungen  8Stück
Länge der Haltungen  bis max. 90 m

Für die Erstellung der Unterlagen sind die endgültigen
Objektnummern und -bezeichnungen des Lippeverbandes zu
verwenden. Der Plan ist frühzeitig (mindestens 14 Tage
vorher) beim Lippeverband anzufordern. Durch den
Lippeverband wird eine ISYBAU-XML 2013 Datei  mit den
Planungsdaten der Schächte und Haltungen zur Verfügung
gestellt, auf deren Grundlage die TV-Befahrung
durchzuführen ist.

Die detaillierten Anforderungen für die Erfassung der
Daten und Erstellung der Unterlagen sind dem
Anforderungsprofil für die Lieferung von Daten und
Plänen, Version 2015.10, des Lippeverbandes,
Stadtentwässerung Hamm zu entnehmen.
Aktuelle Fassung unter: www.SH-Hamm.de

Für die Kennzeichnung der Unterlagen ist die Berichtsnummer I23013 zu verwenden.
Diese Berichtsnummer ist auf allen Unterlagen zu
vermerken.

Umfang der Unterlagen:
- Tagesbericht
- Lageplan mit Kennzeichnung der befahrenen Haltungen
und Anschlussleitungen

Die Inspektion erfolgt nach dem Kodiersystem DWA-M
149-2 in Verbindung mit DIN EN 13508-2. Für den
Datenaustausch wird das Austauschformat ISYBAU-XML 2013
entsprechend den Beschreibungen der Arbeitshilfen
Abwasser in der jeweils gültigen Fassung (http://www.
arbeitshilfen-abwasser.de) eingesetzt. Die
Schadensansprache muss eine Klassifizierung
entsprechend dem DWA Merkblatt 149-3 ohne weitere
Aufbereitung der Daten ermöglichen.
Menge: 360,000 m

**2.9.50 Schachtdokumentation**
Die Untersuchung der Schächte hat mit der
Panoramotechnik zu erfolgen. Die Aufnahme ist mit
geschlossenem Kanal- deckel zu starten.

Die detaillierten Anforderungen für die Erfassung der
Daten und Erstellung der Unterlagen sind dem
Anforderungsprofil für die Lieferung von Daten und
Plänen, Version 2015.10, des Lippeverbandes,
Stadtentwässerung Hamm zu entnehmen.
Aktuelle Fassung unter: www.SH-Hamm.de
Menge: 9,000 Stck

**2.9.60 Kanaldichtigkeitsprüfung da 355**
Prüfung der verlegten Kanäle auf Wasserdichtigkeit nach
DIN EN 1610 (Material siehe unten) einschl. Abzweigen/
Anschlüsse und Formstücke, Sicherungen, An- und
Abtransport sowie Vorhaltung der erforderlichen Geräte
und die Gestellung des Füllstoffes mit anschließender
Ableitung werden nicht besonders vergütet.
Von der beabsichtigten Dichtigkeitsprüfung ist der AG
rechtzeitig in Kenntnis zu setzen. Von dem Ergebnis der
Prüfung ist eine Niederschrift zu fertigen.

Die Prüfungen sind nach Ziffer 13 der DIN EN 1610 vorzunehmen. Bei Prüfung mit Druckluft, ist diese nach
Prüfverfahren LC (100 mbar) durchzuführen.
Material : PE
Dimension: da 355
Menge: 140,000 m

**2.9.70 Kanaldichtigkeitsprüfung da 450**
Prüfung der verlegten Kanäle auf Wasserdichtigkeit nach
DIN EN 1610 (Material siehe unten) einschl. Abzweigen/
Anschlüsse und Formstücke, Sicherungen, An- und
Abtransport sowie Vorhaltung der erforderlichen Geräte
und die Gestellung des Füllstoffes mit anschließender
Ableitung werden nicht besonders vergütet.
Von der beabsichtigten Dichtigkeitsprüfung ist der AG
rechtzeitig in Kenntnis zu setzen. Von dem Ergebnis der
Prüfung ist eine Niederschrift zu fertigen.

Die Prüfungen sind nach Ziffer 13 der DIN EN 1610 vorzunehmen. Bei Prüfung mit Druckluft, ist diese nach
Prüfverfahren LC (100 mbar) durchzuführen.
Material : PE
Dimension: da 450
Menge: 220,000 m

**2.9.80 Dokumentation und Übergabe an den AG**
Nach Abschluss der Arbeiten ist ein einziger
Datenträger (z. B. externe Festplatte) mit allen
erforderlichen Daten und Dateien des vollständigen
Auftrages an den AG zu übergeben und wird Eigentum des
AG.
Alle Zustandsdaten für Schächte, Haltungen und
Anschluss- leitungen sind in einer ISYBAU-XML 2013
Datei bereitzustellen.
Der Datenträger muss einen Viewer enthalten der einen
schnellen Zugriff über einen digitalen Netzplan auf die
Untersuchungsdaten mit allen Filmen und Bildern
ermöglicht.

Die vom AG zur Verfügung gestellten Pläne sind
ebenfalls zurückzugeben.

Vor Übergabe der digitalen Daten ist seitens des AN
eine ISYBAU XML 2013 Formatprüfung (z. B. mit der
Software Piets der Fa. Barthauer) durchzuführen.
Nichtgeprüfte, fehlerhafte oder unvollständige
Datensätze werden zur Korrektur dem AN zurückgesandt.
Die detaillierten Anforderungen für die Erfassung der
Daten und Erstellung der Unterlagen sind dem
Anforderungsprofil für die Lieferung von Daten und
Plänen, Version 2015.10, des Lippeverbandes,
Stadtentwässerung Hamm zu entnehmen.
Aktuelle Fassung unter: www.SH-Hamm.de

Die analogen Daten (2-fach) sind dem AG in einem DIN A4
Ordner zu übergeben.

Alle Unterlagen sind dem AG mind. 20 AT vor der
VOB-Abnahme zu  übergeben.
Menge: 1,000 psch

#### Abschnitt 2.10 Altkanalverdämmung und Rückbau

**2.10.10 Altschachtteile vor der Verdämmung abbrechen**
Schachtteile freilegen und ausbauen. Erdarbeiten in Bo-
den der Klassen 3 bis 5 ausführen.
Aufbruch von Straßenbefestigung wird gesondert
vergütet.

Die Leistung je Schacht umfasst das vollständige
Aufnehmen  und Abbrechen der Abdeckung, ggf. vorh.
Auflageringen und des Schachthalses.
Bei gemauerten Altschächten Abbruch des Mauerwerks bis
Wandstärke 36,5 cm bis 0,80 m unter GOK.

Sämtliche Teile und Aushub der Verwertung nach Wahl des
AN zuführen.
Menge: 13,000 m

**2.10.20 Altschacht 65360 in Baugrube für Schacht 65388 abbrechen und ausbauen**
Schacht in der Baugrube freilegen, Schachtaufbauteile
nach gesonderter Position aufnehmen und entsorgen

 Schacht, t= 2,34m

vollständig abbrechen und Baustoffe, Mauerwerk, Beton/
Stahlbeton entsorgen

Sämtliche Teile und Aushub der Verwertung nach Wahl des
AN zuführen.
Menge: 1,000 Stck

**2.10.30 Altschacht 65361 in Baugrube für Schacht 65383 abbrechen und ausbauen**
Schacht in der Baugrube freilegen, Schachtaufbauteile
nach gesonderter Position aufnehmen und entsorgen

 Schacht, t= 2,19m

vollständig abbrechen und Baustoffe, Mauerwerk, Beton/
Stahlbeton entsorgen

Sämtliche Teile und Aushub der Verwertung nach Wahl des
AN zuführen.
Menge: 1,000 Stck

**2.10.40 Altschacht 65393 in Baugrube für Schacht 65392 abbrechen und ausbauen**
Schacht in der Baugrube freilegen, Schachtaufbauteile
nach gesonderter Position aufnehmen und entsorgen

 Schacht, t= 2,60m

vollständig abbrechen und Baustoffe, Mauerwerk, Beton/
Stahlbeton entsorgen

Sämtliche Teile und Aushub der Verwertung nach Wahl des
AN zuführen.
Menge: 1,000 Stck

**2.10.50 Altschacht 65406 in Baugrube für Schacht 65398 abbrechen und ausbauen**
Schacht in der Baugrube freilegen, Schachtaufbauteile
nach gesonderter Position aufnehmen und entsorgen

 Schacht, t= 2,16m

vollständig abbrechen und Baustoffe, Mauerwerk, Beton/
Stahlbeton entsorgen

Sämtliche Teile und Aushub der Verwertung nach Wahl des
AN zuführen.
Menge: 1,000 Stck

**2.10.60 Altschacht 65407 in Baugrube für Schacht 65399 abbrechen und ausbauen**
Schacht in der Baugrube freilegen, Schachtaufbauteile
nach gesonderter Position aufnehmen und entsorgen

 Schacht, t= 2,24m

vollständig abbrechen und Baustoffe, Mauerwerk, Beton/
Stahlbeton entsorgen

Sämtliche Teile und Aushub der Verwertung nach Wahl des
AN zuführen.
Menge: 1,000 Stck

**2.10.70 Kanal bis DN 300 innerhalb Rohrgraben ausbauen**
Vorhandene Wasserführende Kanäle aufnehmen, laden und
zur Deponie gemäß Beschreibung abfahren.
Die anfallenden Wassermengen sind ordnungsgemäß
abzuführen.
Hierzu gehört auch der evtl. Einsatz von Pumpen.
Die Ableitung hat grundsätzlich durch Rohrleitungen zu
erfolgen.Ein Rückstau darf in den oberhalb liegenden
Kanälen nicht eintreten.
Alle sich ergebenden Arbeitserschwernisse, die durch
den vorhandenen Kanal auftreten, sind einzukalkulieren.
Die aufzunehmenden Altkanäle liegen in der neu zu
erstellenden Baugrube bzw. grenzen unmittelbar an diese
an.
Betonrohr DN 300  Mischwasser

Der Trockenwetteranfall kann mit 5 l/s angenommen
werden
Bei Vollfüllung im DN 300 können die Wassermengen mit
80 l/s abgeschätzt werden.
Menge: 82,000 m

**2.10.80 Kanäle verfüllen bis DN 200**
Vorhandene Kanäle verfüllen/verdämmen.

Der AN wird besonders darauf hingewiesen, dass alle bestehenden Anschlüsse vor dem Verfüllen abgebunden sein
müssen. Einschließlich der vorhandenen Schächte bis U.
K. Frostschutzschicht.
Der Ausbau der Schachtaufbauteile wird nach gesonderter
Position vergütet.

Betonrohre DN150/200  in nicht zusammenhängenden Längen
Material Dämmer nach Vorschrift des Lieferwerkes.

Bei der Kalkulation kann nicht davon ausgegangen
werden, die Verdämmung mehrerer Stränge in einem
Arbeitsgang ausgeführt werden kann.

Es kann durchaus vorkommen, dass der Dämmer in
Kleinmengen +- 1 m3 benötigt wird.
Menge: 225,000 m

**2.10.90 Kanal verfüllen DN 300 B**
Vorhandenen Kanal verfüllen/verdämmen.

Der AN wird besonders darauf hingewiesen, dass alle bestehenden Anschlüsse vor dem Verfüllen abgebunden sein
müssen. Einschließlich der vorhandenen Schächte bis U.
K. Frostschutzschicht.
Der Ausbau der Schachtaufbauteile wird nach gesonderter
Position vergütet.

Betonrohre DN 300  in nicht zusammenhängenden Längen
Material Dämmer nach Vorschrift des Lieferwerkes.
Menge: 17,000 m

**2.10.100 Kanal DN 150 abmauern für die Rohrverdämmung**
Entwässerungskanal mit Hartbrandsteinen DIN 105 in
Zementmörtel wasserdicht abmauern,
einschließlich Reinigung der Leitung im Bereich der
Abmauerungsstelle.
Mauerwerk 1,5steinig
Mit eingesetzter Füll- oder Lüftungsleitung aus PVC
mit ausreichendem Querschnitt für die Verpressung
mit Dämmer/Beton.
Rohrdurchmesser DN 150
Abmauerungen in der Haltung 65249-65373 Kampstraße.

Arbeitsdurchführung unter Beachtung der Richtlinen für
Arbeiten an und in Abwasseranlagen des Lippeverbandes
Menge: 10,000 Stk

**2.10.110 Kanal DN 200 abmauern für die Rohrverdämmung**
Entwässerungskanal mit Hartbrandsteinen DIN 105 in
Zementmörtel wasserdicht abmauern,
einschließlich Reinigung der Leitung im Bereich der
Abmauerungsstelle.
Mauerwerk 1,5steinig
Mit eingesetzter Füll- oder Lüftungsleitung aus PVC
mit ausreichendem Querschnitt für die Verpressung
mit Dämmer/Beton.
Rohrdurchmesser DN 200
Abmauerungen in der Haltung 65353-69080 Kampstraße.

Arbeitsdurchführung unter Beachtung der Richtlinen für
Arbeiten an und in Abwasseranlagen des Lippeverbandes
Menge: 10,000 Stk

**2.10.120 Kanal DN 300 abmauern für die Rohrverdämmung**
Entwässerungskanal mit Hartbrandsteinen DIN 105 in
Zementmörtel wasserdicht abmauern,
einschließlich Reinigung der Leitung im Bereich der
Abmauerungsstelle.
Mauerwerk 1,5steinig
Mit eingesetzter Füll- oder Lüftungsleitung aus PVC
mit ausreichendem Querschnitt für die Verpressung
mit Dämmer/Beton.
Rohrdurchmesser DN 300
Abmauerung in den Altschächten 65394/65393

Arbeitsdurchführung unter Beachtung der Richtlinen für
Arbeiten an und in Abwasseranlagen des Lippeverbandes
Menge: 2,000 Stk

#### Abschnitt 2.11 Stundenlohnarbeiten Voruntersuchungen

*Hinweis*
Die in diesem Abschnitt beschriebenen Leistungen sind
für Arbeiten im gesamten Baufeld Kanalbau vorgesehen.

Die Unterschrift des Bieters unter dem Angebot gilt
gleichzeitig als Erklärung, dass der Verrechnungssatz
unter Beachtung der preisrechtlichen Vorschriften
ermittelt wurde und unabhängig von der Anzahl der
Stunden gilt.

Vorbemerkung zu den Leistungen dieses Abschnittes
Aufgrund erforderlicher Vorerkundungen verschiedener
Art wurden in diesem Abschnitt diverse Kleinleistungen
ausgeschrieben. Punktuell ist es erforderlich
Erdarbeiten zu erstellen, um dann z. B . erf.
Filmarbeiten durchzuführen.

Alle hierfür erf. Leistungen sind in diesem Abschnitt
ausgeschrieben bzw. sollen in diesem Abschnitt
abgerechnet werden.
Im Rahmen der Planung wurden die überwiegende Anzahl
der vorh. Anschlussleitungen untersucht und
hinsichtlich Sanierungserfordernis beurteilt.
Für einige vorh. Leitungen konnte jedoch im Rahmen der
Planung die Zugänglichkeit mit der Filmkamera nicht
geschaffen werden. Daher ist es erforderlich,
punktuell erf. Filmarbeiten durchzuführen.
Alle hierfür erf. Leistungen sind in diesem Abschnitt
ausgeschrieben bzw. sollen in diesem Abschnitt
abgerechnet werden.
Die Aufnahme der vorh. Oberflächenbefestigung sowie die
Wiederherstellung der Oberflächen erfolgt nach den
Positionen des Abschnittes
"Hausanschlussleitungen. .." sofern keine Positionen in
diesem Abschnitt vorhanden sind.
Befahrung von Altkanälen, Anforderung - Geräteeinsatz
Gestellung eines kombinierten Hochdruckspül- u .
Saugwagens mit Bedienung für die Reinigung von
Kanalrohren in unterschiedlichen Teillängen und
Durchmessern.
Das für die Kanalreinigung benötigte Wasser wird vom AN
gestellt .
Das Räumgut ist ordnungsgemäß zu entsorgen.
Bei der TV- Kanalinspektion handelt sich um
Kanalhaltungen in den Dimensionen DA 160 - DA 454 mit
und ohne Schächte.
Zusätzlich sind abzweigende Haltungen mit der Kamera zu
befahren. Dementsprechend kommt ein
Satellitenkamerakopf ( mit Spülantrieb und Kieler
Stäbchen od. glw. ) zum Einsatz.
Für die Ortung z. B . verdeckter Schächte bzw.
Leitungsverlauf ist die Kamera mit einem Ortungssystem
auszurüsten.

**2.11.10 Stundenlohnarbeiten Spezialbaufacharbeiter**
Arbeiten im Stundenlohn gegen Nachweis auf besondere
Anordnung des AG. Berufsgruppe Spezialbaufacharbeiter.
Einschl. sämtlicher Zuschläge und Zulagen. Die
Unterschrift des Bieters unter dem Angebot gilt
gleichzeitig als Erklärung, dass der Verrechnungssatz
unter Beachtung der preisrechtlichen Vorschriften
ermittelt wurde und unabhängig von der Anzahl der
Stunden gilt.
Menge: 15,000 h

**2.11.20 Stundenlohnarbeiten Baufacharbeiter**
Arbeiten im Stundenlohn gegen Nachweis auf besondere
Anordnung des AG. Berufsgruppe Baufacharbeiter.
Einschl. sämtlicher Zuschläge und Zulagen. Die
Unterschrift des Bieters unter dem Angebot gilt
gleichzeitig als Erklärung, dass der Verrechnungssatz
unter Beachtung der preisrechtlichen Vorschriften
ermittelt wurde und unabhängig von der Anzahl der
Stunden gilt.
Menge: 15,000 h

**2.11.30 Stundenlohnarbeiten Bauwerker**
Arbeiten im Stundenlohn gegen Nachweis auf besondere
Anordnung des AG. Berufsgruppe Bauwerker. Einschl.
sämtlicher Zuschläge und Zulagen. Die Unterschrift des
Bieters unter dem Angebot gilt gleichzeitig als
Erklärung, dass der Verrechnungssatz unter Beachtung
der preisrechtlichen Vorschriften ermittelt wurde und
unabhängig von der Anzahl der Stunden gilt.
Menge: 15,000 h

**2.11.40 Gestellung Minibagger, Löffelbreite 30 - 40 cm, < 2 to**
Gestellung (Betriebsstunden) eines Mini-Baggers mit
Bedienung und Betriebsstoffen, Löffelbreite 0,3 o. 0,40
m
Fahrgestellbreite < 1,00 m, < 2 to Gesamtgewicht
auf Gummikette mit Tieflöffel/ Greifer für Arbeiten auf
Grundstücken und sehr beengten Verhältnissen.
Menge: 5,000 h

**2.11.50 Gestellung Bagger, Löffelinhalt ca. 0,7 m3**
Gestellung (Betriebsstunden) eines Baggers mit
Bedienung und Betriebsstoffen, Löffelinhalt ca. 0,7 m3,
luftbereift mit Tieflöffel/ Greifer.
Menge: 5,000 h

**2.11.60 Gestellung Bagger, Löffelinhalt ca. 1,3 m3**
Gestellung (Betriebsstunden) eines Baggers mit
Bedienung und Betriebsstoffen, Löffelinhalt ca. 1,3 m3,
auf Kette oder luftbereift mit erf. Ausrüstung/
Ausstattung.
Menge: 5,000 h

**2.11.70 Gestellung Radlader, ca. 45 kW, ca. 1,0 m3**
Gestellung (Betriebsstunden) eines Ladegerätes mit
Bedienung und Betriebsstoffen, Art Radlader Leistung
ca. 45 kW Schaufelinhalt ca. 1,0 m3 mit erf.
Ausrüstung/ Ausstattung.
Menge: 5,000 h

**2.11.80 Gestellung Verdichtungsgerät Rüttelplatte AT 2000**
Gestellung (Betriebsstunden) eines Boden-
Verdichtungsgerätes AT 2000 o. glw., einschl. Bedienung
und Betriebsstoffen.
Menge: 5,000 h

**2.11.90 Gestellung LKW bis 16 to**
Gestellung (Betriebsstunden) eines LKW mit Bedienung
und Betriebsstoffen, Art mit Kippeinrichtung Antrieb
Allrad Nutzlast bis einschl. 16 to.
Menge: 5,000 h

**2.11.100 Gestellung Kompressor mit Hammer**
Gestellung (Betriebsstunden) eines Kompressors mit
Bedienung und Betriebsstoffen, einschl. Hammer mit
Schlauchleitung und Werkzeug.
Menge: 5,000 h

**2.11.110 Gestellung Schmutzwasserpumpe mit Zubehör, 60 m3/h**
Gestellung (Betriebsstunden) einer Schmutzwasserpumpe
mit Saug- und Druckleitungen aufstellen, vorhalten,
betreiben und wieder abräumen.
In Wohngebieten sind Elektropumpen einzusetzen.
Ausführung nur auf Anordnung des AG. Förderleistung bis
60 m3/h Förderhöhe insgesamt (Saug- und Druckhöhe) bis
10 m, Druckleitung in Einzellängen bis 100 m. Für
Mischwasser.
Menge: 10,000 h

**2.11.120 Materiallieferung**
Für die Lieferung von nicht im Leistungsverzeichnis
einzeln aufgeführten Stoffen und Bauteilen zum Einbau
im Stunden- lohn auf Anordnung der Bauleitung und für
Fremdleistungen, die zur Erstellung der Bauleistung
erforderlich sind. Für diese Stoffe wird der
abschließend zu benennende Zuschlag in Prozent auf den
Materialpreis für Wagnis und Gewinn, Gemeinkosten,
Lieferung auf den Einstandspreis aufgerech- net.
Der Einstandspreis ist nachzu weisen, in dem der
Auftrag- nehmer z. B. den Original- Rechnungsbeleg
vorlegt.

An Materialkosten ist ein Betrag von 1.000,00 ?
zugrunde zu legen.

Der vorgenannte Stoffzuschlag ist kalkuliert mit:

_______  % (Zuschlag) (a)  *)

Der Zuschlagsfaktor (Faktor) beträgt:

( _____ % + 100 %) / 100 % = _____ (Faktor)  *)

Beispiel für die Berechnung des Gesamtpreises:
Menge (2.000,00  x Faktor (a) = Gesamtpreis)

1.000,00  x  ________ = ____________________ *)

*) vom Bieter anzugeben!

Anmerkung:
Der Zuschlagfaktor (a) ist auf 2 Nachkommastellen zu
begrenzen.
Menge: 1,150 St

### Bereich 3 Los 3 Arbeiten für die Energie- und Wasserversorgung Hamm

*Hinweis*
Vortext
Es gelten die der Ausschreibung beiliegenden
"Allgemeinen Vertragsbestimmungen für die Erbringung
von Leistungen und Werken für die Stadtwerke Hamm GmbH
und deren Tochtergesellschaften" sowie die
"Zusätzlichen Bedingungen für die Erbringung von
Leistungen und Werken für die Bereiche Energie- und
Wasser der Stadtwerke Hamm GmbH, der Energie- und
Wasserversorgung Hamm GmbH und der Fernwärmeversorgung
Hamm GmbH" sowie ggf. nachstehende genannte
Zusatzbedingungen.

*Hinweis*
Baubeschreibung
Kampstraße Erneuerung VL Wasser und NSP mit
Lippeverband und Stadt Hamm
Baumaßnahme Projekt-Nr. 22-115
Allgemeines:
Die Energie und Wasserversorgung Hamm GmbH
beabsichtigt in einer Gemeinschaftsmaßnahme mit der
Stadt Hamm und dem Lippeverband die Erneuerung ihrer
Versorgungssysteme.
In diesem Zuge werden durch die Energie und
Wasserversorgung Hamm GmbH die Trinkwasserleitungen,
Niederspannungskabel und Beleuchtungskabel erneuert.
Ungefähre Umfang der Maßnahme:
Trassenlänge circa 350m
Beleuchtung:
15stk. Kopflöcher für Masten erstellen
9 stk. Masten abrüsten
300m Kabel NYCWY 3x10/10mm² verlegen
 Niederspannung:
21stk. Hausanschlüsse erneuern
740m Kabel NAYY-J 4x150mm² verlegen
Wasser:
12stk. Hausanschlüsse erneuern
300m PE-HD OD 110 Rohr

#### Abschnitt 3.1 Verkehrssicherung, Lenkung, Umleitungen in verschiedenen Abschnitten

*Hinweis*
Vorbemerkung Verkehrssicherung

**3.1.420 V.-Sicherung herstellen-Bauphase 3-6**
Verkehrssicherung herstellen gem. Bauphasenplänen 3
bis 6
Menge: 4,000 St

**3.1.430 V.-Sicherung vorhalten-Bauphase 3**
Verkehrssicherung vorhalten gem. Bauphase 3.
Menge: 2,000 Wo

**3.1.440 V.-Sicherung vorhalten-Bauphase 4**
Verkehrssicherung vorhalten gem. Bauphase 4.
Menge: 5,000 Wo

**3.1.450 V.-Sicherung vorhalten-Bauphase 5**
Verkehrssicherung vorhalten gem. Bauphase 5.
Menge: 3,000 Wo

**3.1.460 V.-Sicherung herstellen-Bauphase 6**
Verkehrssicherung vorhalten gem. Bauphase 6.
Menge: 3,000 Wo

**3.1.470 V.-Sicherungsm. kontrollieren/doku**
Vom AN durchgeführte Verkehrssicherungsmaßnahmen, wie
in den Vorbemerkungen und Bauphasenplänen dargestellt
bzw. zusätzlich dazu aufgestellte Verkehrszeichen und
Verkehrseinrichtungen gem. ZTV- SA 97, kontrollieren
und dokumentieren.
Die Kontrolle hat gemäß ZTV-SA 97 an jedem Tag zu
erfolgen. An Werktagen 2x täglich, an arbeitsfreien
Tagen 1x tägl. Nach bedeutenden Wetterereignissen
umgehend nach Wetterberuhigung.
Da es sich um eine Kontrollverpflichtung im Rahmen der
Verkehrssicherungspflicht handelt, ist das Unterlassen
haftungsrechtlich relevant.
Stichproben werden seitens des AG durchgeführt.
Folgende Angaben sind mindestens zu dokumentieren:
- Datum und Uhrzeit der Kontrolle
- Kontrollierende Firma
- Kontrollierende Person
- Feststellung der Schäden
- Durchgeführte Reparatur mit Datum
und sind in den EP einzurechnen, einschl. aller
Nebenkosten
für Personal und Fahrzeuge.
Menge: 13,000 Wo

**3.1.480 Müllabfuhr**
In Abstimmung mit dem Entsorger hat der AN für die
Dauer der Bauzeit Abschnitt 'Arbeiten für die
Stadtwerke' die
Müllgefäße, Biotonnen, gelbe Säcke, etc. der nicht
anfahrbaren
Anliegergrundstücke an den Abfuhrtagen an eine für
Müllfahrzeuge erreichbare, zentrale Stelle zu befördern
und nach Entleerung wieder zurück zu transportieren.
Die Abstimmung mit den Entsorgungsunternehmen und den
Anliegern hat rechtzeitig zu erfolgen.
Abfuhrtermine :
graue Tonne- Restmüll 14 - tägig Montag
gelbe Tonne- Wertstoffe 28 - tägig Montag
Papiertonne 28 - tägig mittwochs
Bei Bedarf ist der Abfallkalender bei der Stadt
erhältlich.
50 v.H. der Pauschale werden nach der Einrichtung der
Baustelle, der Rest nach Räumen der Baustelle vergütet.
Für die Dauer der Arbeiten für die Stadtwerke Hamm
Menge: 13,000 Wo

**3.1.490 Baubüro vorhalten**
Bauleitungsbüro für die Dauer des Abschnitt 'Arbeiten
für die
Stadtwerke Hamm' vorhalten.
Gegen Einbruch sichern, Haftung für Sturm- und
Wasserschäden. Übernahme der Reinigungs-, Energie-,
Wasser und Abwasserkosten. Außer den vollen Wochen
werden Teilzeiten nach Tagen zu 1/7 des
Einheitspreises abgerechnet
Menge: 13,000 Wo

#### Abschnitt 3.2 Tiefbau

*Hinweis*
Vorbemerkung Tiefbau
Tiefbauleistungen für das Verlegen, Unterhalten und
Entstören von Versorgungsleitungen und deren
Nebenanlagen ( Hausanschlüsse, Beleuchtungsmaste,
Stationen etc. ) in öffentlichen und privaten Flächen
Arbeitsablauf :
Aufnehmen der Oberflächenbefestigung
Ausschachten des Leitungsgrabens
Evtl. Sichern (Verbau)
Einbauen der Sandsohle
Verlegen der Leitungen (evtl. Rohrbau)
Absanden und Verdichten der Leitungszone
Verlegen von Abdeckplatten
Lagenweises Einbauen und Verdichten des vorgefundenen
Bodens bzw. Ersatzmaterials
Mitverlegen von Trassenwarnband
Einbauen und Verdichten des vorgefundenen Unterbaus
bzw. des Ersatzmaterials
Wiederherstellen der Oberfläche
Allgemeines :
Die Ausschachtungstiefe wird, unabhängig von der Art
der Oberfläche, von Unterkante der vorhandenen
Oberflächenbefestigung festgelegt. Das Aufnehmen und
Wiedereinbauen dieser Schichten ist in den
entsprechenden Oberflächenleistungen enthalten.
Je nach Bodenbeschaffenheit muss der
Leitungsgrabenrand zur Sicherung der Oberfläche mit
Saumbohlen verbaut werden. Diese Leistung ist in den
Einheitspreis (EP) mit einzukalkulieren.
Wiederverwendbares Aushubmaterial ist im Regelfall
getrennt nach Füll- und Straßenbaumaterial 0,60 m vom
Grabenrand entfernt zu lagern.
Die Armaturengestänge, Hydranten etc. sind sofort dem
endgültigen Oberflächenniveau anzupassen und
einschließlich der Straßenkappen bis zur
Schlussabnahme zu sichern und zugänglich zu halten.
Evtl. Reparaturen und Höhenkorrekturen gehen zu Lasten
des Auftragnehmers (AN).
Zwischen den verdichteten Lagen ist im Regelfall unter
dem Oberbau ein Trassenwarnband pro Gewerk
mitzuverlegen. Diese Leistung ist in den EP mit
einzukalkulieren.
Schutzrohre werden nach Angaben des Auftraggebers (AG)
verlegt. Diese Leistung wird gesondert vergütet.
Der AN ist verpflichtet, für eine reibungslose
Zusammenarbeit mit anderen Gewerken zu sorgen,
insbesondere zur Einhaltung von vereinbarten
Ausführungsfristen.
Sämtliche Leistungen des nachfolgenden Verzeichnisses
sind mit dem Baubeauftragten des AG abzustimmen.
Auflagen, Regelwerke und Normen :
Verkehrsrechtliche Anordnungen (RSA), anerkannte
Regeln der Technik wie DIN, DVGW, VDE, BG-Vorschriften
und BG-Bestimmungen sind einzuhalten.
Auflagen des Straßenbaulastträgers (Eigentümer) sind
bezüglich der Oberflächenbefestigung einzuhalten, z.
B. ZTVA.

**3.2.40 61104 Überfahrt für Pkw herstellen**
Überfahrt für Pkw über Leitungsgraben herstellen,
unterhalten, gegen Verschieben sichern und ggf. bei
der Leitungsverlegung umsetzen, incl. Gestellung des
erforderlichen Materials. Beim Verfüllen des Grabens
wieder entfernen. Für die Statik ist der AN
verantwortlich.
Menge: 32,000 St

**3.2.50 62101 Maschinenschachtung**
Ausschachten in Maschinenarbeit und Verfüllung,
Bodenklasse 3, 4, 5 nach DIN.
Menge: 360,000 m3

**3.2.60 62102 Zulage Handschachtung**
Handschachtung: Zulage zur Leistung
'Maschinenschachtung'.
Menge: 320,000 m3

**3.2.70 62109 Boden zwischenlagern**
Wiedereinbauwürdigen Boden wegen fehlender
Lagermöglichkeiten auf einem vom AN bereitzustellenden
Lagerplatz zwischenlagern und zur Grabenverfüllung
zurücktransportieren. Über die Notwendigkeit der
Zwischenlagerung entscheidet der Baubeauftragte des
AG. Der Boden ist gegen Witterungseinflüsse zu
schützen.
Menge: 80,000 m3

**3.2.80 62202 Stahlspunddielen liefern und einbauen**
Stahlspunddielen zur Sicherung von vorhandenen
Leitungen in Längen von 1,50 m bis 2,50 m liefern,
einrammen und als verlorene Spundung in der Baugrube
lassen.
Menge: 2,000 m2

**3.2.90 62206 Aufnehmen und Sichern von Sig.-Kabeln**
Signalkabel, TK-Kabel bzw. PE-Rohre DN 50 (LWL)
aufnehmen und mit Hilfsmitteln sachgerecht sichern.
Nach einer Verlegemaßnahme sind die zuvor gesicherten
Kabel bzw. PE-Rohre wieder sachgemäß (siehe
Vorbemerkung Kabelverlegung) in den dafür vorgesehenen
Graben zu legen. Die Sicherung von Signalkabeln etc.
ist nur unter Aufsicht des Baubeauftragten des AG
zulässig.
Menge: 200,000 m

**3.2.100 62211 Rohrleitung bis DN 100 ausbauen**
Rohrleitung bis DN 100 und Formstücke bei Bedarf im
Zuge der Ausschachtung aus der Verlegetrasse ausbauen
und fachgerecht entsorgen.
Menge: 240,000 m

**3.2.110 62218 Straßeneinlauf aufnehmen und setzen**
Straßeneinlauf aller Art aufnehmen und wieder setzen,
incl. aller Nebenleistungen.
Menge: 4,000 St

**3.2.120 62301 Sand liefern und einbauen**
Stein-, lehm- und humusfreien Sand zur Schutzumhüllung
der Leitungen liefern und einbauen, incl. Abfuhr und
fachgerechter Entsorgung des verdrängten Bodens.
Abgerechnet wird nach eingebautem Volumen im
verdichteten Zustand.
Menge: 270,000 m3

**3.2.130 62305 Fundament aus Beton C 12/15 (B15) herst.**
Verankerungsfundament aus Beton C 12/15 (B15) für
Rohrleitungen bzw. Mastfundamente nach Angaben des
Baubeauftragten des AG herstellen, incl. aller
Nebenarbeiten und Lieferung des Betons.
Menge: 4,000 m3

**3.2.140 63108 Unterbohrung bis 110 mm (Erdrakete)**
Straßen mittels Erdrakete unterbohren bis 110 mm.
Erforderliche Geräte und deren Hilfseinrichtungen an-
und abtransportieren, auf- und abbauen sowie vorhalten
und bedienen. Das einzuziehende Rohr wird bauseits
geliefert. Die Kopflöcher werden gesondert vergütet.
Menge: 5,000 m

#### Abschnitt 3.3 Kabelverlegung

*Hinweis*
Vorbemerkung Kabelverlegung
Nach Fertigstellung des Kabelgrabens mit der
vorgegebenen Tiefe ist auf der Grabensohle je nach
Bodenverhältnissen eine Sandschicht von ca. 5 cm bis
10 cm einzubauen.
Das Kabel wird von der Kabeltrommel gezogen, in den
vorbereiteten Graben gelegt und ausgerichtet.
Bei kreuzenden Leitungen müssen die zu verlegenden
Kabel je nach Tiefenlage über oder unter den
vorhandenen Leitungen verlegt werden.
Die Kabel sind in vorhandene Kabelformsteine bzw.
PVC-Rohrkanäle oder Schutzrohre einzuziehen.
Sämtliche Kabel werden von Hand oder mit Hilfe von
Zugmaschinen, Winden etc. gezogen. Es muss
gewährleistet sein, dass die Zugbelastung der
verschiedenen Kabeltypen nicht überschritten wird. Bei
der Verlegung von Kabeln mit Kabelzugwinden ist die
erforderliche technische Ausrüstung wie z. B.
Kabelrollen vom Auftragnehmer (AN) bereitzustellen und
einzusetzen. Das Zugdiagramm ist nach erfolgter
Verlegung dem Auftraggeber (AG) auszuhändigen. Das
Verlegen von Schutzrohren sowie deren Überdeckung und
Einbaulänge gibt der AG vor.
Die Verlegeabschnitte sowie die Kabelverlegung in
mehreren Ebenen werden von dem Baubeauftragten des AG
vorgegeben.
Regelverlegeprofil:
untere Lage: Msp., obere Lage: Nsp., Sig., Bel.
Msp.: Die Einzeladern werden im Dreiecksverband
verlegt und mittels Kabelbindern zum Msp.-System
gebündelt. Abgerechnet wird die Summe der
Einzeladerlängen.
Der AG stellt das Kabel im Kabeltrommelanhänger, die
Kabelabdeckplatten bzw. Schutzrohre, das
Trassenwarnband, die Kabelbinder etc. frei Baustelle
zur Verfügung.
Nach der Verlegung der Kabel auf das eingebrachte
Sandbett sind die Kabel mit einer Sandschicht von 10
cm abzudecken.
Die Kabelabdeckplatten sind nach Vorgabe des AG zu
verlegen.
Sämtliche Leistungen des nachfolgenden Verzeichnisses
sind mit dem Baubeauftragten des AG abzustimmen.
Alle Kabel bzw. PE-Rohre werden nach den Kriterien
Durchmesser und Gewicht bewertet.
Bewertungstabellen 'Kabel bzw. PE-Rohr' zum Festlegen
der Kabel-Typen :
Durchmesser
bis 20 mm: 1 Punkt
größer 20 mm bis 30 mm: 2 Punkte
größer 30 mm bis 40 mm: 3 Punkte
größer 40 mm bis 63 mm: 4 Punkte
Gewicht
bis 0,75 kg/m: 1 Punkt
größer 0,75 bis 1,50 kg/m: 2 Punkte
größer 1,50 bis 3,00 kg/m: 3 Punkte
größer 3,00 bis 6,00 kg/m: 4 Punkte
Die Punkte aus den Tabellen werden addiert. Diese
Summe bestimmt den Kabeltyp.
Kabeltypen
Kabel Typ 1: bis 2 Punkte
Kabel Typ 2: 3 bis 4 Punkte
Kabel Typ 3: 5 bis 6 Punkte
Kabel Typ 4 : 7 bis 8 Punkte

**3.3.160 63302 Kabel verlegen, Typ 2**
Kabel oder PE-Rohr für LWL, Typ 2 (3 bis 4 Punkte aus
der Bewertungstabelle 'Kabel bzw. PE-Rohr') von der
Kabeltrommel ausziehen, unter querenden Leitungen
herziehen bzw. durch Formsteinkanäle oder
PVC-Rohrkanäle ziehen oder umlegen.
Menge: 330,000 m

**3.3.170 63304 Kabel verlegen, Typ 4**
Kabel oder PE-Rohr für LWL, Typ 4 (7 bis 8 Punkte aus
der Bewertungstabelle 'Kabel bzw. PE-Rohr') von der
Kabeltrommel ausziehen, unter querenden Leitungen
herziehen bzw. durch Formsteinkanäle oder
PVC-Rohrkanäle ziehen oder umlegen.
Menge: 740,000 m

**3.3.180 63305 Kabelabdeckplatten aufnehm. oder verleg.**
Kabelabdeckung aus Kunststoff-Platten, Länge 1 m,
Breite 24 cm, Stärke 3 mm, Gewicht ca. 0,70 kg/m
aufnehmen oder legen.
Menge: 950,000 m

**3.3.190 63306 Schutzrohr verlegen bis DN 100**
PVC-Rohr bis 100 mm Durchmesser als Schutzrohr
verlegen. Das vom AG gelieferte Rohr ist auf die
erforderliche Länge zu bringen. Es wird die im Graben
eingebrachte Länge abgerechnet.
Menge: 190,000 m

**3.3.200 63307 Schutzrohr verlegen größer DN 100**
PVC-Rohr größer 100 mm Durchmesser als Schutzrohr
verlegen. Das vom AG gelieferte Rohr ist auf die
erforderliche Länge zu bringen. Es wird die im Graben
eingebrachte Länge abgerechnet.
Menge: 90,000 m

#### Abschnitt 3.4 Oberflächen

*Hinweis*
Vorbemerkung Oberflächen
Aufnehmen und Wiederherstellen der Oberflächen
Die Oberflächenwiederherstellung muss nach den
Vorgaben des Straßeneigentümers bzw. gemäß Abstimmung
zwischen Auftraggeber (AG) und Eigentümer erfolgen.
Bis zur gemeinsamen Schlussabnahme verbleibt die
Verkehrssicherung beim Auftragnehmer (AN). Die Breite
des Oberflächenaufbruchs und der Wiederherstellung
richtet sich nach der Grabenbreite und wird vor
Arbeitsbeginn bei einer gemeinsamen Begehung aller
Beteiligten festgelegt. Folgende Arbeiten und
Lieferungen werden nicht gesondert vergütet und müssen
in den Einheitspreisen (EP) enthalten sein: Das
aufgenommene wiederzuverwendende Oberflächenmaterial
ist zu reinigen, seitlich bzw. innerhalb der Baustelle
nicht verkehrsbehindernd, getrennt vom Grabenaushub zu
lagern, nicht Einbau würdiges Material muss
fachgerecht entsorgt werden. Die Materialkosten zur
Herstellung des Pflasterbettes sind ebenfalls in den
EP mit einzukalkulieren. Als Grundlage für alle
Asphaltarbeiten gilt die ZTVA. Die in der ZTVA im
Rahmen der Eigenüberwachung geforderten Nachweise sind
dem AG vorzulegen.
Sämtliche Leistungen des nachfolgenden Verzeichnisses
sind mit dem Baubeauftragten des AG abzustimmen.

**3.4.220 64101 Unterbau aufnehmen und wieder einbauen**
Wiederverwendbarer Unterbau (Hartkalkstein) ist
gesondert zu entnehmen und zwischenzulagern. Nach
Abschluss der Verlegemaßnahme ist der Hartkalkstein
wieder fachgerecht als Unterbau einzubauen. Die
Lieferung des fehlenden Materials wird gesondert
vergütet.
Menge: 70,000 m3

**3.4.230 64102 Hartkalkstein liefern und einbauen**
Hartkalkstein der Körnung 0/56 mm liefern, einbauen
und verdichten, incl. fachgerechter Entsorgung des
verdrängten Bodens. Es ist nur gütegeprüftes Material
zu verwenden. Abgerechnet wird nach eingebautem
Volumen im verdichteten Zustand.
Menge: 150,000 m3

**3.4.240 64105 Randsteine aller Art aufnehmen u. setzen**
Randsteine aller Art incl. Unterbau und Rückenstütze
aufnehmen, nach der Grabenverfüllung auf 15 cm starken
Betonunterbau C 12/15 (B 15) und 15 cm starke
Betonrückenstütze C 12/15 (B 15) setzen, incl.
Lieferung der Zusatzbaustoffe und fachgerechter
Entsorgung des anfallenden Abbruchmaterials.
Menge: 25,000 m

**3.4.250 64108 Bordsteine aller Art aufnehmen u. setzen**
Bordsteine aller Art incl. Unterbau und Rückenstütze
aufnehmen, nach Grabenverfüllung auf 15 cm starken
Betonunterbau C 12/15 (B 15) und 15 cm dicke
Betonrückenstütze C 12/15 (B 15) setzen, incl.
Lieferung der Zusatzbaustoffe und fachgerechter
Entsorgung des anfallenden Abbruchmaterials.
Menge: 2,000 m

**3.4.260 64111 Rinnen-u.Muldenpflaster aufnehm.u. legen**
Rinnen- und Muldenpflaster aller Art aufnehmen und
nach der Grabenverfüllung in 15 cm starken
Betonunterbau C 12/15 (B 15) verlegen, incl. Lieferung
der Zusatzbaustoffe und fachgerechter Entsorgung des
anfallenden Abbruchmaterials.
Menge: 4,000 m2

**3.4.270 64114 Gehwegplatten etc. aufnehmen u. legen**
Gehwegplatten, Verbundplatten, Beton- bzw.
Waschbetonplatten aufnehmen und später in ein 3 cm
starkes Pflasterbett fachgerecht verlegen und
abrütteln. Fugen mit Pflastersand verfüllen und
einschlämmen. Zwickel sind durch geschnittene Platten
oder in Mosaik auszufüllen, incl. aller Schnitte.
Menge: 3,000 m2

**3.4.280 64117 Verbundsteinpflaster aufnehm. u.verlegen**
Verbundsteinpflaster aufnehmen und später in ein 3 cm
starkes Pflasterbett fachgerecht verlegen und
abrütteln. Fugen mit Pflastersand verfüllen und
einschlämmen, incl. aller Schnitte.
Menge: 30,000 m2

**3.4.290 64201 Schneiden bituminöser Decken**
Bituminöse Decken mit einem Fugenschneidgerät
schneiden (es wird max. 1 Schnitt pro
Leitungsgrabenseite vergütet).
Menge: 130,000 m

**3.4.300 64202 Asphalt aufnehmen und entsorgen**
Asphalt aufnehmen und fachgerecht entsorgen.
Menge: 4,000 m3

**3.4.310 64203 Fugendichtungsband**
Fugendichtungsband, ca. 30 mm x 8 mm, als
Fugenabdichtung nach Vorgabe des Straßenbaulastträgers
fachgerecht einbauen.
Menge: 131,000 m

**3.4.320 64205 Asphalt größer 9 cm bis 13 cm**
Asphalt größer 9 cm bis 13 cm liefern und nach den
Vorgaben des Straßenbaulastträgers lagenweise einbauen
und verdichten, incl. aller Nebenarbeiten.
Menge: 45,000 m2

**3.4.330 64301 Kalzit bis 1 cm**
Kalzit, Dolomit- oder Brechsand liefern, 1 cm stark
auf den vorhandenen Unterbau aufbringen und verdichten.
Menge: 180,000 m2

**3.4.340 64304 Mutterboden liefern und einbauen**
Mutterboden frei Baustelle liefern und einbauen, incl.
Abfuhr und fachgerechter Entsorgung des verdrängten
Bodens.
Menge: 10,000 m3

**3.4.350 64306 Raseneinsaat**
Raseneinsaat, mindestens 50 g/m² Saatgut.
Menge: 60,000 m2

**3.4.360 64307 Ziersträucher**
Mit Ziersträuchern bepflanzte Flächen (Vorgärten etc.)
incl. des vorhandenen Mutterbodens aufnehmen,
fachgerecht lagern und später wieder einpflanzen.
Menge: 50,000 m2

**3.4.370 64308 Straßenkappenregulierung**
Die Armaturengestänge, Hydranten u. a. sind sofort
nach Angaben des Straßenbaulastträgers dem endgültigen
Oberflächenniveau anzupassen und einschließlich der
Straßenkappen bis zur Schlussabnahme zu sichern und
zugänglich zu halten. Evtl. Reparaturen und
Höhenkorrekturen gehen zu Lasten des AN. Straßenkappen
aller Art einschließlich der Trage- und
Umrandungsplatten im Zuge der Oberflächenerneuerung
bzw. des Straßenausbaues jeweils auf die erforderliche
Höhe setzen (Straßenkappe und Trageplatte werden, wenn
erforderlich, bauseits geliefert). Der Arbeitsraum ist
bis UK Pflasterbett bzw. UK bit. Deckschicht mit Beton
C 12/15 (B 15) zu verfüllen und zu verdichten.
Menge: 68,000 St

#### Abschnitt 3.5 Stundenlohn

**3.5.380 81001 Facharbeiter im Tiefbau**
Stundenlohn für Facharbeiter im Tiefbau
Menge: 23,000 h

**3.5.390 82002 Mobilbagger**
Bereitstellung eines Mobilbaggers mit Bedienung, incl.
Betriebsstoff.
Menge: 4,000 h

**3.5.400 82006 Lkw bis 7,5 t**
Bereitstellung eines Lkws bis 7,5 t mit Bedienung,
incl. Betriebsstoff.
Menge: 4,000 h

### Bereich 4 Los 4: Arbeiten für die Stadt Hamm Fahrbahnsanierung Karwinkelstraße

#### Abschnitt 4.1 Baugelände freimachen / Aufnahme von Bauteilen

**4.1.10 Verkehrssicherung Straßenbau Karwinkelstraße**
Verkehrszeichen und Verkehrseinrichtungen
(Absperrgeräte,
Warnleuchten und Aufstellvorrichtungen) zur
Verkehrssicherung und Verkehrsregelung nach den
Bestimmungen der StVO und RSA und den
Ausführungsvorschriften der ZTV SA-StB - jeweils in der
z . Z . gültigen Fassung - unter Aufrechterhaltung des
Anliegerverkehrs betriebsfertig aufbauen und für die
Dauer der Bauzeit vorhalten und betreiben, warten ggf.
umsetzen und abbauen.
Vorübergehende Markierung, transportable
Lichtsignalanlage und Bauliches Leitelement werden
gesondert vergütet.
Erstellung der erforderlichen Verkehrszeichen- und
Verkehrslenkungspläne.
Zerstörte bzw. abhanden gekommene Gegenstände sind
sofort zu ersetzen und werden nicht zusätzlich
vergütet.
Durchführung und Dokumentation der Kontrollen der
Arbeitsstellensicherung gem. ZTV-SA.
50 v. H. der Pauschale werden nach betriebsfertigem
Aufbau, der Rest nach Abbau der Verkehrseinrichtung
vergütet.

Diese Position gilt für die Verkehrssicherung während
der Straßenbauarbeiten in der Karwinkelstraße zwischen
Kindertagesstätte und Haberkampstraße.
Menge: 1,000 psch

**4.1.20 Schutz für Baumstamm herstellen, U bis 50**
Schutz für Baumstamm herstellen.
Mantel mit Polsterung zum Schutz des Baumstammes vor
mechanischer Beschädigung herstellen und während der
Bauzeit
unterhalten. Der Mantel darf den Baumstamm und die
Wurzelanläufe nicht berühren.
Der Stammumfang wird 1 m über Geländeoberfläche
gemessen.
Stammumfang bis 50 cm
Polsterung des Stammes durch Umwickeln mit
kokosummanteltem Dränrohr, Durchmesser 100 mm.
Mantel aus Brettern, 24 mm dick, lückenlos befestigen.
Mantelhöhe 3,0 m
Schutzmaterial nach Beendigung der Bauarbeiten abbauen.
Material wieder in Eigentum des AN übernehmen und von
der Baustelle entfernen.
Menge: 23,000 St

**4.1.30 Fahrbahnrand freilegen**
Fahrbahnrand freilegen und wieder anfüllen.
Tiefe = bis OK Asphalttragschicht (ca. 10 cm).
Breite = ca. 25 cm.
Oberboden (Homogenbereich O) und Boden des
Homogenbereichs B1 (Bodenklasse 3 bis 5 nach alter DIN
18300)
bis einschl. BM-F2 nach EBV lösen, lagern, einbauen und
verdichten.
Bituminösen Fahrbahnrand mechanisch von Boden und
Oberboden reinigen.
Menge: 400,000 m

**4.1.40 Oberbau aufnehmen**
Oberbau aus Schütt- bzw. Setzpacklage einschl.
recyclefähigem
Oberbaumaterial ( z.B. Bordsteine, Platten, Beton usw.)
aufbrechen, aufladen und zur Entsorgung gem.
Baubeschreibung der Baumaßnahme abfahren.
Einschl. Bodenaushub. Boden des Homogenbereichs B1
(Bodenklasse 3 bis 5 nach alter DIN 18300).
Materialien gem. beigefügtem Baugrundgutachten bis
einschl. BM-F2 nach EBV.
Abgerechnet wird nach Abtragsprofilen bzw. örtlichem
Aufmaß.
Auf Anordnung des AG heraussortiertes Material wird
gesondert
vergütet.
Menge: 140,000 m3

**4.1.50 Zulage bit. Decke aufnehmen**
Bit. Decke aufnehmen,
ohne Unterbau,
mit bit. Tragschicht.
Auf Fahrbahnen.
Aufbruchtiefe 10 - 15 cm.
Als Zulage zur Position Oberbau aufnehmen.
Menge: 1200,000 m2

**4.1.60 Baubegleitende Kampfmittelüberwachung**
Beistellung eines Feuerwerker mit der Befähigung nach §
20 gemäß Spreng-Gesetzs mit Sondentechnik abgestimmt
auf die Einsatzsituation (Graben mit Verbau) zur
Erlangung der Kampfmittelfreiheit bis zur Grabensohle.
Die Vergütung erfolgt nach Arbeitstagen.
Einschl. der Anmeldung der Räumstelle.
Menge: 5,000 d

#### Abschnitt 4.2 Straßenbauarbeiten

**4.2.10 Unterlage profilieren und verdichten**
Vorhandene Unterlage aus Schicht ohne Bindemittel auf
Sollhöhe nach Unterlagen des AG profilieren und
verdichten. Liefern von Baustoff wird gesondert
vergütet..
Abweichung der Sollhöhe: +/- 2 cm.
Unebenheit innerhalb einer 4,00 m langen Messstrecke
höchstens 2 cm in Längs- und Querrichtung.
Menge: 1300,000 m2

**4.2.20 Baustoff f. Profilausgleich liefern**
Baustoff für Profilausgleich liefern.
Baustoff: gebrochener Naturstein für
Schottertragschicht, Hartkalkstein, FSS 0/32
Menge: 100,000 t

**4.2.30 Asphalttragschicht 14 cm**
Asphalttragschicht herstellen und verdichten,
auf Frostschutzschicht,
Mischgut: AC 22 T N.
Resultierendes Bindemittel: 70/100.
Einbaudicke, verdichtet: 14 cm.
Lieferung mit thermoisolierten Transportfahrzeugen.
Rechtzeitig vor dem geplantem Einbau ist dem AG der
Eignungsnachweis vorzulegen.
Bk1,0.
Menge: 1200,000 m2

**4.2.40 Asphaltdeckschicht 4 cm**
Asphaltdeckschicht herstellen und verdichten,
auf Asphalttragschicht,
Mischgut: AC 8 D N, SZ18/LA20.
Resultierendes Bindemittel: 50/70.
Einbaudicke, verdichtet: 4 cm.
Lieferung mit thermoisolierten Transportfahrzeugen.
Rechtzeitig vor dem geplantem Einbau ist dem AG der
Eignungsnachweis vorzulegen.
Bk1,0.
Menge: 1200,000 m2

**4.2.50 Asphaltbelag ansprühen 0,200 - 0,300 kg/m2**
Asphaltbelag zur Herstellung des Schichtenverbundes
ansprühen.
Unterlage = Asphalttragschicht.
Unterlage vorher reinigen. Kehrgut zur freien
Verwendung des AN abfahren.
Lösemittelhaltige Bitumenemulsion C40B5-S,
Bindemittelmenge: 0,200 - 0,300 kg/m2.
Vor Einbau Asphaltdeckschicht.
Menge: 1200,000 m2

**4.2.60 Abstumpfungsmaßnahme durchführen**
Abstumpfungsmaßnahme zur Erhöhung der
Anfangsgriffigkeit
durch gleichmäßiges Aufbringen und Einwalzen von
Abstreukörnung durchführen. Nicht gebundene
Abstreukörnung
aufnehmen und der Verwertung nach Wahl des AN zuführen.
Abstreukörnung = Lieferkörnung 1/3.
Aus Gestein wie grobe Gesteinskörnung in
Asphaltdeckschicht.
Abstreumenge = 1 kg/m2.
Maschinell abstreuen.
Menge: 1200,000 m2

**4.2.70 Randabdichtung herstellen**
Flankenfläche des hochliegenden Randes der
Asphaltschichten
abdichten durch heiß aufzubringendes Bindemittel.
Auftragsmenge von mindestens 40 g/m je cm
Schichtdicke.
Bindemittel = Bitumen 50/70.
Herstellung für alle Schichten in einem Arbeitsgang.
Dicke der abzudichtenden Asphaltbefestigung über 14 bis

18 cm.
Menge: 400,000 m

**4.2.80 Anschlüsse herstellen, bit. Asphaltbeläge**
Anschlüsse als Fuge herstellen.
Anschlüsse an vorh. Asphaltbeläge,
in nicht zusammenhängenden Einzellängen.
Vorhandenen Asphaltbelag bis 4 cm tief scharfkantig
anschneiden, Schnittfäche und Unterlage im
Anschlussbereich gründlich reinigen.
Fugenflanke mit einem geeigneten Voranstrich versehen.
Bit. Fugenband einseitig anwärmen und an die
vorbereitete Fugenflanke festhaftend andrücken.
Abmessung: 40 x 10 mm.
Menge: 15,000 m

**4.2.90 Bankett profilgerecht herstellen**
Bankett profilgerecht herstellen.
Baustoff = Baustoffgemisch 0/32 mm für
Schottertragschichten aus natürlichen
Gesteinskörnungen.
Einbau einschichtig.
Breite = '0,50' m.
Dicke der verdichteten Schicht = '18' cm.
Querneigung 12 v.H. am tiefliegenden und 6 v.H. am
hochliegenden Fahrbahnrand.
Einbau 3 cm tiefer als Fahrbahnrand.
Verdichtungsgrad DPR mindestens 100 v. H.
Menge: 400,000 m

**4.2.100 Gegenpole für Kontrollprüfung, auf ungebundener Tragschicht**
Gegenpole für Kontrollprüfung nach Anweisung des AG für
die elektromanetische Dickenmessung verlegen.
Gegenpol =  Aluminium-Blech (0,3 mm,  30x100 cm),  max.
Messtiefe 50 cm.
Unterlage = ungebundene Tragschicht.
Menge: 5,000 St

**4.2.110 Gegenpole für Kontrollprüfung, auf bituminöser Schicht**
Gegenpole für Kontrollprüfung nach Anweisung des AG für
die elektromanetische Dickenmessung verlegen.
Gegenpol =  Aluminium-Folie (0,1 mm, 30x100 cm), max.
Messtiefe 50 cm.
Unterlage = Asphaltschicht.
Menge: 5,000 St

USt %: 19,00
